# OS Lehmhorster Str., Erw. Verwaltung, Fachräume
Angebotsaufforderung (GAEB DA XML 3.2, DA83)
Projekt: 150202
Währung: EUR
Erstellt mit: GXML Toolbox V3.3 R20220330, ORCA AVA 27 27.00.00, 06.05.2026

## A) Allgemeine Technische Vertragsbedingungen (ATV)
A) Allgemeine Technische Vertragsbedingungen (ATV)

1. Allgemeine Angaben zum Bauvorhaben
 Die Oberschule Lehmhorster Straße liegt in Bremen-Blumenthal. Die bestehenden Gebäude gliedern sich in mehrere zusammenhängende, ein- bis zweigeschossige Teile inkl. Turnhalle, Mensa und den sog. Jahrgangshäusern. Der bestehende Gebäudekomplex stammt z. T. aus 1960 und wurde in mehreren Bauabschnitten errichtet. Denkmalschutz besteht nicht.

 Anlass und Ziel der Baumaßnahmen ist:
 1. die Sanierung der bestehenden innnenräumlichen Gebäudesubstanz Gebäude A und Mensa (Gebäude M),

 2. die Erneuerung der energetischen Außenhülle des Gebäude A,

 3. Erstellung einer weiteren Fluchtmöglichkeit aus dem Gebäude A (2. Rettungsweg)

 4. Schaffung eines barrierefreien Zugangs für die Bibliothek im 1. Obergeschoss des Gebäude A durch eine Aufzugsanlage im gebäudeinneren des Treppenhauses des Gebäude A

 5. Heizungsanlagenaustausch und Erweiterung der Heizmöglichkeit über eine Wärmepumpe

 Es wird in einem Bauabschnitt gebaut, der jedoch in zwei zeitlich und räumlich getrennte Bereiche gegliedert ist. Es ist beabsichtigt die Spülküche der Mensa (Geb. M) im Zeitraum der Sommerferien 2026 ohne eine Verlängerung über die Ferienzeit hinaus umzubauen. Dazu sind 6 Wochen Gesamtbauzeit einschl. der Reinigung vorgesehen. Baubeginn der gesamten Maßnahme soll Sommer 2026 sein.

 In einem zweiten Teilabschnitt, der ebenso zu den Sommerferien beginnt, wird das Gebäude A (vormals die Schulverwaltung) zu Lernräumen mit einem Sozialbereich für das Mensapersonal umgebaut. Die Gebäudehülle (Fassade, Fenster, Dachhaut) erfährt eine energetische Sanierung. Die Schulbibliothek im Obergeschoss wird ebenso saniert und erhält einen zweiten Rettungsweg über eine Außentreppe und eine barrierefreie Zugänglichkeit über einen Aufzug im Treppenauge der bestehenden Treppenanlage im Gebäude A. Ferner wird die Heizungsanlage im Keller des Gebäude A ausgetauscht die Schule soll gegenüber dem Gebäude A, neben der bestehenden Sporthalle eine Wärmepumpenanlage erhalten.

 Hierzu ist die Verstärkung des Stromanschlusses der Schule durch Wesernetz notwendig. Im Anschluss der hochbaulichen Sanierungsmaßnahmen soll der restliche Schulhof bis zur Toreinfahrt einschl. der Entwässerung saniert werden.

2. Allgemeine Baubeschreibung (Auszug)

 Baugrund Höhenverhältnisse
 Ein Bodengutachten liegt vor. Demnach ist unter einer ca. 80 cm starken Bodenschicht, die aus Auffüllungen und wurzeldurchsetzten Schichten besteht, ein tragfähiger Baugrund vorhanden. Der im Rahmen der Erkundung festgestellte Grundwasserstand tangiert die Gründungsebene des Bestandes nicht.

 Energiestandard, Energieversorgung
 Der energetsiche Standard des Gebäude A wird angehoben. Er entspricht nach der Sanierung dem Gebäudeenergiegesetz 2020 (GEG2020) und den Vorgaben der energetischen Anforderungen an den Neubau und die Sanierung von öffentlichen Gebäuden der
 Freien Hansestadt Bremen (Land und Stadtgemeinde).

 Funktionale Gliederung und Konstruktion
 Die Erdgeschossebene hat eine direkte Anbindung an die angrenzenden Freiflächen. Die Sohle und Decken bestehen aus Stahlbeton. Das Dach besteht aus einer Nagelbretterkonstruktion mit außenliegender Rauspundschalung und einer Zangenlage auf Traufhöhe. Die aufgehenden Wände sind in Mauerwerk und im Keller in Stahlbeton hergestellt.

 Baugrube/Gründung
 Es finden keinerlei Eingriffe in die Gründungsbauteile der Gebäude A und Mensa statt.

 Tragende Konstruktion
 Die tragende Konstruktion besteht aus Hochlochziegeln (alter Herstellungsart als Lochziegel). Es liegen keine statischen Werte vor.

 Außenfenster und -türen
 Die Eingangstürelemente werden als Holz-Alu-Türelement hergestellt, Die Zugangstüren vom Flur und Treppenhaus zum Foyer werden als Alu-Rahmentüren ausgeführt. Die Türen haben je nach Brandschutzkonzept unterschiedliche Qualitäten. Von RS bis T30 RS. Die Fensteranlagen der Klassenräume bestehen aus einer Holz/Alu-Konstruktion.

 Außenwandverkleidungen
 Das vorhandene Verblendmauerwerk d=11,5cm wird vom tragenden Außenmauerwerk entfernt und gegen ein neues WDVS aus Mineralwolle von 18cm ersetzt.

 Tragende Innenwände
 Tragende Innenwände werden aus gemauerten Mauersteinen (Kalksandstein / Hochlochziegel) hergestellt.

 Nichttragende Innenwände
 Nicht tragende Innenwände werden als Trockenbauwände hergestellt.

 Innentüren und -fenster
 Die Klassenraumtüren bestehen aus Objekttürblättern aus Vollspannplatten mit Stabilisator und HPL- beschichteten Oberflächen sowie Stoßblechen im Sockelbereich.

 Innenwandbekleidungen
 Die Mauerwerkswände erhalten einen Gipsputz und einen Anstrich. In den Sanitär- und Küchenräumen ist ein Zementputz auszuführen, im Spritzbereich wird ein Fliesenbelag vorgesehen.

 Sonstige Innenwände
 In den WC-Räumen sind als Raumabtrennung HPL-beschichtete Raumteiler mit integrierten Türanlagen vorgesehen. Die Trennwände im OG werden zum Teil als Trockenbauleichtbaukonstruktion ausgeführt.

 Bodenbeläge
 Alle Räume haben einen schwimmenden Estrich aus Gussasphalt. Der Eingang und die übrigen Räume erhalten einen Kautschukbelag. Die Nassräume des Küchenpersonals werden gefliest und erhalten eine notwendige Absperrung des Bodens gegen Feuchtigkeit. Im Duschbereich gelten die Anforderungen gem. DIN 18534 für Nassbereiche.

 Deckenbeläge
 Die neu zu erstellenden Räume im Erdgeschoss des Gebäude A erhalten eine Rasterdecke aus MW-Platten in hochakustischer Ausführung.

 Im Bereich des WC/Dusche des Mensapersonals eine GKBI- bzw. zementgebundene Plattendecke. Im Bereich des zu sanierenden Spülraumes der Mensaküche soll eine Raster-Hygienedecke zur Ausführung kommen. Im Bereich der Bibliothek wird die vorhandene GK-Lochdecke nur optisch (teilw. Spachtelung und Anstrich) überarbeitet.

 Decken /Dachkonstruktion
 Die Bestandsdecken im Gebäude A sind als Kassettendecke in Stahlbeton ausgeführt. Zum Teil sind Ordbetondecken vorhanden. Über dem Kellergeschoss befindet sich eine Kassettendecke, die nur bedingt tragfähig ist. Daher wurde diese in der Vergangenheit durch eine ca. 80cm höher liegende zweite Ortbetondecke ertüchtigt. Dieser s.g. Kriechkeller wird für Installationsarbeiten der HLS/Elt-Medien herangezogen. Eine Zugänglichkeit wird über eine einzubauende Bodenluke während der bauzeit gewährleistet. Die Dachentwässerung besteht aus verz. Regenrinnen, die im Traufbereich angeordnet sind. Es sind vor der Fassade liegende Fallrohre vorgesehen, die wie die Dachhaut erneuert werden. Die Dachhaut aus Wellzementplatten wird gegen neue ausgetauscht. Die Zangenlage der Dachkonstruktion wird neu gedämmt. Die vorhandene Dämmung (KMF-haltig) wird fachgerecht ausgebaut und entsorgt.

 Dachfenster
 Es ist ein Dachausstiegsfenster im Bereich des Schornsteins vorgesehen.

 Elektrotechnik
 Die Stromversorgung erfolgt aus der vorhandenen Hauptverteilung im gleichen Gebäude. Für die vorhandene Niederspannungshauptverteilung und der Verlegung der neuen Zuleitung, sind brandschutztechnische Maßnahmen erforderlich (F30 Vorsatztür, I30 Brandschutzkanal), da diese sich im Flucht- und Rettungsweg befinden. Es ist ein elektrisch gesteuerter, außenliegender Sonnenschutz an der Südfassadenseite geplant.

 Abwasseranlagen
 Die Schmutzwasserversorgung ist außenseitig vorhanden und wird nicht angerührt. Im Inneren wird diese bedarfsgerecht im Zuge des Umbaus angepasst.

 Die Regenwasserversorgung wird im Außenbereich neu erstellt.
 Hierzu werden die Regenwasserleitungen und Schächte erneuert: Schächte und Probeschacht müssen wegen der Entsorgung LkW-befahrbar sein.

 Die Entwässerung wird auf dem Schulhof an vorhandene Revisionsschächte angeschlossen.

 Für die Dachentwässerung und Schulhofentwässerung sind lediglich die Rohrleitungen zu verlegen.

 Die Hof-Abläufe und Rinnen werden vom Außenanlagenbau geliefert und angeschlossen.

 Ein genehmigter Entwässerungsantrag liegt zur Einsicht bereit.

 Wasseranlagen/Heizungssystem
 Im Zuge der Sanierungsmaßnahme im Gebäude A wird diese bedarfsgerecht angepasst und an die vorhandenen Leitungen angeschlossen.

 Wärmeerzeugungsanlagen
 Die Wärmeversorgung erfolgt derzeit über zwei Kessel und soll zukünftig zusätzlich mit zwei Wärmepumpen mit außenliegendem Luft-Wasser Wärmetauscher ausgestattet werden.

 Ferner ist ein Mediengraben für Heizung, Wasser, Strom zu erstellen und nach Verlegung der Leitungen wieder zu verfüllen.

 Wärmeverteilnetze
 Im Zuge der Teilsanierung werden neue WC-Bereiche geschaffen. Die bereichsweise zu erneuernden Heizungsleitungen für neue Heizkörper werden in geschweißtem Stahlrohr hergestellt und an geeigneter Stelle an das Bestandsnetz angeschlossen. Alle Heizkörper erhalten Thermostatventile und im Rücklauf absperrbare Verschraubungen. Die Leitungen werden entsprechend der EnEV gegen Wärmeverluste gedämmt.

 Wärmeversorgungsanlagen, Sonstiges
 Die erforderlichen Brandschutzmaßnahmen werden berücksichtigt (Brandschotts).

 Lüftungsanlagen
 Die Innenliegenden Räume im Bereich des Umbaus des Gebäude A (Erdgeschoss) erhält eine dezentrale Lüftungsanlage. Standort des Lüftungsgerätes ist der Gasraum im Keller im Gebäude A. Die Leitungsführung erfolgt über die Zwischendeckenebene, die sich zwischen der Decke zum Untergeschoss und der zweiten Deckenebene auf der sich die Klassenraumverteilungsebene befindet.

 Es wird eine mechanische Zu- und Abluftanlage installiert. Die kompakte Zu- und Abluftanlage hat daher eine Gesamtluftmenge von V=260 m³/h,

 Die Außenluft wird durch ein Wetterschutzgitter an der Fassade angesaugt und durch ein Wetterschutzgitter an der Fassade ausgeblasen. Die Außenluft wird gefiltert und erwärmt.

 Die Zuluft wird über ein Kanal- und Rohrsystem (Wickelfalzrohre) in den Räumen verteilt und über Tellerventile und Dralldurchlässe eingeblasen.

 Die Abluft wird über ein Kanal- und Rohrsystem (Wickelfalzrohre) über Tellerventile und Dralldurchlässe in den Räumen abgesaugt.

 Bei Durchführung von Lüftungsleitungen durch Bauteile mit Brandschutzanforderung werden Brandschutzklappen installiert. Jede Brandschutzklappe wird angesteuert und schließt im Brandfall. Bei Rauchmeldung schalten die Lüftungsanlagen ab und die Brandschutzklappen schließen.

 Zur Einhaltung der Hygienevorschriften entsprechend der VDI-Richtlinie 6022 werden die Lüftungskanäle und -rohre mit Reinigungsöffnungen ausgestattet.

 Vor der Inbetriebnahme der Lüftungsanlage wird eine Hygiene-Erstinspektion durchgeführt (Abklatschproben).

 Gebäudeautomation
 Die Gebäudeautomation im Heizungsraum wird vollständig erneuert.

3. Angaben zur Baustelle

3.1 Lage der Baustelle, Umgebungsbedingungen, Zufahrtsmöglichkeiten

 Oberschule Lehmhorster Straße, Lehmhorster Straße 5, 28799 Bremen

 Die Erschließung der Baustelle erfolgt aus der Lehmhorster Straße über die Schulzufahrt, die
 auch Baustelleneinfahren ist.

 Vor Baubeginn wird bei einer gemeinsamen Begehung der Zustand aufgenommen. Die Straße ist bei Bauende im gleichwertigen Zustand wieder zu übergeben.

 Die Baustellenzufahrt ist im Lieferverkehr nur für LKW-Gespanne bis 14m ausreichend dimensioniert. Andere Längen müssen vorab durch die Bauleitung und Bauherren freigegeben werden. Siehe dazu der letzte Absatz unter 3.1.

 Durchfahrtshöhe bis 4.00 m.

 Beschädigungen an öffentlichen Straßen bzw. öffentlichen Gehwegen und Einrichtungen werden dem Verursacher in Rechnung gestellt.

 Ggf. notwendige Absperr- und Sicherungsmaßnahmen (verkehrstechnische Maßnahmen, Absperrungen, Halteverbote etc.:) im öffentlichen Verkehrsraum für Anlieferung und Abfuhr von Arbeitsgeräten und Material, sowie die damit zusammenhängende Einholung von Genehmigungen und Sondererlaubnissen sind Sache des AN und in die Einheitspreise einzukalkulieren. Über die Verkehrsführung hat sich jeder AN eigenverantwortlich zu informieren.

3.2 Besondere Belastungen aus Immissionen
 ./.

3.3 Art und Lage von baulichen Anlagen auf dem Baugrundstück
 Siehe Lageplan, bzw. Pkt. 1. Der Lageplan kann auf Anfrage eingesehen werden.

3.4 Verkehrsverhältnisse auf der Baustelle, befahrbare und freizuhaltende Flächen,
 Einschränkungen

 Der sich auf dem Schulhof befindliche Baustelleinrichtungsbereich ist mit einem Bauzaun umschlossen und erhält jeweils eine mit einem Tor abschließbare Zufahrt.

 Die Baustelle darf nur über diese Zufahrten betreten oder verlassen werden. Der umlaufende Bauzaun darf nicht geöffnet werden, das Einfahrtstor der Baustelle ist nach Arbeitsschluss zu verschließen.

 Die Zufahrten sind für LKW mit einem Gesamtgewicht bis zu 40t zugelassen.

 Größere Anlieferungen erfolgen ausschließlich in Absprache mit der Bauleitung/Architekten. Die Lagerung von Baumaterial/Gerät erfolgt nur in dafür vorgesehenen Bereichen.

 Firmenwagen sind an bezeichneten Plätzen zu parken. Mitarbeiter-PKW werden nicht im Baubereich und Zuwegen geparkt.

3.5 Für den Verkehr freizuhaltende Flächen
 Die Baustellenzufahrt sowie die Verkehrswege auf dem Schulgelände sind jederzeit für den Verkehr, insbesondere für Feuerwehr und Rettungsdienste, freizuhalten und dürfen nicht durch Bau- und Montagearbeiten beeinträchtigt werden. Feuerwehraufstellflächen und ihre Zufahrten (insbesondere die Feuerwehr-Zufahrt) sind freizuhalten. Flucht- und Rettungswege sind grundsätzlich freizuhalten, insbesondere darf in diesen kein Material gelagert werden.

 Bei längeren Arbeitsunterbrechungen, z.B. an Wochenenden und Feiertagen, sind Maschinen und Geräte so abzustellen, dass Feuerwehr und Rettungsdienste alle Gebäudeteile ungehindert erreichen können.

3.6 Art, Lage Maße und Nutzbarkeit von Transporteinrichtungen
 ./.

3.7 Lage, Art und Bedingungen für das Überlassen von Anschlüssen für Wasser, Abwasser,
 Strom
 Übergabestellen stehen dem AN unentgeltlich wie folgt zur Verfügung:

 - Anschluss Bauwasser
 - Anschluss Abwassereinleitung für den Anschluss des Sanitärcontainers vor der Mensa in
  vorhandene SW-Leitung
 - Anschluss Baustrom/Baustromverteiler:
 Die Verbrauchskosten trägt der Auftraggeber (erforderliche Unterverteilungen sind in eigener Zuständigkeit in der erforderlichen Anzahl und Dimensionierung durch den AN selbst zu installieren; dieses ist mit einzukalkulieren):
 Die Lage der Übergabe- und Einleitstellen ist dem beiliegenden Baustelleneinrichtungsplan zu entnehmen.

3.8 Lage und Ausmaß der dem AN zur Verfügung stehenden BE-Flächen
 Baustelleneinrichtungsflächen stehen auf dem Baugrundstück unentgeltlich zur Verfügung, allerdings nur in begrenztem Umfang. Diese Flächen befinden sich innerhalb des eingezäunten Baugeländes. Lage und Ausmaß der zur Verfügung stehenden Flächen sind dem beiliegenden Baustelleneinrichtungsplan zu entnehmen. Die Flächen sind teilweise unbefestigt, teilweise befestigt (asphaltierter / gepflasterter Schulhof). Sie sind gemeinsam mit anderen Unternehmern zu nutzen.

 Die Baustelle ist in einem sauberen, aufgeräumten Zustand zu halten. Die Zwischenlagerung von Abbruch- und Neumaterial ist grundsätzlich nur innerhalb des abgezäunten Baufeldes möglich bzw. zulässig. Anfallender Müll sowie Restmaterialien der eigenen Leistung sind fachgerecht durch den Auftragnehmer zu entsorgen. Den Mitarbeitern des Auftragnehmers sind entsprechende Behältnisse für die Entsorgung von Pausenabfällen zur Verfügung zu stellen. Sollte eine Missachtung dieser Anweisung erfolgen, werden nach Aufforderung, ohne weitere Vorankündigung die erforderlichen Sicherungs- und Reinigungsmaßnahmen von der Bauleitung zu Lasten des Auftragnehmers veranlasst.

 Ein Sanitärcontainer wird durch das Gewerk Rohbau bereitgestellt und unterhalten.

 Sofern in den Leistungspositionen nicht anders beschrieben, sind die Kosten für die eigene Baustelleneinrichtung einschl. Aufenthalts- und Lagerräumen, in die Einheitspreise einzukalkulieren. Durch den Auftraggeber werden keine Aufenthalts- und Lagerräume zur Verfügung gestellt.

3.9 Bodenverhältnisse, Baugrund und seine Tragfähigkeit
 Die Bodenverhältnisse sind der vom AG veranlassten Baugrundbeurteilung und Gründungsempfehlung ("Geotechnischer Bericht") zu entnehmen. Der Bericht kann auf Anfrage eingesehen werden.

3.10 Hydrologische Werte von Grundwasser und Gewässern
 Die Bodenverhältnisse sind der vom AG veranlassten Baugrundbeurteilung und
 Gründungsempfehlung ("Geotechnischer Bericht") zu entnehmen. Der Bericht kann auf Anfrage eingesehen werden.

3.11 Besondere umweltrechtliche Vorschriften
 Im Einwirkungsbereich der Baustelle liegen zum Aufenthalt von Menschen bestimmte Gebäude. Gemäß den Bestimmungen der Allgemeinen Verwaltungsvorschrift (AVwV) zum Schutz gegen Baulärm (Geräuschimmissionen) gelten die Immissionsrichtwerte gemäß AVwV.

3.12 Besondere Vorgaben für die Entsorgung
 ./.

3.13 Schutzgebiete oder Schutzzeiten im Bereich der Baustelle
 ./.

3.14 Art und Umfang des Schutzes von Bäumen
 Auf die Baumkronen des Baumbestandes ist in besonderer Weise Rücksicht zu nehmen. Diese dürfen nicht beschädigt werden. Evtl. Beschädigungen sind umgehend der OÜ mitzuteilen. Im Wurzelbereich der Bäume (Umkreis von 5,0m um den Baumstamm herum) ist die Lagerung von Materialien, sowie das Aufstellen von Schuttcontainern o.ä. verboten.

3.15 Im Bereich der Baustelle vorhandene Anlagen, insbesondere Abwasser und Versorgungsleitungen
 Im Bereich der geplanten Rettungstreppe am Giebel des Gebäude A befinden sich mehrere Ausgänge für Versorgungsleitungen unterschiedlicher Art der anderen Gebäude auf dem Schulgelände. Unteranderem sind dies Heiz-, Strom-, und die Hauptgasleitung in den Heizungskeller. Ein Plan der Bestandsleitungen liegt vor und kann auf Anfrage eingesehen werden.

3.16 Bekannte oder Vermutete Hindernisse im Bereich der Baustelle
 siehe Punkt 3.15

3.17 Kampfmittelverdachtsfläche
 Das Vorhandensein von Kampfmitteln ist durch Bericht der Polizei Bremen ausgeschlossen.

3.18 Ggf. gemäß der Baustellenverordnung getroffene Maßnahmen
 Für die Baustelle wird gem. Baustellenverordnung ein Sicherheits- und Gesundheitsschutzplan erstellt und dessen Einhaltung durch einen Koordinator sichergestellt. Die Inhalte des Planes sind allen auf der Baustelle tätigen Mitarbeitern des AN und auch seinen Subunternehmern durch den AN zu vermitteln. Den Anweisungen des Planes ist Folge zu leisten.

3.19 Besondere Anordnungen, Vorschriften und Maßnahmen der Eigentümer im Bereich der Baustelle
 ./.

3.20 Art und Umfang von Schadstoffbelastungen
  Der Gebäudekomplex wurde zur Erfassung von Arbeitsschutz-, und entsorgungstechnisch
  relevanter Schadstoffe durch einen Schadstoffgutachter untersucht. Schadstoffbelastete
  Baustoffe (z. T. Innenputze, Bodenbeläge, Dämmstoffe) werden im Rahmen einer den
  jeweiligen Bauabschnitten vorweglaufenden Schadstoffsanierung ausgebaut und entsorgt. Die
  weiteren Bauarbeiten erfolgen erst nach Abschluss der Schadstoffbeseitigung mit, wenn
  notwendig, abschließender Freimessung.

3.21 Art und Zeit der vom Auftraggeber veranlassten Vorarbeiten
 Siehe Bauzeitenplan (wird im Rahmen der Baustartbesprechung übergeben).

3.22 Arbeiten anderer Unternehmer auf der Baustelle
 Siehe Bauzeitenplan (wird im Rahmen der Baustartbesprechung übergeben).

3.23 Bewachung der Baustelle
 Die Baustelle wird nicht bewacht. Bewachung, Verwahrung u. Versicherung der Baubuden, Arbeitsgeräte, Arbeitskleider usw. des Auftagnehmers und seiner Erfüllungsgehilfen, auch während der Arbeitsruhe, obliegt dem Auftragnehmer. Das gilt auch für die dem Auftragnehmer überlassenen Gegenstände. Der Auftraggeber ist dafür nicht verantwortlich, auch wenn sich diese Gegenstände auf seinem Grundstück befinden.

4. Angaben zur Ausführung

4.1 Vorgesehene Arbeitsabschnitte
 Die Sanierung des Gebäude A und der angrenzenden Mensa (M) Ist wie im Ablauf ist wie folgt geplant (siehe auch Baustelleneinrichtungsplan/Bauzeitenplan):

 1. Umbau Gebäude A (Innen und Außen)
 2. Kernsanierung des Spülraumes der Mensa
 2.1. Aufarbeitung des Industrieparkettbodens der Mensa.
 3. Aufstellung einer Wärmepumpe einschl. der notwendigen Rohrleitungsgräben vom Keller des geb. A bin zum Aufstellort im Bereich der Sporthalle
 Die jeweils angrenzende Bausubstanz ist während der Bauarbeiten zu schützen.

4.2 Besonderheiten der Regelung und Sicherung des Verkehrs
 Ggf. notwendige Absperr- und Sicherungsmaßnahmen (verkehrstechnische Maßnahmen, Absperrungen, Halteverbote etc.:) im öffentlichen Verkehrsraum für Anlieferung und Abfuhr von Arbeitsgeräten und Material sowie die damit zusammenhängende Einholung von Genehmigungen und Sondererlaubnissen sind Sache des AN und in die Einheitspreise einzukalkulieren. Über die Verkehrsführung hat sich jeder AN eigenverantwortlich zu informieren.

5. Zusätzliche Vertragsbedingungen

5.1 Schulbetrieb
 Die Arbeiten erfolgen auf dem, bzw. im Bereich des Schulgeländes. Der Schulbetrieb wird während der gesamten Bauzeit außerhalb des jeweiligen Bauabschnitts aufrechterhalten! Im gesamten Schulbereich ist mit Kindern zu rechnen! Die Sicherheit sowohl der Kinder als auch des Schulpersonals hat oberste Priorität! Auf dem Schulgelände herrscht allgemeines Rauchverbot, welches auch auf der Baustelle einzuhalten ist.

 Für den Baustellenverkehr auf dem Schulgelände gilt:

 1. Fahrzeuge bewegen sich höchstens mit Schrittgeschwindigkeit.
 2. Zu Zeiten von erhöhten Schülerverkehrsaufkommen von Mo-Fr von 7:30 - 8:30 Uhr, sowie 13:00 - 15:30 Uhr darf kein LKW-Baustellenverkehr (wie An- und Abfahrten von Material) erfolgen.
 3. Aufgrund des niemals auszuschließenden Schülerverkehrs sind sämtliche LKW-Fahrten von den öffentlichen Verkehrswegen auf die BE und zurück vollständig durch mindestens eine einweisende Person zu begleiten.
 4. Der Aufenthalt/die Nutzung von Aufenthaltsräumen/Sanitärräumen der Schule ist untersagt.

 5. Es sind nur Lärmgeminderte Maschinen einzusetzen.
 6. Die lärmintensiven Arbeiten, insbesondere an Räumen und Wänden zu weiterbetriebenen
 Schulteilen beschränken sich auf die Zeiträume von 6-8 und von 13-18 Uhr. In den Unterrichtszeiten ist Baulärm zu vermeiden.
 7. Lärmintensive Arbeiten außerhalb der Hauptarbeitszeiten sind beim Architekten zur Freigabe anzumelden.

5.2 Baubesprechung/Bauleitung AN
 Die Teilnahme an den Baubesprechungen (1x alle zwei Wochen) sind Pflichten des AN und werden nicht gesondert vergütet. Der verantwortliche Firmenbauleiter muss berechtigt sein, im Namen des AN Erklärungen zu geben.

 Die Vorarbeiter der Firmen müssen über ausreichende Deutsch-Kenntnisse verfügen, so dass sie in der Lage sind, mit der Objektüberwachung den Fortlauf der Arbeiten abzustimmen. Weisungsbefugt sind auf der Baustelle ausschließlich die örtliche Objektüberwachung der zuständigen Architekten- und Ingenieurbüros und die benannte Bauherrenvertretung. Die Gesamtkoordination obliegt dem Architektenbüro.

5.3 Bautagebuch
 Der Auftragnehmer führt ein Bautagebuch, in dem alle Vereinbarungen in Bezug auf Genehmigungen und Abnahmen eingetragen werden. Dem Auftraggeber ist wöchentlich eine gut lesbare Kopie dieses Tagebuches zu übergeben.

5.4 Sicherungsmaßnahmen
 Alle Abdeckungen und Umwehrungen von Öffnungen sowie Absperrungen, die zur Unfallverhütung erforderlich sind, sind vom Auftragnehmer herzustellen und zu unterhalten. Die Kosten für die Öffnungsabdeckungen und Umwehrungen sind in die Einheitspreise einzurechnen. Sie dürfen erst nach Genehmigung durch die Bauleitung entfernt werden. Für die Baustelle sind die Auflagen und Vorschriften der Baustellenordnung zu berücksichtigen. Durch den Bauherrn wird ein SiGe-Koordinator beauftragt. Dessen Anweisungen sind für den Auftragnehmer verbindlich und unverzüglich umzusetzen.

5.5 Zur Verfügung Stellung von Planungsunterlagen
 Die Ausführungsplanung wird dem Auftragnehmer nach Auftragserteilung vom Auftraggeber in 1-facher Ausfertigung in Papierform und digital (PDF) kostenlos zur Verfügung gestellt.
 Planfortschreibung-/Indexe werden digital (PDF) und 1-fach in Papier zur Verfügung gestellt. Weitere Ausfertigungen in Papierform erhält der AN auf Anforderung gegen Berechnung.

5.6 Rechnungslegung/Aufmaß
 Sämtliche Rechnungen sind an das

 Sondervermögen Immobilen und Technik der Stadtgemeinde Bremen
 vertreten durch IB Stadt
 Theodor-Heuss-Allee 14
 28215 Bremen

 als Rechnungsempfänger zu adressieren.

 Die Original-Rechnungsunterlagen sind bei der zuständigen Objektüberwachung zur Prüfung 2-fach einzureichen. Digitale Kopien der Rechnung ohne Anlagen sind gleichzeitig an den AG zu übermitteln.

 Alle für die Abrechnung notwendigen Aufmaße, Zeichnungen und Nachweise sind vom AN prüffähig zu erstellen.

 Grundlage für die Rechnungsstellung ist ein positionsbezogenes Aufmaß, welches vom Auftragnehmer und der Objektüberwachung gemeinsam zu erstellen, zu prüfen und durch Unterschrift zu bestätigen ist.

 Für Leistungen, die bei Weiterführung der Arbeiten überdeckt werden, nicht mehr oder nur schwer feststellbar sind, hat der Auftragnehmer rechtzeitig die gemeinsame Feststellung zu beantragen.

5.7 Planungsunterlagen
 Planungsunterlagen können auf Anfrage eingesehen werden.

6. Vertragsbestandteile/Normen:
 - VOB Teil B und C, neueste Fassung einschl. der genannten DIN/EN Normen
 - Verlegerichtlinien der genannten Hersteller
 - die zum Zeitpunkt der Ausschreibung gültigeWärmeschutzverordnung
 - alle relevanten DIN- und EN-Normen, die für die im LV genannten Leistungen maßgeblich
 sind.

## B) Allgemeine Technische Vertragsbedingungen (ATV) DIN 18299
B) Allgemeine Technische Vertragsbedingungen für Bauleistungen (ATV)

Allgemeine Regelungen für Bauarbeiten jeder Art - DIN 18299

Hinweis über die Gleichwertigkeit:
Soweit in der Leistungsbeschreibung auf Technische Spezifikationen, z.B. nationale Normen, mit denen Europäische Normen umgesetzt werden, europäische technische Zulassungen, gemeinsame technische Spezifikationen, internationale Normen, Bezug genommen wird, werden auch ohne den ausdrücklichen Zusatz: ‚oder gleichwertig´, immer gleichwertige Technische Spezifikationen in Bezug genommen.

0.1.6 Art, Lage, Maße und Nutzbarkeit von Transporteinrichtungen und Transport- wegen, z. B. Montageöffnungen.
Einbringmaße der Wärmepumpen sind durch die Türen vor Ort begrenzt. Die Maximalmaße gemäß LV sind zu berücksichtigen.

0.2 Angaben zur Ausführung
Während der Ausführungszeit sind ausreichend benötigte Arbeitskräfte, mindestens jedoch 2 Monteure bereitzustellen.

0.2.7 Besondere Anforderungen an das Auf- und Abbauen sowie Vorhalten von
Gerüsten.
Entsprechend Leistungverzeichnis und Bauzeitenplan.

0.2.8 Mitbenutzung fremder Gerüste, Hebezeuge, Aufzüge, Aufenthalts- und Lagerräume, Einrichtungen und dergleichen durch den Auftragnehmer.
Wird im Zuge der Koordinationspflicht abgestimmt-

0.2.9 Wie lange, für welche Arbeiten und gegebenenfalls für welche Beanspruchung
der Auftragnehmer Gerüste, Hebezeuge, Aufzüge, Aufenthalts- und Lagerräume,
Einrichtungen und dergleichen für andere Unternehmer vorzuhalten hat.

Dieses ist im Zuge der Bauleitung abzustimmen. Sofern es sich nicht aus dem Bauzeitenplan ergibt.

0.2.15 Art, Zusammensetzung und Menge der aus dem Bereich des Auftraggebers zu
entsorgenden Böden, Stoffe und Bauteile; Art der Verwertung oder bei Abfall die
Entsorgungsanlage; Anforderungen an die Nachweise über Transporte, Entsorgung und
die vom Auftraggeber zu tragenden Entsorgungskosten.

Entsorgung und Vorlage der Entsorgungsnachweise obliegt dem Auftragnehmer.

0.2.18 Leistungen für andere Unternehmer.

Die erstellten Rohrgräben werden durch die Gewerke Heizung, Sanitär, Elektro und Gebäudeautomation zur Installation genutzt.

0.2.19 Mitwirken beim Einstellen von Anlageteilen und bei der Inbetriebnahme von
Anlagen im Zusammenwirken mit anderen Beteiligten, z. B. mit dem Auftragnehmer für
die Gebäudeautomation.

Koordinationspflicht:
Der Auftragnehmer ist, soweit notwendig, verpflichtet, sich mit anderen Gewerken, dem Betreiber und der Fachbauleitung bezüglich der vollständigen Abwicklung seines Auftragsvolumens zu koordinieren!

0.2.22 Abrechnung nach bestimmten Zeichnungen oder Tabellen.
Stundenlohnarbeiten werden nur durch Aufforderung der Bauleitung durchgeführt und genehmigt. Diese Stundenlohnzettel müssen wöchentlich zur Genehmigung der Bauleitung vorgelegt werden.

Liefern und montieren:
Alle Positionen beinhalten - soweit nicht in den Positionen besonders aufgeführt - das Liefern, Verlegen, Montieren und Anschließen aller im Leistungsverzeichnis im Einzelnen genannten Bauteile und Geräte bis zur betriebsfertigen Anlage einschließlich aller Nebenleistungen (gemäß DIN) sowie erforderlicher Befestigungs- und Anschlussmaterialien einschließlich Kosten für Montageleitung und -beaufsichtigung sowie Inbetriebnahmen.

## C) Zusätzliche Vertragsbedingungen - Erdarbeiten
C) Zusätzliche Technische Vertragsbedingungen (ZTV)

Erdarbeiten

1. Vorarbeiten
 Grundlage für Angebot und Ausführung der beschriebenen Leistungen sind die einschlägigen Normen, Vorschriften und Richtlinien sowie die anerkannten Regeln der Technik in ihrer jeweils gültigen Fassung, insbesondere:

 DIN 18299 Allgemeine Regelungen für Bauarbeiten jeder Art
 DIN 18300 Erdarbeiten
 DIN 18320 Landschaftsbauarbeiten
 DIN 18920 Vegetationstechnik im Landschaftsbau, Schutz von Bäumen, Pflanzenbeständen, und Vegetationsflächen bei Baumaßnahmen
 VOB/C

 Zur Ausführung gilt:
 Vor der Fällung und Rodung von Sträuchern und Bäumen ist mit der Bauleitung Rücksprache zu halten. Der AN hat sich hierzu vom AG die erforderlichen Genehmigungen aushändigen zu lassen und die Fällarbeiten, sofern erforderlich, bei den zuständigen Behörden bzw. der Polizei zu melden.
 Es sind zudem die von den Naturschutzbehörden angegebenen Zeiten zu berücksichtigen, in denen Gehölze nicht beschnitten, beschädigt oder entfernt werden dürfen.
Einzelbäume und Anpflanzungen, die erhalten werden sollen, sind gem. DIN 18920 zu sichern.

2. Erdrbeiten
 Grundlage für Angebot und Ausführung der beschriebenen Leistungen sind die einschlägigen Normen, Vorschriften und Richtlinien sowie die anerkannten Regeln der Technik in ihrer jeweils gültigen Fassung, insbesondere:

 DIN 18320 Landschaftsbauarbeiten
 DIN 18915 Vegetationstechnik im Landschaftsbau, Erdarbeiten
 DIN 18920 Vegetationstechnik im Landschaftsbau, Schutz von Bäumen, Pflanzenbeständen, und Vegetationsflächen bei Baumaßnahmen
 DIN 18300 Erdarbeiten
 DIN 4124 Baugruben und Gräben, Böschungen, Verbau, Arbeitsraumbreiten
 ZTV E-StB 09: Zusätzl. Techn. Vertragsbedingungen und Richtlinien für Erdarbeiten im Straßenbau

 Zur Ausführung gilt:
 Die Arbeiten müssen abschnittsweise erfolgen, so dass nur kleine Flächen freigelegt und der Witterung ausgesetzt sind. Die Arbeiten müssen im Trockenen und in Abhängigkeit von den tatsächlichen Wasserständen ggf. im Schutz einer Wasserhaltung (z. B. Dränage oder Entwässerungsgräben) erfolgen.

 Bei der Durchführung von Bodenaustauschmaßnahmen ist grundsätzlich ein Lastausbreitungswinkel von 45° zu berücksichtigen (die Schicht muss um das Maß ihrer Dicke seitlich überstehen).

 Die erforderlichen Höhen sind nach Höhenplan und gemeinsam mit der Bauleitung festzulegen. Gültig sind ferner Anschlusshöhenkoten an vorhandenen Geländepunkten oder vorhandenen Wegen, Plätzen und Straßen.

 Vor dem Auftragen des Oberbodens sind die Auftragsflächen zu lockern. Das Feinplanum muss ein von den Gebäuden abweisendes Gefälle erhalten. An Böschungsfüßen und im Bereich neben befestigten Flächen ist das Gelände auszumulden.

 Vor Beginn der Erdarbeiten hat sich der AN über die Lage bestehender Ver- und Entsorgungsleitungen anhand aktueller und gültiger Leitungspläne zu informieren.

 Mit den Einheitspreisen abgegolten sind:
 1. Das Trennen der Böden vor Abfuhr bzw. Wiedereinbau;
 2. Alle Wasserhaltungen für Grundwasser in Gräben und Schächten, einschließlich Vorhalten der gesamten erforderlichen Geräte, Maschinen und Leistungen des Kraftstromes, einschl. Spundwände und sonstiger Nebenarbeiten.
 3. Das Einbringen von Schüttgütern etc. von Hand an Gebäudefassaden etc. (s. hierzu auch beiliegenden Lageplan).
 4. Der Nachweis der Eignung der eingebauten Materialien (Schüttgüter) sowie der Nachweis der geforderten Verdichtungen.

3. Entwässerungsarbeiten
 Grundlage für Angebot und Ausführung der beschriebenen Leistungen sind die einschlägigen Normen, Vorschriften und Richtlinien sowie die anerkannten Regeln der Technik in ihrer jeweils gültigen Fassung, insbesondere:

 DIN 18300: Erdarbeiten
 DIN 18306: Entwässerungskanalarbeiten
 DIN 18920: Vegetationstechnik im Landschaftsbau, Schutz von Bäumen, Pflanzenbeständen und Vegetationsflächen bei Baumaßnahmen
 DIN EN 1610 Verlegung und Prüfung von Abwasserleitungen und -kanälen
 ZTV Ew 91 Zusätzl. Techn. Vertragsbedingungen und Richtlinien für den Bau von Entwässerungseinrichtungen im Straßenbau
 ZTVE-StB 94/97:Zusätzl. Techn. Vertragsbedingungen und Richtlinien für Erdarbeiten im Straßenbau
 ZTVLa-StB 05:Zusätzl. Technische Vertragsbedingungen und Richtlinien für Landschaftsbau im Straßenbau
 sowie DIN-Normen für genormte Stoffe und Bauteile (s. auch VOB/C)

 Mit den Einheitspreisen abgegolten sind, auch wenn nicht gesondert erwähnt:
 1. Höhengerechte Profilierung und Verdichtung der Grabensohle;
 2. Das Einmessen und Dokumentieren des Leitungsverlaufs. Es sind Dokumentationsunterlagen herzustellen und zu übergeben.
 3. Bei Rinnen und Abläufen alle erforderlichen Erdarbeiten.
 4. Aufreinigen der Entwässerungseinrichtungen nach Beendigung der Bauarbeiten vor Abnahme.

4. Wegebauarbeiten
 Grundlage für Angebot und Ausführung der beschriebenen Leistungen sind die einschlägigen Normen, Vorschriften und Richtlinien sowie die anerkannten Regeln der Technik in ihrer jeweils gültigen Fassung, insbesondere:

 DIN 18300: Erdarbeiten
 DIN 18315: Verkehrswegebauarbeiten - Oberbauschichten ohne Bindemittel
 DIN 18318: Verkehrswegebauarbeiten; Pflasterdecken, Plattenbeläge, Einfassungen
 DIN 18920: Vegetationstechnik im Landschaftsbau, Schutz von Bäumen, Pflanzenbeständen und Vegetationsflächen bei Baumaßnahmen
 ZTV E-StB 09: Zusätzl. Techn. Vertragsbedingungen und Richtlinien für Erdarbeiten im Straßenbau
 ZTV La-StB 05: Zusätzl. Technische Vertragsbedingungen und Richtlinien für Landschaftsbau im Straßenbau
 ZTV Ew-StB 91: Zusätzl. Techn. Vertragsbedingungen und Richtlinien für den Bau von Entwässerungseinrichtungen im Straßenbau
 ZTV Asphalt - StB 01: Zusätzliche Technische Vertragsbedingungen und Richtlinien für den Bau von Fahrbahndecken aus Aphalt
 ZTV Pflaster-StB 06: Zusätzliche Technische Vertragsbedingungen und Richtlinien zur Herstellung von Schichten ohne Bindemittel im Straßenbau
 TL SoB-StB/ 2007: Technische Lieferbedingungen für Baustoffgemische und Böden für Schichten ohne Bindemittel im Straßenbau
 TL G SoB-StB: Technische Lieferbedingungen für Baustoffgemische und Böden für Schichten ohne Bindemittel im Straßenbau, Teil: Güteüberwachungen
 TL G Asphalt-OB-StB 04: Technische Lieferbedingungen für Asphalt im Straßenbau (Güteüberwachung, Ausführen von Oberflächenbehandlungen)
 TL Gestein-StB 04: Technische Lieferbedingungen für Gesteinskörnungen im Straßenbau
 TL Pflaster-StB 06: Technische Lieferbedingungen für Bauprodukte zur Herstellung von Pflasterdecken, Plattenbelägen und Einfassungen
 TL Min-StB 2000: Technische Lieferbedingungen für Mineralstoffe im Straßenbau
 M FP 1:Merkblatt für Flächenbefestigungen mit Pflasterdecken und Plattenbelägen, Teil 1 Regelbauweise (ungebundene Ausführung)
 M VV: Merkblatt für wasserdurchlässige Befestigungen von Verkehrsflächen
 RStO 12: Richtlinien für die Standardisierung des Oberbaus von Verkehrsflächen
 sowie DIN-Normen für genormte Stoffe und Bauteile (s. auch VOB/C)

 Für die Ausführung gilt:
 Bei der flächigen Verlegung von Pflaster- und Plattenmaterialien ist Pflasterschnitt zu vermeiden, durch vorheriges Auslegen der zu verlegenden Materialien. Vermeidbarer Schnitt wird nicht gesondert vergütet. Bei Reihenverbänden sind Quadratsteine an den Rändern zu verlegen, die Herstellung halber Steine durch Schnitt ist nicht zulässig und wird nicht gesondert vergütet.

 Mit den Einheitspreisen abgegolten sind:
 1. Das Auslegen der Pflastersteine zur Ermittlung des Pflastermaßes (zur Vermeidung von Schnitten, s.o.);
 2. Das Verlegen von Läufersteinen;
 3. Alle Wasserhaltungen für Grundwasser in Sand und das Abfegen aller befestigten Flächen nach Beendigung der Bauarbeiten vor Abnahme.
 4. Das Einbringen von Schüttgütern etc. von Hand an Gebäudefassaden etc. (s. hierzu auch beiliegenden Lageplan).
 5. Das Verdichten von Schüttgütern und Pflaster von Hand oberhalb von Fundamentvorsprüngen in den Türzargen (s. hierzu auch beiliegendenLageplan)

## C) Zusätzliche Vertragsbedingungen - Abbrucharbeiten
C) Zusätzliche Technische Vertragsbedingungen (ZTV)

Abbrucharbeiten

Die Abbrucharbeiten sind entspr. den einschlägigen technischen Vorschriften und Normen auszuführen.
Zusätzlich sind die in den o. g. "Allgemeinen Technischen Vertragsbedingungen für Bauleistungen" (ATV der VOB / C) genannten DIN- bzw. DIN EN-Normen zu beachten. Es gelten jeweils die Normen in der neuesten Fassung.

Bei sämtlichen durchzuführenden Arbeiten wird im Besonderen auf die Einhaltung der Gefahrstoffverordnung und die Unfallverhütungsvorschriften hingewiesen.

Die Arbeiten müssen von einer fachkundigen Person geleitet werden, die eine nach Art und Schwierigkeit der abzubrechenden Objekte ausreichende Erfahrung hat.

Es steht nur geringe Fläche für Baustelleneinrichtung zur Verfügung. Container müssen direkt nach dem Füllen abgefahren werden.

Das Befahren des Gebäudes mit motorgetriebenen Fahrzeugen gleich welcher Art ist nicht zulässing. Zum Schuttransport sind Schubkarren zu verwenden.

Bei Arbeiten in vorhandenen Gebäuden gehört es zur Leistung des Auftragnehmers, falls Unklarheiten bezügl. der abzubrechenden Bauteile bestehen, die vorhandenen Konstruktionen zu untersuchen, wie z.B. die Spannrichtung der Balken festzustellen, den Abstand der Balken, die genaue Lage der Wände etc..
Diese Leistungen werden nicht besonders vergütet, sie sind in die Einheitspreise einzukalkulieren.

Zur Vermeidung von Staubentwicklung sind die abzubrechenden Bauteile und das Abbruchgut ausreichend anzufeuchten.

Vor Beginn der Arbeiten ist in Absprache mit der Bauleitung und den Fachplanern zu prüfen, ob Strom, Wasser, Gas usw. abgestellt und die Leitungen entleert sind.

Vor Beginn der Abbrucharbeiten sind die zuständigen Gebäudetechniker anzusprechen, um Leitungsführungen, Hindernisse, Besonderheiten usw. zu kennen. Über das Ergebnis der einzelnen Auskünfte ist der Bauleitung des Auftraggebers schriftlich Mitteilung zu machen. Bei der Ausführung der Arbeiten sind die Ergebnisse zu berücksichtigen.

Die Arbeiten sind, falls vorhanden, unter Berücksichtigung und Einhaltung statischer Berechnungen durchzuführen. Die notwendigen Maßnahmen sind, soweit bekannt, in den LV-Positionen berücksichtigt. Dieses entbindet den Auftragnehmer nicht von der Pflicht, die einzelnen abzubrechenden Bauteile sowie die angrenzende Bereiche eigenverantwortlichen örtlich zu überprüfen und gegebenenfalls einen Tragwerksplaner hinzu zu ziehen.

Es muß in jedem Falle gewährleistet sein, daß das statische Gefüge der verbleibenden Bauteile nicht beeinträchtigt wird.

Es ist mit besonderer Sorgfalt vorzugehen, damit angrenzende Bauteile, Leitungen, Mobiliar etc. nicht beschädigt bzw. in Mitleidenschaft gezogen werden. Es wird ausdrücklich darauf hingewiesen, daß der Unternehmer voll verantwortlich für die Arbeiten an den einzelnen Bauteilen ist.

Weitergehende Beschädigungen als durch die Abbrucharbeiten vorgesehen (siehe auch Ausführungspläne und Leistungsverzeichnis) sind durch den Auftragnehmer kostenlos zu beseitigen.

Die Ausführungspläne u. die statisch konstruktiven Unterlagen sind mit den örtlichen Gegebenheiten vor Beginn der Arbeiten abzugleichen. Dieses trifft insbes. auf die angenommenen Deckenspannrichtungen,Auflager, Stützen, Konstruktionen usw. zu.

Bei evtl. Unstimmigkeiten ist sofort die Bauleitung des Auftraggebers zu benachrichtigen. Falls erforderl. sind sofort Sicherungsmaßnahmen durchzuführen. Die Arbeiten in dem betreffenden Bereich dürfen erst auf Anordnung der Bauleitung des Auftraggebers wieder aufgenommen werden.

Erforderliche Absteifungen zur Abfangung von Lasten im Arbeitszustand bzw. zusätzliche Sicherheitsabsteifungen sind vom Auftragnehmer in alleiniger Verantwortung durchzuführen und werden nicht besonders vergütet.

Der beim Abbruch anfallende Schutt ist sofort zu beseitigen und abzutransportieren. Kosten für Container, inschl. Kipp- bzw. Schuttgebühren der Deponie etc., sowie Kosten für An-, Abtransport und Vorhaltung sind ebenfalls in die einzelnen Abbruchpositionen einzurechnen. Auf die beengten räumlichen Verhältnisse wird hiermit noch einmal ausdrücklich hingewiesen.

Bei den Abbruch- bzw. Umbauarbeiten sind die vorübergehend geöffneten Bereiche, Dachflächen und sonst. Außenbereiche, sofort durch jeweils geeignete Maßnahmen fachgerecht abzudecken bzw. zu schließen.
Es muß in jedem Falle gewährleistet sein, daß die vorh. Bauteile und sonstigen Gegenstände durch Witterungseinflüsse nicht in Mitleidenschaft gezogen werden.

Es wird darauf hingewiesen, daß es sich bei allen Mengenangaben in den Pauschalpositionen um ca.- Angaben handelt.

## C) Zusätzliche Vertragsbedingungen - Gerüstarbeiten
C) Zusätzliche Technische Vertragsbedingungen (ZTV)

Gerüstarbeiten

Für die Ausführung und Abrechnung der ausgeschriebenen Leistungen gelten die VOB/C und ATV, technische Merkblätter, Verarbeitungsrichtlinien und Werksvorschriften sowie die einschlägigen DIN-Normen bzw. DIN EN-Normen in der neusten Fassung.

Für die gesamten Gerüstarbeiten gelten insbesondere die:

DIN 18451 ATV Gerüstarbeiten
DIN 4420 Arbeits- und Schutzgerüste
DIN EN 1004 Fahrbare Arbeitsbühnen aus vorgefertigten Bauteilen
DIN EN 12810 Fassadengerüste aus vorgefertigten Bauteilen
DIN EN 12811 Temporäre Konstruktionen für Bauwerke
DIN 107 Bezeichnung mit links oder rechts im Bauwesen
DIN 1055 Lastannahmen für Bauten
DIN 4102 Brandverhalten von Bauteilen und Baustoffen

Gerüste dürfen nur unter Beachtung der geltenden Gesetze, Vorschriften, Verornungen und Richtlinien erstellt werden, sie gelten jeweils in neuster Fassung.
Gerüstbauteile und Verankerungsmittel aus Stahl, die in das einzurüstende Bauwerk eingehen, müssen korrosionsgeschützt und verzinkt sein. Sie sind nach Abbau des Gerüstes dort zu belassen.
Es sind insbesondere auch Umwehrungen bei entsprechenden Absturzhöhen und andere Sicherungsarbeiten einzukalkulieren, wenn dafür im LV keine entsprechende Position enthalten ist.
Die Standsicherheit obliegt dem Auftragnehmer. Auf Verlangen ist ein statischer Nachweis zu erbringen.
Feinjustierungen und Höhenversprünge sind Sache des Auftragnehmers.
Um die Stand- und Vorhaltedauer der Gerüste zu optimieren, ist vor jedem Auf- und Abbau die Objektüberwachung rechtzeitig in Kenntnis zu setzen.
Die Positionen über weitere Vorhaltung kommen nicht bei Terminverzug aus dem Bereich des Auftragnehmers zum Tragen.
Eingänge, sind im vollen Öffnungsquerschnitt von Bauteilen der Gerüstanlage freizuhalten.
Werden mehrere Wandflächen eingerüstet, so sind grundsätzlich in jeder Belagsebene Übergänge an den Ecken vorzusehen.

## C) Zusätzliche Vertragsbedingungen - Heizungsarbeiten
C) Zusätzliche Vertragsbedingungen - Heizungsarbeiten

Zusätzliche Technische Vertragsbedingungen (ZTV)

Heizungsarbeiten

Für die Ausführung und Abrechnung der ausgeschriebenen Leistungen gelten die VOB/C und ATV, technische Merkblätter, Verarbeitungsrichtlinien und Werksvorschriften sowie die einschlägigen DIN-Normen bzw. DIN EN-Normen in der neusten Fassung.

Für die gesamten Heizungsarbeiten gelten insbesondere die:

DIN 18299 Allgemeine Regelungen für Bauarbeiten jeder Art
ATV DIN 18380 Heizanlagen und zentrale Wassererwärmungsanlagen
ATV DIN 18381 "Gas-, Wasser- und Entwässerungsanlagen innerhalb von Gebäuden
ATV DIN 18382 Elektro-, Sicherheits- und Informationstechnische Anlagen
ATV DIN 18386 Gebäudeautomation

Der Nachweis der Förderfähigkeit der Wärmepumpe durch die KfW ist vom AN vorzulegen.

## C) Zusätzliche Vertragsbedingungen - Sanitärarbeiten
C) Zusätzliche Vertragsbedingungen - Sanitärarbeiten

Zusätzliche Technische Vertragsbedingungen (ZTV)

Sanitärarbeiten

Für die Ausführung und Abrechnung der ausgeschriebenen Leistungen gelten die VOB/C und ATV, technische Merkblätter, Verarbeitungsrichtlinien und Werksvorschriften sowie die einschlägigen DIN-Normen bzw. DIN EN-Normen in der neusten Fassung.

Für die gesamten Sanitärarbeiten gelten insbesondere die:

DIN 18299 Allgemeine Regelungen für Bauarbeiten jeder Art
ATV DIN 18381 "Gas-, Wasser- und Entwässerungsanlagen innerhalb von Gebäuden
ATV DIN 18382 Elektro-, Sicherheits- und Informationstechnische Anlagen
ATV DIN 18386 Gebäudeautomation

## C) Zusätzliche Vertragsbedingungen - Lüftungsarbeiten
C) Zusätzliche Vertragsbedingungen - Lüftungsarbeiten

Zusätzliche Technische Vertragsbedingungen (ZTV)
Lüftungsarbeiten

Für die Ausführung und Abrechnung der ausgeschriebenen Leistungen gelten die VOB/C und ATV, technische Merkblätter, Verarbeitungsrichtlinien und Werksvorschriften sowie die einschlägigen DIN-Normen bzw. DIN EN-Normen in der neusten Fassung.

Für die gesamten Lüftungsarbeiten gelten insbesondere die:

DIN 18299 Allgemeine Regelungen für Bauarbeiten jeder Art
ATV DIN 18380 Heizanlagen und zentrale Wassererwärmungsanlagen
ATV DIN 18379 Raumlufttechnische Anlagen
ATV DIN 18382 Elektro-, Sicherheits- und Informationstechnische Anlagen
ATV DIN 18386 Gebäudeautomation

## C) Zusätzliche Vertragsbedingungen - Elektroinstallationen, Sicherheits- und Informationstechnische Anlagen
C) Zusätzliche Vertragsbedingungen - Lüftungsarbeiten

Zusätzliche Technische Vertragsbedingungen (ZTV)

Elektroinstallationen, Sicherheits- und Informationstechnische Anlagen

Für die Ausführung und Abrechnung der ausgeschriebenen Leistungen gelten die VOB/C und ATV, technische Merkblätter, Verarbeitungsrichtlinien und Werksvorschriften sowie die einschlägigen DIN-Normen bzw. DIN EN-Normen in der neusten Fassung.

Für die gesamten Arbeiten im Bereich Stark- und Schwachstrominstallationsarbeiten gelten insbesondere die:

ATV DIN 18299 Allgemeine Regelungen für Bauarbeiten jeder Art
ATV DIN 18382 Elektro-, Sicherheits- und Informationstechnische Anlagen
ATV DIN 18386 Gebäudeautomation

## C) Zusätzliche Vertragsbedingungen - Gebäudeautomation
C) Zusätzliche Vertragsbedingungen - Gebäudeautomation

Zusätzliche Technische Vertragsbedingungen (ZTV)

Gebäudeautomationsarbeiten

Für die Ausführung und Abrechnung der ausgeschriebenen Leistungen gelten die VOB/C und ATV, technische Merkblätter, Verarbeitungsrichtlinien und Werksvorschriften sowie die einschlägigen DIN-Normen bzw. DIN EN-Normen in der neusten Fassung.

Für die gesamten Gebäudeautomationsarbeiten gelten insbesondere die:

DIN 18299 Allgemeine Regelungen für Bauarbeiten jeder Art
ATV DIN 18380 Heizanlagen und zentrale Wassererwärmungsanlagen
ATV DIN 18379 Raumlufttechnische Anlagen
ATV DIN 18382 Elektro-, Sicherheits- und Informationstechnische Anlagen
ATV DIN 18386 Gebäudeautomation

## D Planliste alle Gewerke
D) Planliste alle Gewerke

KEINE!

## E) sonstige Anlagen
E) sonstige Anlagen:

KEINE!

## 0008 Heizung Wärmeverteilung / Sanitär, 2. BA, Geb. A

### Titel 01 Demontage

#### Bereich 01.01 Sanitär

**01.01.10 Pauschalkosten für den Abtransport des demontierten Altmaterials**
*** Pauschalposition
Pauschalkosten für den kompletten Abtransport des gesamten demontierten Altmaterials, einschließlich der erforderlichen Containergestelltung, Transport- und Entsorgungskosten für die folgenden Positionen
Menge: 1,000 psch

**01.01.20 Entleerung des kompletten Trinkwassernetzes**
*** Pauschalposition
Entleerung des kompletten Trinkwassernetzes des Gebäudes bestehend aus:

- 210 lfdm Rohrleitungssystem aus verzinktem Stahl, DN 15
  bis DN 32

Einleiten des Anlagenwassers ins Abwassernetz.
Menge: 1,000 psch

**01.01.30 Wasserfilteranlage demont. trennen sortieren laden demont. Konsolen Halter Armaturen**
Wasserfilteranlage demontieren, trennen und sortieren, einschl. Auf- und Abladen in Gebäuden, einschl. Entleeren des zu demontierenden Teils, einschl. Demontieren der Konsolen, Halter, Armaturen, Verschraubungen und Anschlussleitungen.
Menge: 1,000 St

**01.01.40 Waschbecken Sanitärporzellan demont. trennen sortieren laden demont. Konsolen Halter Armaturen**
Waschbecken aus Sanitärporzellan, demontieren, trennen und sortieren, einschl. Auf- und Abladen in Gebäuden, einschl. Entleeren des zu demontierenden Teils, einschl. Demontieren der Konsolen, Halter, Armaturen, Verschraubungen und Anschlussleitungen.
Menge: 1,000 St

**01.01.50 Ausgussbecken Sanitärporzellan demont. trennen sortieren laden demont. Konsolen Halter Armaturen**
Ausgussbecken aus Sanitärporzellan, demontieren, trennen und sortieren, einschl. Auf- und Abladen in Gebäuden, einschl. Entleeren des zu demontierenden Teils, einschl. Demontieren der Konsolen, Halter, Armaturen, Verschraubungen und Anschlussleitungen.
Menge: 1,000 St

**01.01.60 Rohrleitung Formstück Befest. Armatur Kupfer AD bis 20mm abbrechen Geräteeinsatz mgl. laden LKW AN schadstoffbelastet**
STLB-Bau 2023-10 084
Abbruch der Rohrleitung einschl. der Form- und Verbindungsstücke, Befestigungen und Armaturen, aus Kupfer, Außendurchmesser bis 20 mm, im Gebäude, Ausführung in allen Geschossen, Höhe bis 4 m, mit Dämmung, Abbruch der Dämmung wird gesondert vergütet, im Rahmen einer Totalabbruchmaßnahme, Erschwernis gemäß Abbruchplan,
Geräteeinsatz ist möglich, max. Gesamtgewicht der Geräte ohne Beschränkung,
aufgenommene Stoffe sammeln, im Behälter des AN lagern, Behältergröße nach Wahl des AN, auf LKW des AN laden,
Abfall ist gefährlich, schadstoffbelastet, Schadstoff alte Mineralwolle TRGS 521,
die Entsorgung wird gesondert vergütet.
Menge: 5,000 m

**01.01.70 Rohrleitung Formstück Befest. Armatur Kupfer AD 20-40mm abbrechen Geräteeinsatz mgl. laden LKW AN schadstoffbelastet**
STLB-Bau 2023-10 084
Abbruch der Rohrleitung einschl. der Form- und Verbindungsstücke, Befestigungen und Armaturen, aus Kupfer, Außendurchmesser über 20 bis 40 mm, im Gebäude, Ausführung in allen Geschossen, Höhe bis 4 m, mit Dämmung, Abbruch der Dämmung wird gesondert vergütet, im Rahmen einer Totalabbruchmaßnahme, Erschwernis gemäß Abbruchplan,
Geräteeinsatz ist möglich, max. Gesamtgewicht der Geräte ohne Beschränkung,
aufgenommene Stoffe sammeln, im Behälter des AN lagern, Behältergröße nach Wahl des AN, auf LKW des AN laden,
Abfall ist gefährlich, schadstoffbelastet, Schadstoff alte Mineralwolle TRGS 521,
die Entsorgung wird gesondert vergütet.
Menge: 10,000 m

**01.01.80 Rohrleitung Formstück Befest. Kunststoff DN40-60 abbrechen v.Hand laden LKW AN nicht schadstoffbelastet**
STLB-Bau 2023-10 084
Abbruch der Rohrleitung einschl. der Form- und Verbindungsstücke und Befestigungen, aus Kunststoff, Nenndurchmesser über DN 40 bis DN 60, im Gebäude, im Dachgeschoss, Höhe bis 4 m, im Rahmen einer Teilabbruchmaßnahme,
Abbruch von Hand/mit handgeführten Kleingeräten, aufgenommene Stoffe zur Entsorgung sortieren, sammeln, auf LKW des AN laden,
Abfall ist nicht gefährlich, nicht schadstoffbelastet, Mengenermittlung nach Aufmaß,
die Entsorgung wird gesondert vergütet.
Menge: 20,000 m

**01.01.90 Dämmung Rohrleitung bis DN20 Mineralwolle kaschiert Aluminiumfolie abbrechen 0,3kN/m3 D 40mm v.Hand laden LKW AN schadstoffbelastet**
STLB-Bau 2023-10 084
Abbruch der Dämmung der Rohrleitung, Nenndurchmesser bis DN 20, Dämmschicht aus Mineralwolle, mit Folie aus Aluminium kaschiert, als Matte/Filz, mechanisch befestigt, im Rahmen einer Totalabbruchmaßnahme, Wichte des Abbruchstoffes DIN EN 1991-1-1 0,3 kN/m3, Dämmschichtdicke 40 mm, Ausführung innerhalb des Bauwerks, Ausführung in allen Geschossen, Arbeitshöhe bis 3,65 m,
Abbruch von Hand/mit handgeführten Kleingeräten,
aufgenommene Stoffe sammeln, auf LKW des AN laden,
Abfall ist gefährlich, schadstoffbelastet, Schadstoff thermisch belastete Mineralwolle TRGS 521,
die Entsorgung wird gesondert vergütet.
Menge: 20,000 m

**01.01.100 Dämmung Rohrleitung DN20-40 Mineralwolle kaschiert Aluminiumfolie abbrechen 0,3kN/m3 D 40mm v.Hand laden LKW AN schadstoffbelastet**
STLB-Bau 2023-10 084
Abbruch der Dämmung der Rohrleitung, Nenndurchmesser über DN 20 bis DN 40, Dämmschicht aus Mineralwolle, mit Folie aus Aluminium kaschiert, als Matte/Filz, mechanisch befestigt, im Rahmen einer Totalabbruchmaßnahme, Wichte des Abbruchstoffes DIN EN 1991-1-1 0,3 kN/m3, Dämmschichtdicke 40 mm, Ausführung innerhalb des Bauwerks, Ausführung in allen Geschossen, Arbeitshöhe bis 3,65 m,
Abbruch von Hand/mit handgeführten Kleingeräten,
aufgenommene Stoffe sammeln, auf LKW des AN laden,
Abfall ist gefährlich, schadstoffbelastet, Schadstoff thermisch belastete Mineralwolle TRGS 521,
die Entsorgung wird gesondert vergütet.
Menge: 10,000 m

**01.01.110 Freistemmen der unter Putz verlegten Trinkwasserleitung Schlitzbreite -8 cm**
Freistemmen der unter Putz verlegten Sanitärleitungen, mit oder ohne Fliesenbelag, einschl. Beseitigen der Schuttreste

Schlitzbreite:  bis 8 cm
Menge: 10,000 m

#### Bereich 01.02 Heizung

*Hinweis: Die Entsorgung der zu demontierenden*
Die Entsorgung der zu demontierenden Bauteile und Materialien erfolgt über die reguläre Zuwegung.

Die Durchgangsbreite der Tür beträgt 0,80 m x 1,80 m.

Die Heizzentrale liegt im Kellergeschoss ca. 3,50 m unter Terrain.

**01.02.10 Pauschalkosten für den Abtransport des demontierten Altmaterials**
*** Pauschalposition
Pauschalkosten für den kompletten Abtransport des gesamten demontierten Altmaterials, einschließlich der erforderlichen Containergestelltung, Transport- und Entsorgungskosten für die folgenden Positionen
Menge: 1,000 psch

**01.02.20 abschnittsweise Entleerung des**
*** Pauschalposition
abschnittsweise Entleerung des kompletten Heizungswassernetzes des Gebäudes, mehrfach, entsprechend Baufortschritt ,bestehend aus:

- ca. 50 lfdm Rohrleitungssystem, DN 15 bis DN 40

Entleerung der Heizungsanlage, bis Ausgang Verteiler, bestehend aus:

- 2 Stück Heizkessel, je 380 kW Leistung
- 1 StückAbgas-Wärmetauscher
- 1 Stück Verteiler
- 2 Stück MAG 400 L
- 2 Stück MAG 140 L

Wasserinhalt ca. 3.000 L

Einleiten des Anlagenwassers in das Abwassernetz
Menge: 1,000 psch

**01.02.30 Gas-Heizkessel, Fabrikat Viessmann,**
Gas-Heizkessel, Fabrikat Viessmann, Modell Vitorond 200, Leistung 380 kW, inkl. aller Anschlussbauteile, Gasbrenner, Gasanschlussleitung innerhalb des Gebäudes und Elektroanschlussleitungen demontieren, trennen und sortieren nach Werkstoffen, einschließlich Auf- und Abladen

Abmessungen:  1.100 x 1.500 x 1.600 mm
  Breite x Höhe x Tiefe

Gewicht:  2.000 kg
Menge: 2,000 St

**01.02.40 Abgas-Wärmetauscher, Fabrikat Viessmann,**
Abgas-Wärmetauscher, Fabrikat Viessmann, Modell Vitotrans, Leistung 50 kW, inkl. aller Anschlussbauteile und Elektroanschlussleitungen demontieren, trennen und sortieren nach Werkstoffen, einschließlich Auf- und Abladen

Abmessungen:  930 x 1.400 x 1.000 mm
  Breite x Höhe x Tiefe

Gewicht:  300 kg
Menge: 2,000 St

**01.02.50 Heizungsverteiler demontieren, trennen**
Heizungsverteiler demontieren, trennen und sortieren nach Werkstoffen, einschließlich Auf- und Abladen

Abmessungen:  350 x 5.700 mm
  Breite x Länge

einschl. Entleeren des Bauelementes und Schützen der Rohranschlüsse gegen Verschmutzung, mit Demontieren von Konsolen, Halterungen, Auflagekonstruktionen, Verschraubungen, Armaturen und Anschlussleitungen, mit Dämmung, Abbruch der Dämmung wird gesondert vergütet, im genutzten Gebäude, Arbeitshöhe über Gelände/Fußboden bis 5 m.
Menge: 1,000 St

**01.02.60 Ausdehnungsgefäß, 140 L, aus verzinktem**
Ausdehnungsgefäß, 140 L, aus verzinktem Stahl, demontieren, trennen und sortieren nach Werkstoffen einschließlich Auf- und Abladen,
Maße in m 'H: 900 mm; D: 512 mm'

Leergewicht: 20 kg
einschließlich Entleeren des Bauelementes, mit Demontieren von Konsolen, Halterungen, Auflagekonstruktionen, Verschraubungen, Armaturen und Anschlussleitungen, in Heizzentralen.
Menge: 2,000 St

**01.02.70 Gliederheizkörper Stahl abbrechen H 550-600mm T 50-75mm L 750-800mm 100-150kg v.Hand laden LKW AN schadstoffbelastet**
Abbruch Gliederheizkörper, aus Stahl, einschl. Entleerung, im Rahmen einer Totalabbruchmaßnahme, Bauhöhe über 550 bis 600 mm, Bautiefe über 50 bis 75 mm, Baulänge über 750 bis 800 mm, Einzelgewicht über 100 bis 150 kg, Ausführung innerhalb des Bauwerks, Ausführung in allen Geschossen,
Abbruch von Hand/mit handgeführten Kleingeräten, aufgenommene Stoffe zur Entsorgung sortieren, sammeln, in vom AN gestellten Behälter lagern, Behältergröße nach Wahl des AN, auf LKW des AN laden,
Abfall ist gefährlich, schadstoffbelastet, Schadstoff Asbest TRGS 519, Mengenermittlung nach Aufmaß,
die Entsorgung wird gesondert vergütet.
Menge: 2,000 St

**01.02.80 Gliederheizkörper Guss abbrechen H 550-600mm T 150-175mm L 1100-1200mm 100-150kg v.Hand laden LKW AN schadstoffbelastet**
Abbruch Gliederheizkörper, aus Gusseisen, im Rahmen einer Totalabbruchmaßnahme, Bauhöhe über 550 bis 600 mm, Bautiefe über 150 bis 175 mm, Baulänge über 1100 bis 1200 mm, Einzelgewicht über 100 bis 150 kg, Ausführung innerhalb des Bauwerks, Ausführung in allen Geschossen,
Abbruch von Hand/mit handgeführten Kleingeräten, aufgenommene Stoffe zur Entsorgung sortieren, sammeln, in vom AN gestellten Behälter lagern, Behältergröße nach Wahl des AN, auf LKW des AN laden,
Abfall ist gefährlich, schadstoffbelastet, Schadstoff Asbest TRGS 519, Mengenermittlung nach Aufmaß,
die Entsorgung wird gesondert vergütet.
Menge: 6,000 St

**01.02.90 Gliederheizkörper Guss abbrechen H 550-600mm T 200-225mm L 1100-1200mm 150-250kg v.Hand laden LKW AN nicht schadstoffbelastet**
Abbruch Gliederheizkörper, aus Gusseisen, im Rahmen einer Totalabbruchmaßnahme, Bauhöhe über 550 bis 600 mm, Bautiefe über 200 bis 225 mm, Baulänge über 1100 bis 1200 mm, Einzelgewicht über 150 bis 250 kg, Ausführung innerhalb des Bauwerks, Ausführung in allen Geschossen,
Abbruch von Hand/mit handgeführten Kleingeräten, aufgenommene Stoffe zur Entsorgung sortieren, sammeln, in vom AN gestellten Behälter lagern, Behältergröße nach Wahl des AN, auf LKW des AN laden,
Abfall ist nicht gefährlich, nicht schadstoffbelastet, Mengenermittlung nach Aufmaß,
die Entsorgung wird gesondert vergütet.
Menge: 3,000 St

**01.02.100 Gliederheizkörper Guss abbrechen H 950-1000mm T 100-125mm L 550-600mm 50-100kg v.Hand laden LKW AN schadstoffbelastet**
Abbruch Gliederheizkörper, aus Gusseisen, im Rahmen einer Totalabbruchmaßnahme, Bauhöhe über 950 bis 1000 mm, Bautiefe über 100 bis 125 mm, Baulänge über 550 bis 600 mm, Einzelgewicht über 50 bis 100 kg, Ausführung innerhalb des Bauwerks, Ausführung in allen Geschossen,
Abbruch von Hand/mit handgeführten Kleingeräten, aufgenommene Stoffe zur Entsorgung sortieren, sammeln, in vom AN gestellten Behälter lagern, Behältergröße nach Wahl des AN, auf LKW des AN laden,
Abfall ist gefährlich, schadstoffbelastet, Schadstoff Asbest TRGS 519, Mengenermittlung nach Aufmaß,
die Entsorgung wird gesondert vergütet.
Menge: 2,000 St

**01.02.110 Heizkörper Stahl abbrechen H 450-500mm T 100-125mm L 950-1000mm 15-20kg v.Hand nicht schadstoffbelastet**
STLB-Bau 2023-10 084
Abbruch Heizkörper, aus Stahl, im Rahmen einer Teilabbruchmaßnahme, Bauhöhe über 450 bis 500 mm, Bautiefe über 100 bis 125 mm, Baulänge über 950 bis 1000 mm, Einzelgewicht über 15 bis 20 kg, Ausführung innerhalb des Bauwerks, Ausführung in allen Geschossen,
Arbeitshöhe
bis 3,5 m über der Standfläche des hierfür erforderlichen Gerüstes, Abbruch von Hand/mit handgeführten Kleingeräten, Ausführung erschütterungsarm DIN 4150,
aufgenommene Stoffe sammeln, und auf der Baustelle lagern,
Abfall ist nicht gefährlich, nicht schadstoffbelastet.
Menge: 6,000 St

**01.02.120 Plattenheizkörper Stahl abbrechen H 550-600mm T 100-125mm L 1100-1200mm 15-20kg v.Hand nicht schadstoffbelastet**
STLB-Bau 2023-10 084
Abbruch Plattenheizkörper, aus Stahl, im Rahmen einer Teilabbruchmaßnahme, Bauhöhe über 550 bis 600 mm, Bautiefe über 100 bis 125 mm, Baulänge über 1100 bis 1200 mm, Einzelgewicht über 15 bis 20 kg, Ausführung innerhalb des Bauwerks, Ausführung in allen Geschossen,
Arbeitshöhe
bis 3,5 m über der Standfläche des hierfür erforderlichen Gerüstes, Abbruch von Hand/mit handgeführten Kleingeräten, Ausführung erschütterungsarm DIN 4150,
aufgenommene Stoffe sammeln, und auf der Baustelle lagern,
Abfall ist nicht gefährlich, nicht schadstoffbelastet.
Menge: 1,000 St

**01.02.130 Freistemmen Heizkörperkonsolen**
Heizkörperkonsolen ausstemmen bzw. wandbündig abschneiden.
Menge: 20,000 St

**01.02.140 Demontage Heizkörper-Thermostatventile**
Thermostatventile 1/2" inkl. Thermostat demontieren, abtransportieren und entsorgen, in der Anlage verbleibendes Anschlussgewinde der Rohrleitung zur Wiederverwendung vorzubereiten
Menge: 20,000 St

**01.02.150 Demontage Heizkörper-Rücklaufanschlussverschraubungen**
Heizkörperanschlussverschraubungen 1/2" und dazugehörenden Heizkörperanschlussstopfen demontieren, abtransportieren und entsorgen, in der Anlage verbleibendes Anschlussgewinde der Rohrleitung und die Dichtfläche am Heizkörperstopfen reinigen und zur Wiederverwendung vorbereiten
Menge: 20,000 St

**01.02.160 Rohrleitung Formstück Stahl bis DN20 abbrechen v.Hand laden transp. LKW AN nicht schadstoffbelastet**
STLB-Bau 2023-10 084
Abbruch der Rohrleitung einschl. der Form- und Verbindungsstücke aus Stahl, Nenndurchmesser bis DN 20, im Gebäude, Ausführung im Erdgeschoss, Höhe bis 6 m, mit Dämmung, Abbruch der Dämmung wird gesondert vergütet, im Rahmen einer Teilabbruchmaßnahme, Erschwernis gemäß Vorbemerkungen,
Abbruch von Hand/mit handgeführten Kleingeräten, aufgenommene Stoffe zur Entsorgung sortieren, sammeln, im Behälter des AN lagern, Behältergröße nach Wahl des AN, auf LKW des AN laden, transportieren zur zugelassenen Lagerfläche des AN,
Abfall ist nicht gefährlich, nicht schadstoffbelastet,
die Entsorgung wird gesondert vergütet.
Menge: 80,000 m

**01.02.170 Rohrleitung Formstück Stahl DN20-40 abbrechen v.Hand laden transp. LKW AN nicht schadstoffbelastet**
STLB-Bau 2023-10 084
Abbruch der Rohrleitung einschl. der Form- und Verbindungsstücke aus Stahl, Nenndurchmesser über DN 20 bis DN 40, im Gebäude, Ausführung im Erdgeschoss, Höhe bis 6 m, mit Dämmung, Abbruch der Dämmung wird gesondert vergütet, im Rahmen einer Teilabbruchmaßnahme, Erschwernis gemäß Vorbemerkungen,
Abbruch von Hand/mit handgeführten Kleingeräten, aufgenommene Stoffe zur Entsorgung sortieren, sammeln, im Behälter des AN lagern, Behältergröße nach Wahl des AN, auf LKW des AN laden, transportieren zur zugelassenen Lagerfläche des AN,
Abfall ist nicht gefährlich, nicht schadstoffbelastet,
die Entsorgung wird gesondert vergütet.
Menge: 32,000 m

**01.02.180 Rohrleitung Formstück Stahl DN40-60 abbrechen v.Hand laden transp. LKW AN nicht schadstoffbelastet**
STLB-Bau 2023-10 084
Abbruch der Rohrleitung einschl. der Form- und Verbindungsstücke aus Stahl, Nenndurchmesser über DN 40 bis DN 60, im Gebäude, Ausführung im Erdgeschoss, Höhe bis 4 m, mit Dämmung, Abbruch der Dämmung wird gesondert vergütet, im Rahmen einer Teilabbruchmaßnahme, Erschwernis gemäß Vorbemerkungen,
Abbruch von Hand/mit handgeführten Kleingeräten, aufgenommene Stoffe zur Entsorgung sortieren, sammeln, im Behälter des AN lagern, Behältergröße nach Wahl des AN, auf LKW des AN laden, transportieren zur zugelassenen Lagerfläche des AN,
Abfall ist nicht gefährlich, nicht schadstoffbelastet,
die Entsorgung wird gesondert vergütet.
Menge: 25,000 m

**01.02.190 Rohrleitung Formstück Stahl DN60-80 abbrechen v.Hand laden transp. LKW AN nicht schadstoffbelastet**
STLB-Bau 2023-10 084
Abbruch der Rohrleitung einschl. der Form- und Verbindungsstücke aus Stahl, Nenndurchmesser über DN 60 bis DN 80, im Gebäude, Ausführung im Erdgeschoss, Höhe bis 4 m, mit Dämmung, Abbruch der Dämmung wird gesondert vergütet, im Rahmen einer Teilabbruchmaßnahme, Erschwernis gemäß Vorbemerkungen,
Abbruch von Hand/mit handgeführten Kleingeräten, aufgenommene Stoffe zur Entsorgung sortieren, sammeln, im Behälter des AN lagern, Behältergröße nach Wahl des AN, auf LKW des AN laden, transportieren zur zugelassenen Lagerfläche des AN,
Abfall ist nicht gefährlich, nicht schadstoffbelastet,
die Entsorgung wird gesondert vergütet.
Menge: 30,000 m

**01.02.200 Rohrleitung Formstück Stahl DN100-150 abbrechen v.Hand laden transp. LKW AN nicht schadstoffbelastet**
STLB-Bau 2023-10 084
Abbruch der Rohrleitung einschl. der Form- und Verbindungsstücke aus Stahl, Nenndurchmesser über DN 100 bis DN 150, im Gebäude, Ausführung im Erdgeschoss, Höhe bis 4 m, mit Dämmung, Abbruch der Dämmung wird gesondert vergütet, im Rahmen einer Teilabbruchmaßnahme, Erschwernis gemäß Vorbemerkungen,
Abbruch von Hand/mit handgeführten Kleingeräten, aufgenommene Stoffe zur Entsorgung sortieren, sammeln, im Behälter des AN lagern, Behältergröße nach Wahl des AN, auf LKW des AN laden, transportieren zur zugelassenen Lagerfläche des AN,
Abfall ist nicht gefährlich, nicht schadstoffbelastet,
die Entsorgung wird gesondert vergütet.
Menge: 34,000 m

**01.02.210 Dämmung Rohrleitung bis DN20 Mineralwolle kaschiert Aluminiumfolie abbrechen 0,3kN/m3 D 20mm v.Hand laden LKW AN schadstoffbelastet**
STLB-Bau 2023-10 084
Abbruch der Dämmung der Rohrleitung, Nenndurchmesser bis DN 20, Dämmschicht aus Mineralwolle, mit Folie aus Aluminium kaschiert, als Matte/Filz, mechanisch befestigt, im Rahmen einer Totalabbruchmaßnahme, Wichte des Abbruchstoffes DIN EN 1991-1-1 0,3 kN/m3, Dämmschichtdicke 20 mm, Ausführung innerhalb des Bauwerks, Ausführung in allen Geschossen, Arbeitshöhe bis 3,65 m,
Abbruch von Hand/mit handgeführten Kleingeräten,
aufgenommene Stoffe sammeln, auf LKW des AN laden,
Abfall ist gefährlich, schadstoffbelastet, Schadstoff thermisch belastete Mineralwolle TRGS 521,
die Entsorgung wird gesondert vergütet.
Menge: 50,000 m

**01.02.220 Dämmung Rohrleitung bis DN20 Mineralwolle kaschiert Aluminiumfolie abbrechen 0,3kN/m3 D 20mm v.Hand laden LKW AN schadstoffbelastet**
STLB-Bau 2023-10 084
Abbruch der Dämmung der Rohrleitung, Nenndurchmesser bis DN 20, Dämmschicht aus Mineralwolle, mit Folie aus Aluminium kaschiert, Ummantelung aus Aluminiumblech, als Matte/Filz, mechanisch befestigt, im Rahmen einer Totalabbruchmaßnahme, Wichte des Abbruchstoffes DIN EN 1991-1-1 0,3 kN/m3, Dämmschichtdicke 20 mm, Ausführung innerhalb des Bauwerks, Ausführung in allen Geschossen, Arbeitshöhe bis 3,65 m,
Abbruch von Hand/mit handgeführten Kleingeräten,
aufgenommene Stoffe sammeln, auf LKW des AN laden,
Abfall ist gefährlich, schadstoffbelastet, Schadstoff thermisch belastete Mineralwolle TRGS 521,
die Entsorgung wird gesondert vergütet.
Menge: 25,000 m

**01.02.230 Dämmung Rohrleitung DN20-40 Mineralwolle kaschiert Aluminiumfolie abbrechen 0,3kN/m3 D 40mm v.Hand laden LKW AN schadstoffbelastet**
STLB-Bau 2023-10 084
Abbruch der Dämmung der Rohrleitung, Nenndurchmesser über DN 20 bis DN 40, Dämmschicht aus Mineralwolle, mit Folie aus Aluminium kaschiert, Ummantelung aus Aluminiumblech, als Matte/Filz, mechanisch befestigt, im Rahmen einer Totalabbruchmaßnahme, Wichte des Abbruchstoffes DIN EN 1991-1-1 0,3 kN/m3, Dämmschichtdicke 40 mm, Ausführung innerhalb des Bauwerks, Ausführung in allen Geschossen, Arbeitshöhe bis 3,65 m,
Abbruch von Hand/mit handgeführten Kleingeräten,
aufgenommene Stoffe sammeln, auf LKW des AN laden,
Abfall ist gefährlich, schadstoffbelastet, Schadstoff thermisch belastete Mineralwolle TRGS 521,
die Entsorgung wird gesondert vergütet.
Menge: 37,000 m

**01.02.240 Dämmung Rohrleitung DN40-60 Mineralwolle kaschiert Aluminiumfolie abbrechen 0,3kN/m3 D 60mm v.Hand laden LKW AN schadstoffbelastet**
STLB-Bau 2023-10 084
Abbruch der Dämmung der Rohrleitung, Nenndurchmesser über DN 40 bis DN 60, Dämmschicht aus Mineralwolle, mit Folie aus Aluminium kaschiert, Ummantelung aus Aluminiumblech, als Matte/Filz, mechanisch befestigt, im Rahmen einer Totalabbruchmaßnahme, Wichte des Abbruchstoffes DIN EN 1991-1-1 0,3 kN/m3, Dämmschichtdicke 60 mm, Ausführung innerhalb des Bauwerks, Ausführung in allen Geschossen, Arbeitshöhe bis 3,65 m,
Abbruch von Hand/mit handgeführten Kleingeräten,
aufgenommene Stoffe sammeln, auf LKW des AN laden,
Abfall ist gefährlich, schadstoffbelastet, Schadstoff thermisch belastete Mineralwolle TRGS 521,
die Entsorgung wird gesondert vergütet.
Menge: 30,000 m

**01.02.250 Dämmung Rohrleitung DN60-80 Mineralwolle kaschiert Aluminiumfolie abbrechen 0,3kN/m3 D 80mm v.Hand laden LKW AN schadstoffbelastet**
STLB-Bau 2023-10 084
Abbruch der Dämmung der Rohrleitung, Nenndurchmesser über DN 60 bis DN 80, Dämmschicht aus Mineralwolle, mit Folie aus Aluminium kaschiert, Ummantelung aus Aluminiumblech, als Matte/Filz, mechanisch befestigt, im Rahmen einer Totalabbruchmaßnahme, Wichte des Abbruchstoffes DIN EN 1991-1-1 0,3 kN/m3, Dämmschichtdicke 80 mm, Ausführung innerhalb des Bauwerks, Ausführung in allen Geschossen, Arbeitshöhe bis 3,65 m,
Abbruch von Hand/mit handgeführten Kleingeräten,
aufgenommene Stoffe sammeln, auf LKW des AN laden,
Abfall ist gefährlich, schadstoffbelastet, Schadstoff thermisch belastete Mineralwolle TRGS 521,
die Entsorgung wird gesondert vergütet.
Menge: 30,000 m

**01.02.260 Dämmung Rohrleitung DN100-150 Mineralwolle kaschiert Aluminiumfolie abbrechen 0,3kN/m3 D 80mm v.Hand laden LKW AN schadstoffbelastet**
STLB-Bau 2023-10 084
Abbruch der Dämmung der Rohrleitung, Nenndurchmesser über DN 100 bis DN 150, Dämmschicht aus Mineralwolle, mit Folie aus Aluminium kaschiert, Ummantelung aus Aluminiumblech, als Matte/Filz, mechanisch befestigt, im Rahmen einer Totalabbruchmaßnahme, Wichte des Abbruchstoffes DIN EN 1991-1-1 0,3 kN/m3, Dämmschichtdicke 80 mm, Ausführung innerhalb des Bauwerks, Ausführung in allen Geschossen, Arbeitshöhe bis 3,65 m,
Abbruch von Hand/mit handgeführten Kleingeräten,
aufgenommene Stoffe sammeln, auf LKW des AN laden,
Abfall ist gefährlich, schadstoffbelastet, Schadstoff thermisch belastete Mineralwolle TRGS 521,
die Entsorgung wird gesondert vergütet.
Menge: 34,000 m

**01.02.270 Pumpen mit Gewindeanschl. DN15 bis DN32,**
Pumpen mit Gewindeanschl. DN15 bis DN32, demontieren, trennen und sortieren nach Werkstoffen einschl. Auf- und Abladen im genutzen Gebäude
Menge: 4,000 St

**01.02.280 Pumpen mit Flanschanschl. DN50 bis**
Pumpen mit Flanschanschl. DN50 bis DN125, demontieren, trennen und sortieren nach Werkstoffen einschl. Auf- und Abladen im genutzen Gebäude
Menge: 6,000 St

**01.02.290 Absperrventile, Regelventile,**
Absperrventile, Regelventile, Schmutzfänger mit Flanschen und Gegenflansch DN 15 bis DN 40, demontieren, trennen und sortieren nach Werkstoffen einschließlich Auf- und Abladen, einschließlich Wärmedämmkappe mit verzinktem Blechmantel, im Gebäude
Menge: 34,000 St

**01.02.300 Absperrventile, Regelventile,**
Absperrventile, Regelventile, Schmutzfänger mit Flanschen und Gegenflansch DN 50 bis DN 125, demontieren, trennen und sortieren nach Werkstoffen einschließlich Auf- und Abladen, einschließlich Wärmedämmkappe mit verzinktem Blechmantel, im Gebäude
Menge: 55,000 St

**01.02.310 Lufttöpfe DN 80 aus Stahlrohr**
Lufttöpfe DN 80 aus Stahlrohr, einschl. ca. 3,0 m Entlüftungsleitung DN 10 mit Kugelhahn demontieren, trennen und sortieren nach Werkstoffen, einschl. Auf- und Abladen
Menge: 16,000 St

**01.02.320 Thermometer bzw. Manometer**
Thermometer bzw. Manometer demontieren, trennen und sortieren nach Werkstoffen einschl. Auf- und Abladen
Menge: 16,000 St

**01.02.330 Sicherheitsarmaturen, wie Sicherheitstemperaturbegrenzer**
Sicherheitsarmaturen, wie Sicherheitstemperaturbegrenzer, Wassermangelsicherung, Sicherheitsventil, Temperaturwächter, demontieren, trennen und sortieren nach Werkstoffen einschl. Auf- und Abladen
Menge: 2,000 St

**01.02.340 Zählerarmaturen demontieren, trennen und**
Zählerarmaturen demontieren, trennen und sortieren nach Werkstoffen einschl. Auf- und Abladen
Menge: 7,000 St

**01.02.350 Abgasanschlussleitung, DN 315 einschließlich Form-**
Edelstahl-Abgasanschlussleitung, DN 315, einschließlich Form- und Verbindungsstücke, demontieren, trennen und sortieren nach Werkstoffen, einschließlich Auf- und Abladen
Menge: 4,000 m

**01.02.360 Abgasleitung im Schornstein, DN 315**
Edelstahl-Abgasleitung im Schornstein, DN 315, einschließlich Form- und Verbindungsstücke, demontieren, trennen und sortieren nach Werkstoffen, einschließlich Stemmarbeiten, Auf- und Abladen

Schornsteinhöhe:  15,00 m
Menge: 30,000 m

**01.02.370 Nachspeiseanlage für die Heizungsanlage,**
Nachspeiseanlage für die Heizungsanlage, bestehend aus Dosieranlage und Enthärtungsanlage, inkl. aller Anschlussbauteile, demontieren, trennen und sortieren nach Werkstoffen, einschließlich Auf- und Abladen
Menge: 1,000 St

**01.02.380 Gaszuleitung, einschl. Form- und**
Gaszuleitung, einschl. Form- und Verbindungstücke, Wärmedämmung und Blechmantel, sowie Befestigungen demontieren, trennen und sortieren nach Werkstoffen, einschließlich Auf- und Abladen, DN 50 bis DN 80, aus Stahl, schwarz, mit Demontieren von Konsolen, Halterungen, Auflagekonstruktionen, Verschraubungen und Anschlussleitungen, im Gebäude
Menge: 40,000 m

#### Bereich 01.03 KMF-Entsorgung

*Hinweis: Hinweis: Expositionskategorie 3 nach TRGS 521*
Hinweis: Expositionskategorie 3 nach TRGS 521

Die vor 1990 installierten alten Heizungs- und Sanitärleitungen sind mit Mineralwolle isoliert.

Die KMF-Entsorgungsmaßnahme wird parallel mit der Rohrdemontage durchgeführt. Es ist unbedingt darauf zu achten, dass während der Entsorgungsarbeiten die Türen der betroffenen Räume geschlossen und ggf. abgeklebt sind. Ein Ausbreiten der KMF-Fasern außerhalb der Entsorgungsbereiche muss wirksam verhindert werden.

Die Entsorgungsarbeiten werden in mehreren Abschnitten durchgeführt. Die Unterbrechung zwischen den einzelnen Abschnitten kann einige Tage dauern. Ständige Koordination mit anderen Gewerken ist zwingend erforderlich!

Die Maßnahme ist gemäß TRGS 521, Expositionskategorie 3 durchzuführen.

Die ausgebaute KMF-Wolle ist fachgerecht zu entsorgen. Ein Entsorgungsnachweis ist der Bauleitung vorzulegen.

**01.03.10 Pauschalkosten für den kompletten**
*** Pauschalposition
Pauschalkosten für den kompletten Abtransport des gesamten demontierten Altmaterials, einschließlich der erforderlichen Containergestelltung, Transport- und Entsorgungskosten für die folgenden Positionen.
Menge: 1,000 psch

**01.03.20 KMF-Entsorgungsbereich für die**
KMF-Entsorgungsbereich für die Durchführung der Entsorgungsarbeiten vorbereiten (Abkleben der Fugen, etc.) und nach Abschluss der Entsorgungsarbeiten mit geeigneten Mitteln (feuchtes Tuch oder Industriesauger) gründlich reinigen
Menge: 20,000 m²

**01.03.30 Einhausung der KMF-Entsorgungsbereiche,**
Einhausung der KMF-Entsorgungsbereiche, mit Schleuse und Türen, einschl. Dichtungs- und Befestigungsmaterial aufbauen, nach Abschluss der Entsorgungsarbeiten gründlich reinigen und wieder abbauen
Menge: 1,000 St

**01.03.40 Vertikale und horizontale Abschottung**
Vertikale und horizontale Abschottung als Folienabtrennung für Sanierungs- oder Arbeitsbereiche in der Heizzentrale, aus PE-Folie, 0,2 mm stark, mit schwerem Industrieklebeband verklebt, an erforderlichen Kanal-, Rohr- oder Installationsdurchführungen andichten und auf verkeilten Trennwandgerüsten aus gehobelten Dachlatten und Kanthölzern herstellen, Folien sind mit min 30 cm Überlappung in versetzter Anordnung der beiden Lagen zu ver-legen, alle seitlichen Anschlüsse zu Bauteilen oder Installationen sind fachgerecht zu erstellen, so dass ein staubdichter Raum entsteht.

Mit in den Einheitspreis einzurechnen ist die Reinigung, Restfaserbindung, Abbau und die fachgerechte Entsorgung der Folienabtrennung einschl. Transport- und Deponiekosten.

Die Abrechnung erfolgt nicht nach verbrauchter Folie, sondern
nach Fläche der Abschottung.
Menge: 4,000 m²

**01.03.50 KMF-Isolierung mit Aluminiumfolie und zusätzlicheem Blechmantel**
KMF-Isolierung der einzelnen oder in einem Paket verlegten Rohrleitungen DN 15 bis DN 32, einschl. Formteile, einschl. Ummantelung aus Blech, demontieren, nach Material trennen und entsorgen einschl. Auf- und Abladen
Menge: 10,000 m

**01.03.60 KMF-Isolierung der einzelnen oder in einem Paket verlegten**
KMF-Isolierung der einzelnen oder in einem Paket verlegten Rohrleitungen DN 42 bis DN 100, einschl. Formteile, einschl. Ummantelung aus Blech, demontieren, nach Material trennen und entsorgen einschl. Auf- und Abladen
Menge: 10,000 m

**01.03.70 Reinigung und Restfaserbindung**
Reinigung und Restfaserbindung

Reinigung, Feinreinigung und Restfaserbindung an Decken, Wänden und Böden aus Putz, Beton, Estrich unabhängig der Oberflächenstruktur wie in den Vorbemerkungen beschrieben.

Mit in den Einheitspreis ist die Reinigung der Belegung
der Decke mit Elektroinstallationen einzubeziehen
Menge: 20,000 m²

**01.03.80 Reinigung und Restfaserbindung an**
Reinigung und Restfaserbindung an Rohren

Reinigung, Feinreinigung und Restfaserbindung von Rohrleitungen aus Metall oder mit fester Isolierung einschl. Ventile und Umwälzpumpen, wie in den Vorbemerkungen beschrieben; Durchmesser bis ca.150 mm.
Menge: 10,000 m

**01.03.90 Vorhaltung, Gestellung und Umsetzen der**
*** Pauschalposition
Vorhaltung, Gestellung und Umsetzen der technischen Geräte (Unterdruckgeräte, Industriesauger etc.) für die Durchführung der KMF-Entsorgungsarbeiten nach TRGS 521.

Die Demontagearbeiten sind in 4 Räumen im Kriechkeller mit einer Raumhöhe von ca. 2 m und in 5 Räumen im Erdgeschoss/Obergeschoss auszufuhren.
Menge: 1,000 psch

**01.03.100 Aufwand für die Einhaltung der Schutzmaßnahmen nach TRGS 521**
*** Pauschalposition
Aufwand für die Einhaltung der Schutzmaßnahmen für die ausführenden Mitarbeiter der KMF-Entsorgungsarbeiten gemäß TRGS 521
Menge: 1,000 psch

**01.03.110 Freimessen des Arbeitsbereiches**
Feststellung der ordnungsgemäßen KMF-Entsorgung nach den Demontage und Reingungsarbeiten duch eine Schadstoffmessung.
Menge: 1,000 St

*Hinweis: Stundenlohnarbeiten sind nur auf*
Stundenlohnarbeiten sind nur auf besondere Anweisung der Bauleitung auszuführen. Die angebotenen Verrechnungssätze sind unter Beachtung der preisrechtlichen Vorschriften zu ermitteln und gelten unabhängig von der Anzahl der abzurechnenden Stunden einschl. sämtlicher Zuschläge wie Sozialabgaben, Gewinn, Auslösung, Hitze- und Schmutzzulage, Wegegelder, einschl. Arbeitgeberzulage zur Vermögensbildung usw.

Die Stundensätze gelten auch für Nachunternehmerleistungen.

Zuschläge für Über-, Sonntags- und Feiertagsstunden werden nach den üblichen Tarifsätzen abgerechnet.

Tagelohnarbeiten werden nur anerkannt und vergütet, wenn diese vor Ausführung der Arbeiten durch die örtliche Bauleitung beauftragt worden sind.

**01.03.120 Stunden z. N. für Leistungen eines**
Stunden z. N. für Leistungen eines Entsorgungs-Facharbeiters
Menge: 10,000 Std

### Titel 02 Heizungsinstallationen

#### Bereich 02.01 Gaszuleitungen und Zubehör

**02.01.10 Rohr Stahlrohr geschweißt schwarz Wasser Durchm. 60,3 mm**
Rohrleitung aus geschweißten Stahlrohr  DIN EN 10220, PN6, schwarz, für Wasser, Außendurchmesser 60,3 mm, Verbindung durch Schweißen, einschl. Schweiß- bzw. Löt- und Dichtungsmittel, sowie Herstellen der Verbindungen, Form- und Verbindungsstücke werden gesondert vergütet, einschl. Rohrbefestigungen, körperschallgedämmt DIN 4109, mit bauaufsichtlich zugelassenen Dübeln, Verlegung in Gebäuden, Montagehöhe über Gelände/Fußboden bis 3,5 m.
Menge: 7,000 m

**02.01.20 Rohr Stahlrohr geschweißt schwarz Wasser Durchm. 76,1 mm**
Rohrleitung aus geschweißten Stahlrohr  DIN EN 10220, PN6,  schwarz, für Wasser, Außendurchmesser 76,1 mm, Verbindung durch Schweißen, einschl. Schweiß- bzw. Löt- und Dichtungsmittel, sowie Herstellen der Verbindungen, Form- und Verbindungsstücke werden gesondert vergütet, einschl. Rohrbefestigungen, körperschallgedämmt DIN 4109, mit bauaufsichtlich zugelassenen Dübeln, Verlegung in Gebäuden, Montagehöhe über Gelände/Fußboden bis 3,5 m.
Menge: 25,000 m

**02.01.30 Bogen Stahl Durchm. 60,3 mm**
Bogen aus Stahl, für Rohrleitung aus geschweißten Stahlrohr DIN EN 10220, Außendurchmesser 60,3 mm.
Menge: 8,000 St

**02.01.40 Bogen Stahl Durchm. 76,1 mm**
Bogen aus Stahl, für Rohrleitung aus geschweißten Stahlrohr DIN EN 10220, Außendurchmesser 76,1 mm.
Menge: 4,000 St

**02.01.50 T-Stück Stahl Durchm. 76,1 mm**
T-Stück aus Stahl, für Rohrleitung aus geschweißten Stahlrohr DIN EN 10220, Außendurchmesser 76,1 mm.
Menge: 1,000 St

**02.01.60 Reduzierstück Stahl Durchm. 60,3 mm**
Reduzierstück aus Stahl, für Rohrleitung aus geschweißten Stahlrohr DIN EN 10220, Außendurchmesser 60,3 mm, 2. Durchmesser 42,4 mm.
Menge: 1,000 St

**02.01.70 Reduzierstück Stahl Durchm. 76,1 mm**
Reduzierstück aus Stahl, für Rohrleitung aus geschweißten Stahlrohr DIN EN 10220, Außendurchmesser 76,1 mm, 2. Durchmesser 60,3 mm.
Menge: 2,000 St

**02.01.80 Reduzierstück Stahl Durchm. 80,8 mm**
Reduzierstück aus Stahl, für Rohrleitung aus geschweißten Stahlrohr DIN EN 10220, Außendurchmesser 80,8 mm, 2. Durchmesser 76,1 mm.
Menge: 1,000 St

**02.01.90 Flanschverbindung Stahl Durchm. 42,4 mm**
Flanschverbindung für Armaturen-EInbau aus Stahl, flach dichtend, für Rohrleitung ausgeschweißten Stahlrohr  DIN EN 10220, Außendurchmesser 42,4 mm, einschl. Schrauben und Dichtungen
Menge: 2,000 St

**02.01.100 Flanschverbindung Stahl Durchm. 60,3 mm**
Flanschverbindung für Armaturen-EInbau aus Stahl, flach dichtend, für Rohrleitung ausgeschweißten Stahlrohr  DIN EN 10220, Außendurchmesser 76,1 mm, einschl. Schrauben und Dichtungen
Menge: 4,000 St

**02.01.110 Schweißnippel 1/2" mit Außengewinde,**
Schweißnippel 1/2" mit Außengewinde, Länge max. 100 mm, einschl. Schweißmaterial
Menge: 4,000 St

**02.01.120 Schweißnippel 3/4" mit Außengewinde,**
Schweißnippel 3/4" mit Außengewinde, Länge max. 100 mm, einschl. Schweißmaterial
Menge: 2,000 St

**02.01.130 Schweißmuffe mit Innengewinde 1 1/4",**
Schweißmuffe mit Innengewinde 1 1/4", Länge max. 100 mm, einschl. Schweißmaterial
Menge: 4,000 St

**02.01.140 Schweißmuffe mit Innengewinde 2",**
Schweißmuffe mit Innengewinde 2", Länge max. 100 mm, einschl. Schweißmaterial
Menge: 2,000 St

**02.01.150 Druckprobe für die neu verlegten**
*** Pauschalposition
Druckprobe für die neu verlegten Gasleitungen, gemäß dem Ablauf der Baumaßnahme, durchführen, einschl. Erstellung des Druckprobenprotokolles
Menge: 1,000 psch

**02.01.160 Gummi-Kompensator DN 50 zur**
Gummi-Kompensator DN 50 zur schalltechnischen Entkopplungder Gas-Rohrleitung. Balg aus EDPDM, beidseitig mit Flanschanschluss aus verzinkten Stahl, PN 16, einschl. Dichtungsmaterial
Menge: 2,000 St

**02.01.170 Gasabsperrkugelhahn 3/4" mit**
Gasabsperrkugelhahn 3/4" mit integrierter TAS, mit Flanschanschluss PN6
Menge: 2,000 St

**02.01.180 Dichtheitsprüfung für die Gasleitung DN**
*** Pauschalposition
Dichtheitsprüfung für die Gasleitung DN 65 bis DN 200,
einschl. Protokoll
Menge: 1,000 psch

**02.01.190 Korrosionsfester Gelbanstrich für die**
Korrosionsfester Gelbanstrich für die Gasleitung DN 65 bis
DN 200
Menge: 38,000 m

*Hinweis: Gasraumlüftung*

**02.01.200 Flanschverbindung Stahl Durchm. ca. 250 mm**
Flanschverbindung für Armaturen-EInbau aus Stahl, flach dichtend, für Rohrleitung ausgeschweißten Stahlrohr  DIN EN 10217-1, Maße DIN EN 10220, geschweißt, schwarz Außendurchmesser ca. 250 mm, einschl. Schrauben und Dichtungen
Menge: 1,000 St

**02.01.210 Flanschverbindung Edelstahl Durchm. ca. 250 mm**
Flanschverbindung für Armaturen-EInbau aus Edelstahl, flach dichtend, für Rohrleitung ausgeschweißten Stahlrohr  DIN EN 10217-1, Maße DIN EN 10220, geschweißt, schwarz Außendurchmesser ca. 250 mm, einschl. Schrauben und Dichtungen
Menge: 1,000 St

**02.01.220 Rohrleitung aus Edelstahlrohr geschweißt, schwarz,, Außendurchmesser ca. 250 mm**
Rohrleitung aus Edelstahlrohr  geschweißt, schwarz,, Außendurchmesser ca. 250 mm,  Verbindung durch Schweißen, einschl. Schweiß- bzw. Löt- und Dichtungsmittel, sowie Herstellen der Verbindungen, Form- und Verbindungsstücke werden gesondert vergütet, Rohrbefestigungen werden gesondert vergütet, Verlegung Außen.
Menge: 3,000 m

**02.01.230 Bogen aus Edelstahl, Außendurchmesser ca.250 mm**
Bogen aus Edelstahl, für Rohrleitung aus geschweißten Stahlrohr DIN EN 10220, Außendurchmesser ca.250 mm.
Menge: 3,000 St

#### Bereich 02.02 Brennwert-Kessel mit Zubehör

**02.02.10 Brennwertkessel 250,0 kW, geprüft nach**
Brennwertkessel 250,0 kW, geprüft nach EN 15502 für Erdgas E (H) und LL, sowie Erdgas E(H) und LL nach DVGW Arbeitsblatt G260 mit Wasserstoffbeimischung bis 20 Vol.-% H2 und Flüssiggas. Eingestellt und warmgeprüft auf Erdgas E (H-Gas, G20), Umrüstsatz auf Erdgas LL (L-Gas, G25) im Lieferumfang, CE-Kennzeichnung, mit integriertem modulierendem, emissionsarmen und leisem Gas-Vormischbrenner (Gas-Armatur mit integrierter Dichtheitskontrolle), für Überdruckfeuerung, Heizgas- und Wasserführung im Gegenstrom-Wärmetauscherprinzip, Druckverlustarmer Hochleistungswärmetauscher aus robustem Aluminium-Silizium-Guss, schalloptimierte Heizgasführung, mit integriertem Drucksensor nach DIN EN 12828 als Ersatz für Wassermangelsicherung lackiertem Kesselmantel. Sehr kompakte Kessel-Abmessungen und geringes Gewicht. Die Anlieferung erfolgt für eine vereinfachte Einbringung auf einer Palette in mehreren Verpackungseinheiten

Sehr wartungsfreundlich, gute Bauteil-Zugänglichkeit. Alle service- und wartungsrelevanten Bereiche sind von vorne und rechts erreichbar, einfache Inspektion, mechanische Reinigungsmöglichkeit der Heizflächen, Revisions- und Inspektionsöffnung. Der Brenner lässt sich zur Wartung nach vorne rausziehen und in Wartungsposition am Kesselrahmen befestigen.

Flüssiggasbetrieb und Raumluftunabhängige Betriebsweise über Zubehöre möglich.

mit integriertem Service- Diagnose System, Kommunikationsschnittstelle zu digitalem Feuerungsautomat SAFe, Feuerungsüberwachung, Anzeige der Betriebszustände und Wartungsmeldungen als Klartext, mit umfangreichen Servicefunktionen. Abgestimmte Systemtechnik.

In Bezug auf die VDI2035, sind die Angaben zur geforderten Wasserbeschaffenheit im beigefügten Betriebsbuch des Kessels bzw. Arbeitsblatt beachten. Informationen zu geeigneten Maßnahmen und Dienstleistungen.

Nennleistung:
bei Systemtemp. 50/30:  250,0 kW
bei Systemtemp. 80/60:  232,9 kW
Modulationsbereich:  17-100 %
Norm-Nutzungsgrad (Hs):  bis 97,9 %
Gesamtgewicht:  240 kg
Kleinstes Transportgewicht: 158 kg
Vorlauf/Rücklauf:  DN 65 PN 6
Abgasanschluss (Muffe):  DN 200
Zuluftanschluss:  DN 160
Abgastemperatur
bei Systemtemp. 50/30:  46 C
bei Systemtemp. 80/60:  67 C
Verfügbarer Förderdruck:  150 Pa
Max. Kesseltemperatur: 95 C
Heizwasserseitiger Druckverlust
bei deltaT 15K:  46,1 mbar
Max. Diff. VL/RL bei Nennlast:  50 Kelvin
Abmessungen
Tiefe:  1317 mm
Breite:  670 mm
Höhe ohne Regelgerät:  1470 mm
Höhe mit Logamatic 5313:  1720 mm
Höhe mit Logamatic MC110:  1612 mm
CE-Zeichen:
Zul. Betriebsüberdruck:  6 bar

gewähltes Fabrikat: '................................' vom Bieter einzutragen

gewählter Typ: '.......................................' vom Bieter einzutragen
Menge: 2,000 St

**02.02.20 Einbringen der unter Position 1.2.10**
Einbringen der unter Position 1.2.10 beschriebenen Gas-Brennwertkessel in den Heizungsraum und Transport zum Aufstellort.

Die Abmessung der Tür beträgt 0,8 m x 1,0 m (Breite x Höhe).

Die Heizzentrale liegt im Kellergeschoss ca. 4 m unter Terrain.
Menge: 2,000 St

**02.02.30 Modulares, digitales Regelgerät**
Modulares, digitales Regelgerät für zur Verwendung als Regelgerät für vorbeschriebenen Wärmeerzeuger über direkte Bus-Kommunikation

Grundfunktionen
- Brenneransteuerung über direkte Bus-Kommunikation mit
  digitalem Feuerungsautomat bzw. über Schnittstelle bei
  Verwendung mit entsprechenden Heizkesseln/Geräten
- Sicherstellung spezifischer Betriebsbedingungen durch
  Kesselkreisregelung mit Stellglied und bedarfsgerechter
  Ansteuerung der Kesselkreispumpe- Leistungsgeführte oder
  temperaturdifferenzgeregelte Drehzahlregelung für die
  Kesselkreispumpe über PWM- oder  0-10 V-Ausgang
- Regelung eines Heizkreises mit/ohne Stellglied und
  Heizkreispumpe (nur alternativ zur Kesselkreisfunktion)
  mit der Anschlussmöglichkeit einer Fernbedienung (BFU)
- Ansteuerung einer Zubringerpumpe für eine Unterstation:
  - Zubringerpumpe kann wahlweise am Master-Regelgerät oder
  an der Unterstation angeschlossen werden
  - Zur Reduzierung der Wärmeverluste in der Zubringerleitung
  kann der Zubringerkreis mit einem Mischer ausgestattet
  werden
- Regelung eines Warmwasserkreises mit Speicherladepumpe
  und Zirkulationspumpe
- Tägliche Thermische Desinfektion des Warmwasserkreises
  möglich
- Automatische Anpassung der Absenktemperatur gemäß
  DIN EN 12831 für Heizkreise separat einstellbar
- Zeitprogramm
- Ferienbetrieb mit frei wählbarer Absenkfunktion
- Sommer-/ Winterzeitumschaltung
- Jahreszeitschaltuhr

Bedienung
- Betriebsstatus mittels Statusanzeige über LED-Streifen
- Hochwertiger und robuster kapazitiver 7"-Touch-Bildschirm mit
  Anzeige zur Parametrierung, Abfrage sowie Anzeige aller
  Regelgerätedaten
- Einfache und selbsterklärende Bedienung und Anzeige über
  und in hydraulischen Darstellungen
- Handbedienebenen für alle Systemkomponenten (Beispiel:
  Pumpe Ein/Aus, Heizkreis-Umschaltmöglichkeit
  Aus/Automatik/Hand)
- Busweite Bedienung des gesamten Systems von einem
  Regelgerät/einer Stelle aus
- USB-Anschluss für Servicezwecke (USB- IP Adapter
  erforderlich, Zubehör)
- Keine Servicesoftware erforderlich
- Über USB-Anschluss können auch weitere Schnittstellen über
  entsprechende handelsübliche Adapter USB-WLAN oder USB-
  Bluetooth realisiert werden
- Langzeit-Datenaufzeichnung über SD- Karte (bauseits)
  möglich
- Software-Update über SD-Karte möglich

Konnektivität
- Einfache Verbindung m. weiteren Regelgeräten über Ethernet-Schnittstelle
- Einfache Anbindung an Fremdsysteme über serienmäßige(n)
  - Ein/Aus-Kontakt
  - Kontakt zur externen Verriegelung
  - 0-10 V-Eingang
  - 0-10 V-Rückmeldung
  - Sammelstörmeldung
- Einfache Anbindung an Gebäudeleittechnik über serienmäßige
  MOD-Bus-TCP/IP Schnittstelle
- IP-Inside: Ethernet-Schnittstelle für Monitoring und Anpassung
  der bedienerrelevanten Parameter über Interne in der
  1:1-Darstellung des Touch-Bildschirms
Menge: 2,000 St

**02.02.40 Funktionsmodul zur Einbindung der Gas-Wärmeerzeuger in das Regelsystem**
Funktionsmodul zur Einbindung der Gas-Wärmeerzeuger in das Regelsystem

- Einsatz in vorbeschriebenen Regelgeräten
- Direkte, interne Kommunikation zu den
  Wärmeerzeuger-Regelgeräten über Bus
- Parallele oder serielle Betriebsweise zur Berücksichtigung
  anlagenspezifischer Anforderungen zur Effizienzoptimierung
- Lastbegrenzung wahlweise nach Außentemperatur oder
  externem Kontakt
- Folgeumkehr der Heizkessel wahlweise
  täglich
  nach Außentemperatur
  nach Betriebsstunden oder
  einem externen Kontakt
- Parametrierbarer 0-10 V Ausgang zur externen
  Temperatur-Sollwertanforderung
- Handbedienebene für Heizkreis- und
  Warmwasserfunktion über Bedieneinheit
  mit Umschaltmöglichkeit Aus/
  Automatik/Hand
- Vollständig gekapseltes Gehäuse
- Stecksystem mit Führungsschiene und mechanischer
  Verriegelung
- Kodierte und farblich gekennzeichnete Anschlussstecker
Menge: 1,000 St

**02.02.50 Gasabsperrkugelhahn 1 1/4" mit**
Gasabsperrkugelhahn 1 1/4" mit integrierter TAS, mit Flanschanschluss PN6
Menge: 2,000 St

**02.02.60 Rückschlagklappe PN 16 DN 65**
Menge: 2,000 St

**02.02.70 Sicherheits-Set R1 1/4" für Kesselgrößen**
Sicherheits-Set R1 1/4" für Kesselgrößen von 150 kW bis 300 kW bestehend aus:

- Armaturenbalken mit Isolierung
- Manometer
- Automatischem Entlüfter
Menge: 2,000 St

**02.02.80 Sicherheitsventil**
Sicherheitsventil zur Montage am Sicherheitsvorlauf

Ansprechdruck:  3 bar
Menge: 2,000 St

**02.02.90 Absperrventil Wasser Handrad PN6 DN 65**
Absperrventil, für Wasser bis 120 Grad C, mit Gewindeanschluss, mit Handrad, mit wartungsfreier Spindelabdichtung, Sitz weich dichtend, PN 6, DN 65, einschl Dichtung
Menge: 4,000 St

**02.02.100 Ausdehnungsgefäß, 18 Liter für Heizung,**
Ausdehnungsgefäß, 18 Liter für Heizung, max. 3 bar

Membran-Druckausdehnungsgefäß für geschlossene Heizungs-, Solar- und Kühlanlagen, ausgeführt nach DIN 4807. Zulassung gemäß EU-Druckgeräterichtlinie 97/23/EG, Systemanschluss mit Außengewinde, außen Kunststoffbeschichtet, Membrane nicht tauschbar, Fußkonstruktion zur Befestigung.

Technische Daten:
max. Betriebstemperatur:  120° C
max. Betriebstemp.
Membrane:  70° C
Menge: 2,000 St

**02.02.110 Kappenventil DN 20, 3/4" IG, PN 10,**
Kappenventil DN 20, 3/4" IG, PN 10, Messing, plombierbar. Erforderlich nach DIN EN 12828. Zur Kontrolle, Wartung und evtl. Austausch von Membran-Ausdehnungsgefäßen.

Technische Daten:
Material:  Messing
Nennweite:  DN 20
max. Betriebsdruck:  PN 10
max. Betriebstemperatur:  120° C
Menge: 2,000 St

**02.02.120 Nassläufer Pumpe**
Nassläufer-Pumpe mit EC-Motor und elektronischer
Leistungsanpassung

Werkstoffe:
Pumpengehäuse:  5.1301, EN-GJL-250
Laufrad:  PPS-GF40
Welle:  1.4122
Material Lager:  Kohlegraphit

Betriebsdaten:
Max. Medientemperatur:  90 °C
Maximaler Betriebsdruck:  10 bar
Max. Umgebungstemperatur:  40 °C
Motordaten:
Netzanschluss:  1 x 230 V, 50 Hz
Leistungsaufnahme:  160 W
Drehzal min.:  750 U/Min
Drehzahl max.:  3550 U/Min
Schutzart Motor:  IPX4D
Kabelverschraubung:  5x M16x1.5
Einbaumaße:
Saugseitiger Rohranschluss: DN 32
Druckseitiger Rohranschluss: DN 32
Baulänge: 220 mm

Funktionen:
-selbständige Leistungs-Anpassung ohne manuelle Sollwertvorgabe
-Einstellbare Volumenstrombegrenzung
-automatische Abschaltung der Pumpe
-Entlüftungsfunktion zur automatischen Entlüftung des Rotorraums
-Separate Wärmemengenerfassung
-Automatische Deblockier-Funktion und integrierter Motorvollschutz
-Trockenlauferkennung
Ausführung:
Kommunikationsmöglichkeiten analog / digital: SSM, SBM / 2xDigital Input/ 2xAnolog Input
Betriebs- und Störmeldung, zwei konfigurierbare Melderelais für Betriebs- und Störmeldungen
Zwei Eingänge analoger Signale: 0-10V, 2 10V, 0-20mA, 4-20mA und PT1000

Fabrikat / Typ der Planung: Wilo / Stratos MAXO
  oder gleichwertig

gewähltes Fabrikat: '................................' vom Bieter einzutragen

gewählter Typ: '.......................................' vom Bieter einzutragen
Menge: 2,000 St

**02.02.130 Neutralisationseinrichtung zur Anhebung**
Neutralisationseinrichtung NE 0.1 für Kesselleistungen bis 800 kW zur Anhebung des ph-Wertes auf 6,5 bis 10 des in Gas-Brennwertkesseln entstehenden Kondenswassers entsprechend ATV-Arbeits blatt A 251.

Neutralisationseinrichtung bestehend aus einem Kunststoffgehäuse mit Kammer für Neutralisationsmittel. Inklusive Neutralisationsmittel aus Magnesiumoxid und Magnesiumhydroxid in kugeliger Granulatform sowie Kunststoffschlauch DN19 zur kondenswasserseitigen Verbindung der Neutralisationseinrichtung mit dem Gas-Brennwertkessel sowie Ablaufschlauch zur Ableitung des neutralisierten Kondensats DN 19 (1,0 m).

Abmessungen (L x B x H): 400 x 300 x 220 mm
Menge: 1,000 St

**02.02.140 Schlauchset in DN 20 zur Zusammenführung**
Schlauchset in DN 20 zur Zusammenführung der Kondenswasserabläufe der Kesselanschlussstücke, gemeinsame Einführung in die Neutralisationsanlage, aus flexiblen Kunststoff
Menge: 1,000 St

**02.02.150 Inbetriebnahmeunterstützung**
*** Pauschalposition
Inbetriebnahmeunterstützung Gas-Brennwert Kaskaden/Mehrkesselanlagen des Herstellers

- Überprüfung und Einstellung der Feuerungstechnik,
  Einstellung der Regelung und Anlagenparameter
- Überprüfung der elektrischen und hydraulischen Anschlüsse
  bezogen auf die herstellerspezifischen Produkte, Einweisung
  in die Gerätetechnik inklusive Inbetriebnahmeprotokoll
Menge: 1,000 psch

**02.02.160 Universal-Tauchtemperaturfühler, Pt**
Universal-Tauchtemperaturfühler, Pt 1000, 160 mm lang, inkl. Tauchhülse
Menge: 3,000 St

**02.02.170 Inbetriebnahme und Einweisung**
Inbetriebnahme und Einweisung

Inbetriebnahme und Einweisung der vorstehen beschriebenen Anlage und Einweisung durch den Kundendienst des Herstellers, nach erfolgter Montage
Menge: 1,000 St

**02.02.180 Bereitstellung von VES-Wasser und**
Bereitstellung von VES-Wasser und auffüllen der Heizungsanlage mit vorbeschriebenen Wasser nach Vorschriften des Kesselherstellers und VDI 2035

Beim Auffüllen ist eine vollständige Entlüftung der Heizungsanlage durchzuführen. Einschließlich aller erforderlichen Materialien und Nebenleistungen sowie Entsalzungspatronen. Das Auffüllen der Anlage beinhaltet die Wassermenge ausgehend von den Kesseln bis zum Eingang des Verteilers.
Abrechnung zum Nachweis.
Menge: 800,000 l

**02.02.190 Betriebsbuch VES-Wasser**
Betriebsbuch VES-Wasser

- Betriebsbuch zur Erfassung der Wassermengen der VES-
  Patronen
- in Plastikhülle
- mit Kabelbinder zum Befestigen an der Rohrleitungen
- Pack 10 Stück
Menge: 1,000 St

**02.02.200 Kennzeichnungsaufkleber VES Wasser**
Kennzeichnungsaufkleber VES Wasser

- Aufkleber zur Kennzeichnung, dass Anlage mit vollentsalztem
  Wasser gefüllt ist
- wasserfest und beschreibbar
- Pack 20 Stück
Menge: 10,000 St

**02.02.210 Vor der VOB-Abnahme ist eine**
*** Pauschalposition
Vor der VOB-Abnahme ist eine Wasseranalyse des neu aufgefüllten Heizungswassers durchzuführen.

Im Analysebericht müssen folgende Parameter enthalten sein:

- PH-Wert
- Elektrische Leitfähigkeit (µS/cm)
- Sauerstoffkonzentration (mg/l)
- Gesamthärte (°dh)
Menge: 1,000 psch

#### Bereich 02.03 Abgasleitungen und Zubehör

*Hinweis: Abgasanlage*
Abgasanlage

Einwandige, gekennzeichnete PP-Abgasleitung für den Einbau in Schornsteine oder Installationsschächte.

Die Abgasleitung ist für eine heizgeräteunabhängige Verwendung für Öl- und Gasbrennwertgeräte, BHKW´s oder gasbetriebene Wärmepumpen nach der Bauprodukterichtlinie geprüft.

Die universelle Verwendbarkeit für unterschiedliche Heizsysteme ist durch die Kennzeichnung nach EN 14471 mit EG-Konformitätserklärung nachzuweisen.

Alle abgasberührten Bauteile bestehen aus anthrazit-farbigem, UV-stabilisiertem PP-Kunststoff.

Die Abgasleitung ist mit Abstandhalter in Abständen = 2 m im Schornstein/ Installationsschacht geführt. Die Verbindungen flexibler Leitungsabschnitte erfolgt durch Muffensteckverbindungen mit Flexrohrhülsen und Fixschellensicherungen.

Bei der Montage sind die Angaben und Montagevorschriften des Herstellers, das örtliche Baurecht, die Techn. Regelwerke und DIN-/EN-Normen zu berücksichtigen.

Vor Montagebeginn ist eine Abstimmung mit dem bevollmächtigten Bezirksschornsteinfeger vorzunehmen.

Die gesamte Abgasanlage ist einschl. Befestigungen, Zubehör, Stemm- und Mauerarbeiten zu liefern und zu montieren.

*Hinweis: Abgasleitung im Schornstein einziehen*
Abgasleitung im Schornstein einziehen

Abmessungen der beiden Schorsteinzüge jeweils 500 x 550 mm

*Hinweis: Brennwertkessel-Abgasanlage*

**02.03.10 Kesselanschlussstück mit Dichtung, D = 200**
Kesselanschlussstück mit Dichtung, D = 200 mm, Kesselanschluss 200 mm, inkl. erforderlicher Dichtung und Schellen
Menge: 2,000 St

**02.03.20 Kaskadensammelleitung Basis-Set Kaskade**
Kaskadensammelleitung Basis-Set Kaskade DN250 bestehend aus
- Endstück mit Kondensatablauf DN250
- Siphon mit 2,5m Kondensatschlauch
- Rohr 255mm DN250
- Kontroll-Rohr DN250
- Wandblende geteilt mit Hinterlüf tung DN250
Menge: 1,000 St

**02.03.30 Erweiterungs-Set Kaskade D200-DN250**
Menge: 2,000 St

**02.03.40 Rückstromsicherung DN250 1.392,00 - mit**
Rückstromsicherung DN250 1.392,00
- mit integriertem Siphon, nur senkrechter Einbau möglich
- inkl. DIBt-Auf kleber
- Planungs- und Montagehinweise Deutsch/Englisch
- Vorlage der Freigabe des Kesselherstellersdurch Auftragnehmer erforderlich vor dem Einbau.
Menge: 2,000 St

**02.03.50 Schacht-Set D250-DN250 bestehend aus: -**
Schacht-Set D250-DN250 bestehend aus:
- Schachteinf ührung ohne Auf lager DN250
- Abstandhalter DN250 (4 Stück)
- Mündungsset DN250
Menge: 1,000 St

**02.03.60 Rohr 1955mm DN250 aus Kunststoff kürzbar**
Menge: 8,000 St

**02.03.70 Rohr 500 mm DN250 aus Kunststoff kürzbar**
Menge: 1,000 St

**02.03.80 Rohr 255 mm DN250 aus Kunststoff kürzbar**
Menge: 2,000 St

**02.03.90 Kontroll-Rohr DN250 aus Kunststoff**
Menge: 1,000 St

**02.03.100 Abstandhalter per Stück DN250**
Menge: 3,000 St

**02.03.110 Rohr, 955 mm DN 200, aus Kunststoff**
Rohr, 955 mm DN 200, aus Kunststoff kürzbar
Menge: 1,000 St

**02.03.120 Rohr, 500 mm DN 200, aus Kunststoff**
Rohr, 500 mm DN 200, aus Kunststoff kürzbar
Menge: 4,000 St

**02.03.130 Bogen 87°, DN 200, aus Kunststoff**
Menge: 2,000 St

**02.03.140 Bogen 87°, DN 250, aus Kunststoff**
Menge: 6,000 St

#### Bereich 02.04 Wärmepumpe

**02.04.10 Wassergekühlte R290 Wärmepumpe GWP 3**
R290 Wärmepumpe zur Innenaufstellung

Heizleistung 94,5 kW bei 30/36°C
Kälteleistung 68 kW bei -3/-8°C
Nachfolgende Komponenten sind enthalten:
- 1x Kältekreislauf
- 1x Hubkolbenverdichter
- 1x Inverter
- Kältemittel Manometer Set
- Sicherheitsventil
- Elektronisches Expansionsventil
- Schaltschrank ausgeführt in Anlehnung an VDE Richtlinien
- Drehfeldüberwachung
- Service Steckdose 230 Volt
- Schaltschrankbeleuchtung
- Industrielle WAGO SPS
- 15" Touch Display
- Alarmmeldungen in Klartext auf Deutsch
- Datenlogger mit Datenplotter
- Modbus TCP Schnittstelle
- Plattenwärmetauscher als Verdampfer mit Medium Wasser-
  Glykol
- Plattenwärmetauscher als Verflüssiger mit Medium Wasser
- Gassensor und ATEX-Lüfter mit Luftstromüberwachung
- Gummischwingungsdämpfer
- Strömungswächter lose geliefert zur bauseitigen Montage

Für die Anlage soll eine Förderung durch die "Bundesförderung für effiziente Gebäude - Einzelmaßnahmen (BEG EM)" in Anspruch genommen werden.
Die entsprechenden Vorgaben der "Richtlinie für die Bundesförderung für effiziente Gebäude - Einzelmaßnahmen (BEG EM)" inkl. ihrer Anhänge in der jeweils gültigen Fassung sind daher zu beachten.

Der Nachweis der vorbeschriebenen Förderfähigkeit der Wärmepumpe ist vom AN vorzulegen.

insbesondere BEG EM Punkt
3.4 Elektrisch angetriebene Wärmepumpen
3.4.1 Unabhängige Prüfung/Zertifizierung

Eien Abschaltmöglichkeit nach den TAB NS Nord für steuerbaren Verbrauchseinrichtungen" (steuVE) von Wesernetz ist sicherzustellen.

Breite max.: 900 mm
Höhe max.: 1.900 mm

gewähltes Fabrikat: '................................' vom Bieter einzutragen

gewählter Typ: '.......................................' vom Bieter einzutragen
Menge: 2,000 St

**02.04.20 Beibringen des Nachweises der Förderfähigkeit der**
Beibringen des Nachweises der Förderfähigkeit der Wärmepumpe wie vorbeschrieben und Angeboten

Für die Anlage soll eine Förderung durch die "Bundesförderung für effiziente Gebäude - Einzelmaßnahmen (BEG EM)" in Anspruch genommen werden.
Die entsprechenden Vorgaben der "Richtlinie für die Bundesförderung für effiziente Gebäude - Einzelmaßnahmen (BEG EM)" inkl. ihrer Anhänge in der jeweils gültigen Fassung sind daher zu beachten.

Der Nachweis der vorbeschriebenen Förderfähigkeit der Wärmepumpe ist vom AN vorzulegen.

insbesondere BEG EM Punkt
3.4 Elektrisch angetriebene Wärmepumpen
3.4.1 Unabhängige Prüfung/Zertifizierung
Menge: 1,000 St

**02.04.30 Federschwingungsdämpfer**
Federschwingungsdämpfer für die Aufstellung auf vibrationsempfindlichem Untergrund, bestehend aus:

- Federschwingungsdämpfer
Menge: 2,000 St

**02.04.40 Trockenrückkühler 136kW**
Trockenrückkühler 136 kW mit Zubehör:

- LAALMG-Lamelle AlMg
- SPECIAL_FIN_SPACE-spezieller Lamellenabstand
- EC-Ventilatoren
- W4E-Verdrahtung auf CE-Schaltschrank "W4E"
- FA-Aluminiumlosflansch (PN10)
- A-Schwingmetallfüße (lose beigefügt)
- VEL-Verpackung (Gerät hochkant im Holzverschlag, Füße
  lose - Montage bauseits)
- Lüftersteuerung sowie Ansteuerung des bauseitigen
  3-Wege-Ventils über die  WAGO-SPS des Kaltwassersatzes

Medium (10) ETHYLENGLYKOL 30%
Mediumeintrittstemp. -8,0 °C
Mediumaustrittstemp. -3,0 °C

Maße max.

Länge 8930 mm
Höhe 1565 mm
Breite 2400 mm
Menge: 1,000 St

**02.04.50 Glykolwanne für Trockenrückkühler**
Glykolwanne für Trockenrückkühler

Abmessungen (LxBxH):9000x2550x100 mm
Grundfläche: 22,95 m²
Ölauffangvolumen: 91 l
Auffangvolumen: 2295 l
Leergewicht: 374 kg
Bestehend aus:
- Edelstahl-Auffangwanne mit Baumusterprüfnummer
- Gegenstromsystem
- Gegenstromsystem-Laubschutzgitter
- Spezial-Kugelhahnventil, IP66
- Steuereinheit Control-B2
- Druckmessumformer mit Schraderventil-Anschluss
- Hochleistungs-Heizeinsatz mit Thermostat
Menge: 1,000 St

**02.04.60 Inbetriebnahme**
*** Pauschalposition
Inbetriebnahme

Einmalige Inbetriebnahme, Einregulierung und Einweisung der zwei betriebsfertig aufgestellten Wärmepumpen.Die Inbetriebnahme ist kalkuliert für den Standort 28359 Bremen. Bei abweichendem Standort kann der Inbetriebnahmepreis abweichen.Bauseitig sind vor der Inbetriebnahme:
- die Spannungsversorgung ist gemäß den örtlichen
  EVU-Vorschriften inklusive der nach VDE-Vorschrift
  entsprechenden Absicherung herzustellen.
- die Elektroverdrahtung zwischen den externen Komponenten
  (Pumpe, Strömungswächter etc.) komplett inklusive der
  Datenleitung ist herzustellen.
- der Wasseranschluss, Schmutzfänger und das Rohrnetz zu
  installieren, die Anlage zu befüllen und zu entlüften.
- die nötigen Voraussetzungen wie ausreichende Beleuchtung,
  Spannungsversorgung etc. für die Inbetriebnahme zu
  gewährleisten.
- Produkte die mit dem Kältemittel R290 arbeiten, werden aus
  Gründen der Transportsicherheit nicht befüllt angeliefert.

Die Inbetriebnahme beinhaltet, unter Zugrundelegung einer An- und Abreise innerhalb Deutschlands und am gleichen Tag, die Prüfung und Einstellung der maßgeblichen Betriebsparameter und Einweisung des Bedienungspersonals. Inbetriebnahmen die weiter als 250 Kilometer entfernt von unserem Firmensitz durchgeführt werden, beinhalten die benötigte Übernachtungund sind mit einer definierten Anzahl an Anfahrten berechnet. Sollten die Inbetriebnahmen der unterschiedlichen angebotenen Anlagen nach Kundenwunsch zu unterschiedlichen Terminen gewünscht werden und es werden dadurch eine höhere Anzahl an Anfahrten notwendig, ergibt sich, dem entstehenden Mehraufwand entsprechend, ein abweichender Inbetriebnahmepreis.Bei R290 Produkten beinhaltet die  Inbetriebnahme die benötigte R290 Kältemittelfüllung.
Menge: 1,000 psch

**02.04.70 Wärmespeichermodul 800 L**
Wärmespeichermodul 800 L, mit 4 Fühlertaschen sowie
schichtungssicherer Rohrführung und -dimensionierung. Allseits
geschlossene, demontierbare Stahlblechumhüllung. Einschließlich einer Storage Control mit 4 Temperaturfühlern (Fühlerlänge 5 x 40 mm) für das
Speichermanagement.
Technische Daten:
Speichervolumen:  800 L
Betriebsdruck:  max. 6 bar
Anschlüsse:  2" RG
Isolierung:  5 cm Schaum

Breite max.:  990 mm
Höhe max.:  1.950 mm
Menge: 1,000 St

**02.04.80 Wärmespeichermodul 500 L**
Wärmespeichermodul 800 L, mit 4 Fühlertaschen sowie
schichtungssicherer Rohrführung und -dimensionierung. Allseits
geschlossene, demontierbare Stahlblechumhüllung. Einschließlich einer Storage Control mit 4 Temperaturfühlern (Fühlerlänge 5 x 40 mm) für das
Speichermanagement.
Technische Daten:
Speichervolumen:  500 L
Betriebsdruck:  max. 6 bar
Anschlüsse:  2" RG
Isolierung:  5 cm Schaum

Breite max.:  990 mm
Höhe max.:  1.950 mm
Menge: 1,000 St

**02.04.90 Transport und Einbringung der vorbeschriebenen**
Transport und Einbringung der vorbeschriebenen Wärmepumpen und Wärmespeicher.

Der Transport erfolgt teilweise über Treppen.

Türmaße:
Breite 1000 mm

Demontage Transportösen vor Ort erforderlich zur Durchfürung durch die Türen erforderlich.
Menge: 1,000 St

#### Bereich 02.05 Wasserleitungen für Wärmepumpe erdverlegt

*Hinweis: Hinweis:*
Hinweis:

Der Neubau des Verwaltungsgebäudes wird über eine Nahwärmeleitung an die Bestandsheizungsanlage angeschlossen. Die Verlegung der flexiblen Doppelrohrleitung erfolgt in einem bauseits erstellt Rohrgraben.

**02.05.10 Flexibles Mantelrohr außen PE Wärmedämmung PUR-Schaum Innenrohr PE-X Diffusionssperre glatt PN6 DN/OD100 AD 180mm**
Flexible Kunststoffmantelrohrleitung, für Erdverlegung, mit PE-Außenmantel, mit Wärmedämmung aus PUR-Schaum, Wärmeleitfähigkeit 0,032 W/(mK), bei einer Mitteltemperatur von 50 Grad C, glattes Innenrohr aus Polyethylen PE-X mit Diffusionssperre, Nenndruck 0,6 MPa (6 bar), Rohrleitung einfach verstärkt, Außendurchmesser Innenrohr DN/OD 100, Mantelrohr Außendurchmesser 180 mm, Form- und Verbindungsstücke werden gesondert vergütet, Verlegung in vorh. Gräben, ohne Verbau.
Menge: 100,000 m

**02.05.20 Verschraubung gerade Rotguss Heizungswasser AD 180mm**
Verschraubung, gerade, Übergang mit Innengewinde, aus Rotguss, mit Klemmverbindung, für Rohrleitung aus PE-X DIN EN ISO 15875-1 und DIN EN ISO 15875-2, für Heizungswasser, Außendurchmesser 180 mm.
Menge: 8,000 St

**02.05.30 Wasserdichte Rohrdurchführung DN 200**
Wasserdichte Rohrdurchführung DN 200

Abdichtung zwischen Mantelrohr der Heizleitung Da=180mm und dem Schutzrohr Di=250mm, bestehend aus verschraubbaren Dichteinsatz zum Schutz gegen nicht drückendes Wasser
Menge: 6,000 St

**02.05.40 Druckprobe 10 bar**
Druckprobe 10 bar

die verlegte Leitung ist einer Druckprobe Überdruck mit Druckluft zu unterziehen
Menge: 1,000 St

#### Bereich 02.06 Heizkörper und Zubehör

*Hinweis: Flachheizelemente Geb. A*

**02.06.10 Flachheizelement H/L/T 300/1400/63 mm**
*** Bezugsbeschreibung
Flachheizelement H/L/T 300/1400/63 mm

Flachheizelement mit planer Front, aus zunderfreiem Feinblech mit Profil, mit montierten Seitenblenden und oberer Abdeckung, montagefertig mit Anschlüssen für Vor-, Rücklauf  seitlich und Entlüftung seitlich, kathodische Tauchgrundierung nach DIN 55900, Teil 1. Pulver-Einbrenn-Decklack, Farbton RAL 9016 verkehrsweiss, nach DIN 55900, Teil 2. Wärmeleistungen nach DIN EN 442 geprüft und registriert. Qualität entsprechend den Bestimmungen der RAL-Gütegemeinschaft. Mit Kantenschutz und Schrumpffolienverpackung.
Technische Daten:
Farbe:  Weiß
Betriebsüberdruck max.:  10 bar
Betriebstemp. max.:  110° C
Wandstärke:  1,25 mm
Anschlüsse:  4 x 1/2"

Bauhöhe:  300 mm
Bautiefe:  63 mm
Baulänge:  1.400 mm

inkl. Halter und Befestigungsmaterial
Menge: 1,000 St

**02.06.20 Flachheizelement H/L/T 300/1000/63 mm**
*** wie Position 02.06.10
Flachheizelement H/L/T 300/1000/63 mm, jedoch

Bauhöhe:  300 mm
Bautiefe:  63 mm
Baulänge:  1.000 mm
Menge: 8,000 St

**02.06.30 Flachheizelement H/L/T 600/500/63 mm**
*** wie Position 02.06.10
Flachheizelement H/L/T 600/500/63 mm, jedoch

Bautiefe:  63 mm
Bauhöhe:  600 mm
Baulänge:  500 mm
Menge: 1,000 St

**02.06.40 Flachheizelement H/L/T 400/500/63 mm**
*** wie Position 02.06.10
Flachheizelement H/L/T 400/500/63 mm, jedoch

Bautiefe:  63 mm
Bauhöhe:  400 mm
Baulänge:  500 mm
Menge: 1,000 St

**02.06.50 Flachheizelement H/L/T 900/1200/63 mm**
*** wie Position 02.06.10
Flachheizelement H/L/T 900/1200/63 mm, jedoch

Bautiefe:  63 mm
Bauhöhe:  900 mm
Baulänge:  1.200 mm
Menge: 1,000 St

**02.06.60 Flachheizelement H/L/T 900/1000/63 mm**
*** wie Position 02.06.10
Flachheizelement H/L/T 900/1000/63 mm, jedoch

Bautiefe:  63 mm
Bauhöhe:  900 mm
Baulänge:  1.000 mm
Menge: 1,000 St

**02.06.70 Flachheizelement H/L/T 400/1600/63 mm,**
*** wie Position 02.06.10
Flachheizelement H/L/T 400/1600/63 mm, jedoch

Bauhöhe:  400 mm
Bautiefe:  63 mm
Baulänge: 1  600 mm
Menge: 2,000 St

**02.06.80 Flachheizelement H/L/T 400/1200/63 mm**
Flachheizelement H/L/T 400/1200/63 mm

Flachheizelement mit planer Front, aus zunderfreiem Feinblech mit Profil, mit montierten Seitenblenden und oberer Abdeckung, montagefertig mit Anschlüssen für Vor-, Rücklauf  seitlich und Entlüftung seitlich, kathodische Tauchgrundierung nach DIN 55900, Teil 1. Pulver-Einbrenn-Decklack, Farbton RAL 9016 verkehrsweiss, nach DIN 55900, Teil 2. Wärmeleistungen nach DIN EN 442 geprüft und registriert. Qualität entsprechend den Bestimmungen der RAL-Gütegemeinschaft. Mit Kantenschutz und Schrumpffolienverpackung.
Technische Daten:
Farbe:  Weiß
Betriebsüberdruck max.:  10 bar
Betriebstemp. max.:  110° C
Wandstärke:  1,25 mm
Anschlüsse:  4 x 1/2"

Bauhöhe:  400 mm
Bautiefe:  103 mm
Baulänge:  1.200 mm

inkl. Halter und Befestigungsmaterial
Menge: 3,000 St

**02.06.90 Flachheizelement H/L/T 500/500/63 mm**
*** wie Position 02.06.10
Flachheizelement H/L/T 600/500/63 mm, jedoch

Bautiefe:  63 mm
Bauhöhe:  500 mm
Baulänge:  500 mm
Menge: 1,000 St

*Hinweis: Ventil Flachheizelemente Geb. M*
Flachheizelemente Geb. M

*Hinweis: Ausführung Heizkörper verzinkt Hygieneheizkörper*

**02.06.100 Flachheizkörper Stahl glatt H 2100-2200mm L 550-600mm Typ20**
STLB-Bau 2025-10 041
Flachheizkörper (Plattenheizkörper), aus Stahl, Wärmeleistung geprüft DIN EN 442-2, mit Registrierung, Oberfläche glatt, Bauhöhe über 2100 bis 2200 mm, Baulänge über 550 bis 600 mm, Typ 20, max. Betriebsüberdruck 0,6 MPa (6 bar), feuerverzinkt, mit Deckbeschichtung DIN 55900-2 als Pulverbeschichtung, Farbton weiß, Zweirohranschluss, vertikal mittig, einschl. Befestigungszubehör und Einbauventil mit Voreinstellung, Ausführung gemäß Einzelbeschreibung,
Einzelbeschreibungs-Nr 'Ausführung als Hygieneheizkörper'
.
Menge: 1,000 St

**02.06.110 Flachheizkörper Stahl glatt H 2100-2200mm L 650-700mm Typ20**
STLB-Bau 2025-10 041
Flachheizkörper (Plattenheizkörper), aus Stahl, Wärmeleistung geprüft DIN EN 442-2, mit Registrierung, Oberfläche glatt, Bauhöhe über 2100 bis 2200 mm, Baulänge über 650 bis 700 mm, Typ 20, max. Betriebsüberdruck 0,6 MPa (6 bar), feuerverzinkt, mit Deckbeschichtung DIN 55900-2 als Pulverbeschichtung, Farbton weiß, Zweirohranschluss, vertikal mittig, einschl. Befestigungszubehör und Einbauventil mit Voreinstellung, Ausführung gemäß Einzelbeschreibung,
Einzelbeschreibungs-Nr 'Ausführung als Hygieneheizkörper'
.
Menge: 1,000 St

*Hinweis: Zubehör*

**02.06.120 Heizkörper-Entlüftungsstopfen, 1/2",**
Heizkörper-Entlüftungsstopfen, 1/2", messingvernickel mit eingebautem Ventil, mit Steckschlüssel, selbstdichtend
Menge: 33,000 St

**02.06.130 Heizkörper-Blindstopfen, 1/2",**
Heizkörper-Blindstopfen, 1/2", messingvernickelt, mit weißer Abdeckung, selbstdichtend
Menge: 33,000 St

**02.06.140 Thermostatisches Heizkörperventil für**
Thermostatisches Heizkörperventil für Eck-, Durchgang oder Axialausführung, DIN EN 215, fuer 2-Rohr-Installation, Gehäuse aus Rotguss, vernickelt, mit Gewindeanschluss, für Wasser bis 120 Grad C, PN 10 mit ablesbarer Voreinstellung, DN 15
Menge: 33,000 St

**02.06.150 Heizkörperrücklaufverschraubung mit**
Heizkörperrücklaufverschraubung mit proportionaler Feineinstellung, Eck- oder Durchgangsform, mit 4 Funktionen: absperren, regulieren, entleeren und befüllen, reproduzierbarer Voreinstellung, entleer- und befüllbar mittels Spezialvorrichtung, Gehäuse aus Messing glanzvernickelt, Ventilkegel aus Messing mit EPDM-Dichtung, Messingschutzkappe mit zusaäzlicher Flachdichtung, zulässiger Betriebsüberdruck PB 10 bar zulässige Betriebstemperatur TB +110 °C, Durchflussstoff Heizungswasser gemäß VDI-Richtlinie 2035, Einbaumaße nach DIN 3842
Menge: 33,000 St

**02.06.160 Thermostatkopf, Behördenmodell, für**
Thermostatkopf, Behördenmodell, für zuvor genanntes Thermostatventil, DIN EN 215, mit eingegautem Messelement, Medium Flüssigkeit, mit Frostschutzstellung, begrenzbar und blockierbar, Biegfestigkeit min. 1000 N, zusätzliche Nullabsperrung diebstahlgesichert, lösbar, Farbe weiß, voreingestellt
Menge: 33,000 St

**02.06.170 vorgenannte Heizkörper aller Art ins**
vorgenannte Heizkörper aller Art ins Gebäude schaffen, aufstellen und mit den Rohrleitungen verbinden

einschl. Dichtungs-, Verbindungs- und Übergangsmaterial
Menge: 21,000 St

**02.06.180 vorgenannte neue Heizkoerper aller Art**
vorgenannte neue Heizkoerper aller Art wegen eventuell anfallender Maler-, Fliesenleger- oder sonstiger Arbeiten im Anschluss an die Montage einmal abnehmen und wieder anschließen
Menge: 33,000 St

**02.06.190 Einzelrosette aus Kunststoff, weiß, für**
Einzelrosette aus Kunststoff, weiß, für Außendurchmesser 1/2"-Rohr
Menge: 42,000 St

**02.06.200 Heizkörperverschraubung Rotguss vernickelt Doppelanschluss Eckausführung Absperr. Entleerung DN15**
STLB-Bau 2023-10 041
Heizkörperverschraubung, Gehäuse aus Rotguss, vernickelt, für Doppelanschluss Eckausführung, für Wasser bis 120 Grad C, Nenndruck 1 MPa (10 bar), mit Absperrung und Entleerung, DN 15.
Menge: 2,000 St

**02.06.210 Erneuerung Heizkörperbefestigungen,**
Erneuerung Heizkörperbefestigungen

Erneuerung eines Satzes Heizkörperbefestigungen einschließlich Demontage und Montage sowie allem erforderlichen Material
Menge: 2,000 St

#### Bereich 02.07 Pumpen, Armaturen und Zubehör

*Hinweis: Schmutzfänger*

**02.07.10 Schmutzfänger DN25 Wasser bis 120GradC PN6 Schrägsitz EN-GJL-250**
STLB-Bau 2025-10 041
Schmutzfänger, DN 25, für Wasser, max. Betriebstemperatur bis 120 Grad C, Nenndruck 0,6 MPa (6 bar), in Schrägsitzform, mit Flanschanschluss, Baulänge DIN EN 558, Gehäuse aus Gusseisen EN-GJL-250, mit Normalsieb, Gewindebohrung und Verschlussstopfen im Reinigungsverschluss.
Menge: 1,000 St

**02.07.20 Schmutzfänger DN32 Wasser bis 120GradC PN6 Schrägsitz EN-GJL-250**
STLB-Bau 2023-10 041
Schmutzfänger, DN 32, für Wasser, max. Betriebstemperatur bis 120 Grad C, Nenndruck 0,6 MPa (6 bar), in Schrägsitzform, mit Flanschanschluss, Baulänge DIN EN 558, Gehäuse aus Gusseisen EN-GJL-250, mit Normalsieb, Gewindebohrung und Verschlussstopfen im Reinigungsverschluss.
Menge: 2,000 St

**02.07.30 Schmutzfänger DN40 Wasser bis 120GradC PN6 Schrägsitz EN-GJL-250**
STLB-Bau 2023-10 041
Schmutzfänger, DN 40, für Wasser, max. Betriebstemperatur bis 120 Grad C, Nenndruck 0,6 MPa (6 bar), in Schrägsitzform, mit Flanschanschluss, Baulänge DIN EN 558, Gehäuse aus Gusseisen EN-GJL-250, mit Normalsieb, Gewindebohrung und Verschlussstopfen im Reinigungsverschluss.
Menge: 1,000 St

**02.07.40 Schmutzfänger DN50 Wasser bis 120GradC PN6 Schrägsitz EN-GJL-250**
STLB-Bau 2023-10 041
Schmutzfänger, DN 50, für Wasser, max. Betriebstemperatur bis 120 Grad C, Nenndruck 0,6 MPa (6 bar), in Schrägsitzform, mit Flanschanschluss, Baulänge DIN EN 558, Gehäuse aus Gusseisen EN-GJL-250, mit Normalsieb, Gewindebohrung und Verschlussstopfen im Reinigungsverschluss.
Menge: 2,000 St

**02.07.50 Schmutzfänger DN65 Wasser bis 120GradC PN6 Schrägsitz EN-GJL-250**
STLB-Bau 2025-10 041
Schmutzfänger, DN 65, für Wasser, max. Betriebstemperatur bis 120 Grad C, Nenndruck 0,6 MPa (6 bar), in Schrägsitzform, mit Flanschanschluss, Baulänge DIN EN 558, Gehäuse aus Gusseisen EN-GJL-250, mit Normalsieb, Gewindebohrung und Verschlussstopfen im Reinigungsverschluss.
Menge: 1,000 St

**02.07.60 Schmutzfänger DN100 Wasser bis 120GradC PN6 Schrägsitz EN-GJL-250**
STLB-Bau 2023-10 041
Schmutzfänger, DN 100, für Wasser, max. Betriebstemperatur bis 120 Grad C, Nenndruck 0,6 MPa (6 bar), in Schrägsitzform, mit Flanschanschluss, Baulänge DIN EN 558, Gehäuse aus Gusseisen EN-GJL-250, mit Normalsieb, Gewindebohrung und Verschlussstopfen im Reinigungsverschluss.
Menge: 1,000 St

**02.07.70 Schmutz- und Schlammabscheider**
Schmutz- und Schlammabscheider für Heiz- und Kühlwassersysteme bzw. geschlossene flüssigkeitsgefüllte Anlagensysteme.

Geeignet für die Medien Wasser und Wasser/Glykolgemisch bis zu einem Mischungsverhältnis von 50/50%.

Armatur für die Entfernung von Partikeln bis zu einer Größe von 5,0 Mikrometern aus dem Flüssigkeitsstrom mit speziell hierfür gestaltetem Einsatz.

Die Reinigung und Entleerung des Schmutzsammelraums ist über einen eigenen Entschlammungskugelhahn ohne Betriebsunterbrechung möglich.

Typ:  D 100
Farbe:  grau
Gehäusewerkstoff: Stahl lackiert
Einbauvariante: horizontal
Betriebstemperatur: 0° C - 110° C
Betriebsüberdruck: 10 bar
Anschluss:  DN100
Reinigungsanschluss: IG 1"
Anschlussvariante: Schweißstutzen
Max. Volumenstrom: 47 m³/h
Durchfluss-Kennwert kvs: 244.3 m³/
Durchmesser: 206 mm
Max. Höhe:  636 mm
Höhe Mitte-Flansch
(Abscheidung): 180 mm
Min. Wartungshöhe: 370 mm
Einbaulänge: 470 mm
Menge: 1,000 St

**02.07.80 Hochenergie-Dauermagnet**
Hochenergie-Dauermagnet zum optionalen bzw. nachträglichen Einbau in Schlamm- und Schmutzabscheider. Magnet besteht aus einem isostatisch gepressten Neodym-Eisen-Bor Stab, der in eine Einschraubtauchhülse eingesetzt ist. Separierung und Fixierung von ferromagnetischen Partikeln aus dem Abscheideprozess. Partikel können durch herausdrehen der Magnethülse aus dem Abscheidergehäuse und deren anschließender Reinigung dauerhaft und gezielt aus Fluidstrom entfernt werden.

Typ:  D/TW 80-100 (88.9-114.3)
Max. zul. Betriebstemperatur: 110° C
Max. zul. Betriebsüberdruck: 10 bar
Anschluss:  G 1"
Leistungsstufen:
Durchmesser: 25 mm
Einbaulänge: 365 mm
Menge: 1,000 St

**02.07.90 Wärmedämmung für vorbeschriebenen Abscheider**
Wärmedämmung für vorbeschriebenen Mikroblasen- oder Schlammabscheider. Bestehend aus zwei form- und temperaturstabilen, anpassbaren, formschlüssigen Halbschalen aus Hartschaum mit Klappverschluß oder Spannband.

Typ:  DN 80-100 (88.9-114.3)
Farbe:  schwarz
Dämmstärke: 30.5 mm
Max. zul. Betriebstemperatur: 110° C
Menge: 1,000 St

*Hinweis: Flanschen-Absperrventil*

**02.07.100 Absperrventil Wasser Handrad PN6 DN15**
*** Bezugsbeschreibung
STLB-Bau 2023-10 041
Absperrventil, für Wasser bis 120 Grad C, mit Flanschanschluss, Baulänge DIN EN 558, mit Handrad, mit wartungsfreier Spindelabdichtung, Sitz weich dichtend, Nenndruck 0,6 MPa (6 bar), DN 15.
Menge: 6,000 St

**02.07.110 Absperrventil Wasser Handrad PN6 DN20**
STLB-Bau 2023-10 041
Absperrventil, für Wasser bis 120 Grad C, mit Flanschanschluss, Baulänge DIN EN 558, mit Handrad, mit wartungsfreier Spindelabdichtung, Sitz weich dichtend, Nenndruck 0,6 MPa (6 bar), DN 20.
Menge: 2,000 St

**02.07.120 Absperrventil, jedoch DN 20**
*** wie Position 02.07.100
Menge: 2,000 St

**02.07.130 Absperrventil, jedoch DN 25**
*** wie Position 02.07.100
Menge: 16,000 St

**02.07.140 Absperrventil, jedoch DN 32**
*** wie Position 02.07.100
Menge: 8,000 St

**02.07.150 Absperrventil, jedoch DN 40**
*** wie Position 02.07.100
Menge: 4,000 St

**02.07.160 Absperrventil, jedoch DN 50**
*** wie Position 02.07.100
Menge: 8,000 St

**02.07.170 Absperrventil, jedoch DN 65**
*** wie Position 02.07.100
Menge: 4,000 St

**02.07.180 Absperrventil, jedoch DN 100**
*** wie Position 02.07.100
Menge: 4,000 St

**02.07.190 Absperrventil Wasser Handrad plombierbare Kappe PN6 DN25**
STLB-Bau 2023-10 041
Absperrventil, für Wasser bis 120 Grad C, mit Flanschanschluss, Baulänge DIN EN 558, mit Handrad und plombierbarer Kappe, mit wartungsfreier Spindelabdichtung, Sitz weich dichtend, Nenndruck 0,6 MPa (6 bar), DN 25.
Menge: 4,000 St

**02.07.200 Absperrklappe Zwischenflanscharmatur EN-GJL-250 DN65 PN6 TW**
STLB-Bau 2023-10 042
Absperrklappe, als Zwischenflanscharmatur, Gehäuse aus Gusseisen EN-GJL-250, DN 65, Nenndruck 0,6 MPa (6 bar), für Trinkwasser DIN 1988-200, weich dichtend, mit Rasterhebel.
Menge: 12,000 St

**02.07.210 Absperrklappe Zwischenflanscharmatur EN-GJL-250 DN100 PN6 TW**
STLB-Bau 2023-10 042
Absperrklappe, als Zwischenflanscharmatur, Gehäuse aus Gusseisen EN-GJL-250, DN 100, Nenndruck 0,6 MPa (6 bar), für Trinkwasser DIN 1988-200, weich dichtend, mit Rasterhebel.
Menge: 12,000 St

*Hinweis: Rückschlagklappen*

**02.07.220 Rückschlagklappen DN 25,**
*** Bezugsbeschreibung
Rückschlagklappen DN 25,

Rückschlagklappen PN 6 als Zwischenflanschklappen für Flüssigkeiten, mit innenliegender Klappenwelle aus nicht- rostendem Stahl, bis 120° C, für waagerechten und senkrechten Einbau.
Menge: 2,000 St

**02.07.230 Rückschlagklappen, jedoch DN 32**
*** wie Position 02.07.220
Menge: 1,000 St

**02.07.240 Rückschlagklappen, jedoch DN 40**
*** wie Position 02.07.220
Menge: 1,000 St

**02.07.250 Rückschlagklappen, jedoch DN 50**
*** wie Position 02.07.220
Menge: 2,000 St

**02.07.260 Rückschlagklappen, jedoch DN 65**
*** wie Position 02.07.220
Menge: 7,000 St

*Hinweis: Flansche*

**02.07.270 Flansch DN 15**
*** Bezugsbeschreibung
Flansch DN 15

mit Dichtung und Schrauben
Menge: 17,000 St

**02.07.280 Flansch, jedoch DN 25**
*** wie Position 02.07.270
Menge: 12,000 St

**02.07.290 Flansch, jedoch DN 32**
*** wie Position 02.07.270
Menge: 34,000 St

**02.07.300 Flansch, jedoch DN 40**
*** wie Position 02.07.270
Menge: 14,000 St

**02.07.310 Flansch, jedoch DN 50**
*** wie Position 02.07.270
Menge: 31,000 St

**02.07.320 Flansch, jedoch DN 65**
*** wie Position 02.07.270
Menge: 62,000 St

**02.07.330 Flansch, jedoch DN 80**
*** wie Position 02.07.270
Menge: 2,000 St

**02.07.340 Flansch, jedoch DN 100**
*** wie Position 02.07.270
Menge: 28,000 St

**02.07.350 Blindflansch, jedoch DN 80 mit Dichtung**
*** wie Position 02.07.270
Blindflansch, jedoch DN 80 mit Dichtung und Schrauben
Menge: 2,000 St

*Hinweis: Zubehör*

**02.07.360 Thermometer mit Tauchschaft,**
Thermometer mit Tauchschaft, Tauchrohrlänge 100 mm, einschließlich Einschweißtauchhülsen aus C22.8 Vollmantel

Technische Daten:
Anzeigebereich: 0 bis + 100° C
Gewindeanschluss: 1/2"
Durchmesser: 60 mm
Menge: 36,000 St

**02.07.370 Manometer, Gehäuse-Durchmesser: 63 mm,**
Manometer, Gehäuse-Durchmesser: 63 mm, Anzeigebereich
- 4 bar, Anschlussgewinde 1/4", mit rotem Zeiger und grünem Feld

einschließlich Einschweißmuffe und Gewindereduzierstück
Menge: 26,000 St

**02.07.380 KFE-Kugelhahn PN 6 mit Flügelgriff**
KFE-Kugelhahn PN 6 mit Flügelgriff, Heizungsausführung
G 1/2", Durchgangsform, mit Schlauchverschraubung.

Kugelhahn für das Füllen und Entleeren von
Heizungsanlagen, selbstdichtend mit
Gewindeeinschneiddichtung aus EPDM. Schwere Bauform aus
vernickeltem Pressmessing. Flügelgriff (rot)
entsprechend dem Einsatzzweck abnehmbar. Hartverchromte
Kugel mit vollem Durchgang in Teflon gelagert.
Blindkappe mit Edelstahl-Schwenkbügel auch zur
Betätigung verwendbar, mit Stellungsanzeige und festem
Anschlag. Fixierung der Einbaulage mittels
Kontermutter. Betätigungsspindel mit doppelter
O-Ring-Dichtung aus EPDM. Einsatzbereich:
Warmwasser-Heizungsanlagen: max. Druck 10 bar, max.
Temperatur: 110°C Dauertemperatur, 130°C kurzzeitig.
Menge: 50,000 St

**02.07.390 Fühlertaschen herstellen aus**
Fühlertaschen herstellen aus entsprechendem Rohr für
Thermo-Manometer, Tauchhülsen, für Wärmemengenmesser
etc.
Menge: 36,000 St

*Hinweis: Lufttöpfe*

**02.07.400 Lufttöpfe aus Stahlrohr DN 15**
*** Bezugsbeschreibung
Lufttöpfe aus Stahlrohr DN 15
Lufttöpfe aus Stahlrohr PN 6 ca. 200 mm lang, einseitig
mit einem Schweißboden versehen mit ca. 3,0 m
Entlüftungsrohr 1/2" und einem Entlüftungskugelhahn
1/2"
Menge: 2,000 St

**02.07.410 Lufttöpfe aus Stahlrohr, jedoch DN 25**
*** wie Position 02.07.400
Menge: 4,000 St

**02.07.420 Lufttöpfe aus Stahlrohr, jedoch DN 32**
*** wie Position 02.07.400
Menge: 4,000 St

**02.07.430 Lufttöpfe aus Stahlrohr, jedoch DN 40**
*** wie Position 02.07.400
Menge: 2,000 St

**02.07.440 Lufttöpfe aus Stahlrohr, jedoch DN 50**
*** wie Position 02.07.400
Menge: 4,000 St

**02.07.450 Lufttöpfe aus Stahlrohr, jedoch DN 65**
*** wie Position 02.07.400
Menge: 2,000 St

**02.07.460 Luftöpfe aus Stahlrohr, jedoch DN 100**
*** wie Position 02.07.400
Menge: 4,000 St

*Hinweis: Einbau bauseitig gelieferte Geräte*

**02.07.470 Bauseitigen Wärmemengenzähler DN 32 -**
Bauseitigen Wärmemengenzähler DN 32 - DN100 einbauen, Wärmemengenzähler mit den Rohrleitungen verbinden,
Die erforderlichen Anschlussverschrabungen werden bauseits mitgeliefert, einschließlich Gewindeerstellung.
Menge: 8,000 St

**02.07.480 Bauseitiges Regelventil DN 15**
Bauseitiges Regelventil DN 15  montieren,
bauseitig geliefertes 3-Wege-Regelventil mit den Rohrleitungen verbinden, Die erforderlichen Anschlussverschrabungen werden bauseits mitgeliefert, einschließlich Gewindeerstellung.
Menge: 1,000 St

**02.07.490 Bauseitiges Regelventil DN 20**
Bauseitiges Regelventil DN 20  montieren,
bauseitig geliefertes 3-Wege-Regelventil mit den Rohrleitungen verbinden, Die erforderlichen Anschlussverschrabungen werden bauseits mitgeliefert, einschließlich Gewindeerstellung.
Menge: 1,000 St

**02.07.500 Bauseitiges Regelventil DN 25**
Bauseitiges Regelventil DN 25  montieren,
bauseitig geliefertes 3-Wege-Regelventil mit den Rohrleitungen verbinden, Die erforderlichen Anschlussverschrabungen werden bauseits mitgeliefert, einschließlich Gewindeerstellung.
Menge: 2,000 St

**02.07.510 Bauseitiges Regelventil DN 40**
Bauseitiges Regelventil DN 40  montieren,
bauseitig geliefertes 3-Wege-Regelventil mit den Rohrleitungen verbinden, Die erforderlichen Anschlussverschrabungen werden bauseits mitgeliefert, einschließlich Gewindeerstellung.
Menge: 1,000 St

**02.07.520 Fühlertaschen DN 15 herstellen,**
Fühlertaschen DN 15 herstellen,  bestehend aus 10cm Rohrleitung mit einseitig installierter Gewindemuffe 1/2" und Anschlussverbindung zur Hauptleitung, Fühlertaschen zur Aufnahme von Tauchhülsen für Temperaturfühler, Thermometer, Manometer.
Menge: 34,000 St

**02.07.530 Montage bauseitige Fühlerhülsen DN 15**
Montage bauseitige Fühlerhülsen DN 15

bauseits gelieferte Tauchhülsen mit 1/2" Gewinde für Temperaturfühler montieren
Menge: 34,000 St

*Hinweis: Pumpen*

*Hinweis: G NaWi Lüftung*

**02.07.540 Nassläuferpumpe, 2,5 m³/h,**
Nassläuferpumpe, 2,5 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung :  PG 11

Betriebsdaten
Fördermedium:  Wasser 100 %
Medientemperatur:  80° C
Min. Medientemperatur:  -10° C
Max. Medientemperatur:  95° C
Maximaler Betriebsdruck:  10 bar

Förderstrom:  2,5 m³/h
Förderhöhe:  3,1 m
Rohranschluss:  G 1"
Menge: 1,000 St

*Hinweis: A-G*

**02.07.550 Nassläuferpumpe, 7,7 m³/h,**
Nassläuferpumpe, 7,7 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11
Betriebsdaten
Fördermedium:  Wasser 100 %
Medientemperatur:  80° C
Min. Medientemperatur:  -10° C
Max. Medientemperatu :  95° C
Maximaler Betriebsdruck:  10 bar
Förderstrom:  7.7 m³/h
Förderhöhe:  3,6 m
Rohranschluss:  G 1"
Menge: 1,000 St

*Hinweis: H*

**02.07.560 Nassläuferpumpe, 2,4 m³/h,**
Nassläuferpumpe, 2,4 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11

Betriebsdaten
Fördermedium:  Wasser 100 %
Medientemperatur:  80° C
Min. Medientemperatur:  -10° C
Max. Medientemperatur:  95° C
Maximaler Betriebsdruck:  10 bar

Förderstrom:  2,4 m³/h
Förderhöhe:  3,53 m
Rohranschluss:  G 1"
Menge: 1,000 St

*Hinweis: F Jahrgangshaus*

**02.07.570 Nassläuferpumpe, 1,1 m³/h,**
Nassläuferpumpe, 1,1 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11

Betriebsdaten
Fördermedium:  Wasser 100 %
Medientemperatur:  80° C
Min. Medientemperatur:  -10° C
Max. Medientemperatur:  95° C
Maximaler Betriebsdruck:  10 bar
Förderhöhe:  1,1 m³/h
Förderstrom:  2,6 m
Rohranschluss:  G 1"
Menge: 1,000 St

*Hinweis*
T Turnhalle

**02.07.580 Nassläuferpumpe, 2,9 m³/h,**
Nassläuferpumpe, 2,9 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11
Betriebsdaten
Fördermedium:  Wasser 100 %
Medientemperatur :  80° C
Min. Medientemperatur:  -10° C
Max. Medientemperatur:  95° C
Maximaler Betriebsdruck:  10 bar
Förderstrom:  2,9 m³/h
Förderhöhe:  3,1 m
Rohranschluss:  G 1"
Menge: 1,000 St

*Hinweis: M Mensa Heizung*

**02.07.590 Nassläuferpumpe, 0,9 m³/h,**
Nassläuferpumpe, 0,9 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11
Betriebsdaten
Fördermedium:  Wasser 100 %
Medientemperatur:  80° C
Min. Medientemperatur:  -10° C
Max. Medientemperatur:  95° C
Maximaler Betriebsdruck:  10 bar
Förderstrom:  0,9 m³/h
Förderhöhe:  3,6 m
Rohranschluss:  G 1"
Menge: 1,000 St

*Hinweis: Mensa Lüftung*

**02.07.600 Nassläuferpumpe, 0,8 m³/h,**
Nassläuferpumpe, 0,8 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung:  PG 11
Betriebsdaten
Fördermedium:  Wasser 100 %
Medientemperatur:  80° C
Min. Medientemperatur:  -10° C
Max. Medientemperatur:  95° C
Maximaler Betriebsdruck:  10 bar
Förderstrom:  0,8 m³/h
Förderhöhe:  3,1 m
Rohranschluss:  G 1"
Menge: 1,000 St

*Hinweis: A Lüftung*

**02.07.610 Nassläuferpumpe, 0,2 m³/h,**
Nassläuferpumpe, 0,2 m³/h,

elektronisch geregelt. Wartungsfreie Nassläufer-Umwälzpumpe mit Verschraubungsanschluss, blockierstromfester Synchronmotor nach ECM-Technologie und integrierter elektronischer Leistungsregelung zur stufenlosen Differenzdruckregelung. Einsetzbar fur alle Heizungs- und Klimaanwendungen. Serienmäßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit:  EN 61800-3
Störaussendung:  EN 61000-6-3
Störfestigkeit:  EN 61000-6-2
Netzanschluss:  1~230V/50 Hz
Stromaufnahme:  0,44 A
Schutzart:  IP X2D
Stecker/Kabelverschraubung :  PG 11
Betriebsdaten
Fördermedium:  Wasser 100 %
Medientemperatur:  80° C
Min. Medientemperatur:  -10° C
Max. Medientemperatur:  95° C
Maximaler Betriebsdruck:  10 bar
Förderstrom:  0,2 m³/h
Förderhöhe:  2,1 m
Rohranschluss:  G 1"
Menge: 1,000 St

*Hinweis: Wärmpumpe Heizungswasser*
Wärmepumpe Heizungswasser

**02.07.620 Nassläuferpumpe, 13,56 m³/h,**
Nassläuferpumpe, 13,56 m³/h,

elektronisch geregelt. Wartungsfreie Nassläufer-Umwälzpumpe mit Verschraubungsanschluss, blockierstromfester Synchronmotor nach ECM-Technologie und integrierter elektronischer Leistungsregelung zur stufenlosen Differenzdruckregelung. Einsetzbar fur alle Heizungs- und Klimaanwendungen. Serienmaeßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit :  EN 61800-3
Störaussendung :  EN 61000-6-3
Störfestigkeit :  EN 61000-6-2
Netzanschluss :  1~230V/50 Hz
Stromaufnahme :  0,44 A
Schutzart :  IP X2D
Stecker/Kabelverschraubung :  PG 11
Betriebsdaten
Fördermedium :  Wasser 100 %
Medientemperatur :  36 °C
Min. Medientemperatur :  30 °C
Max. Medientemperatur :  95 °C
Maximaler Betriebsdruck :  10 bar
Förderstrom :  13,7 m³/h
Förderhöhe :  3,0 m
Rohranschluss :  DN 32
Menge: 2,000 St

*Hinweis: Wärmpumpe Kaltwasser*
Wärmpepumpe Kaltwasser

**02.07.630 Nassläuferpumpe, 13,7m³/h,**
Nassläuferpumpe, 13,7m³/h,

elektronisch geregelt. Wartungsfreie Nassläufer-Umwälzpumpe mit Verschraubungsanschluss, blockierstromfester Synchronmotor nach ECM-Technologie und integrierter elektronischer Leistungsregelung zur stufenlosen Differenzdruckregelung. Einsetzbar fur alle Heizungs- und Klimaanwendungen. Serienmaeßig mit:

- Vorwahlbare Regelungsarten zur optimalen
  Lastanpassung: Differenzdruck constant, Differenzdruck
  variabel, Konstant-Drehzahl
- Integrierter Motorschutz
- LED Anzeige zum Einstellen des Sollwerts und Anzeige des
  laufenden Verbrauchs in Watt
- Automatische Deblockierfunktion
- Manuelle Entlueftungsfunktion zur Entlüftung des Rotorraumes
- Manueller Neustart
- Wärmedämmschale serienmäßig

Werkstoffe
Pumpengehäuse: Grauguss
Laufrad:  Kunststoff
Pumpenwelle: Edelstahl
Lager:  Kohle, metallimpragniert

Motor/Elektronik
Energieeffizienzindex (EEI)
max.:  0.20
Elektromagnetische Verträglichkeit :  EN 61800-3
Störaussendung :  EN 61000-6-3
Störfestigkeit :  EN 61000-6-2
Netzanschluss :  1~230V/50 Hz
Stromaufnahme :  0,44 A
Schutzart :  IP X2D
Stecker/Kabelverschraubung :  PG 11
Betriebsdaten
Fördermedium :  Wasser 65 %
  Ethylenglykol 35%
Medientemperatur :  -3 °C
Min. Medientemperatur :  -8 °C
Max. Medientemperatur :  95 °C
Maximaler Betriebsdruck :  10 bar
Förderstrom :  13.7m³/h
Förderhöhe :  3,0 m
Rohranschluss :  DN 32
Menge: 2,000 St

*Hinweis: Heizkreisverteiler und Zubehör*

**02.07.640 Kombinierter Vor- und Rücklaufverteiler,**
Kombinierter Vor- und Rücklaufverteiler, bestehend aus Vierkantrohr mit nebeneinander angeordneten, durch sinusförmige Trennwand geteilte Kammern aus schwarzem Stahlblech S235.

Anschlussstutzen als Flanschstutzen ausgeführt und auf Höhe der Absperrarmaturen ausgerichtet von oben.

Entleerungsmuffen für Vor- und Rücklaufkammer sind standardmäßig vorhanden.

Das Bauteil ist werkseitig 100% dichtigkeitsgeprüft und grundiert.

Typ:  200/120
Material:  S 235 JR
Betriebstemperatur: -10° C - 110° C
Betriebsüberdruck: 0 bar - 6 bar
Max. Anschluss Erzeugerkreis: bis DN100
Max. Anschluss
Verbraucherkreis: bis DN100
Max. Volumenstrom: 25.8 m³/h
Leistung bei dT 20 K: 600 kW
Kammergröße: 200/120

Beinhaltend:
-  GRUNDK KV 200/120 5400mm
-  Enddeckel Verteiler 200/120 St
-  Fuss 120x120 120mm 3 St
-  Flanschenstutzen PN6 DN32 180mm 6 St
-  Flanschenstutzen PN6 DN40 180mm 2 St
-  Flanschenstutzen PN6 DN50 180mm 6 St
-  Flanschenstutzen PN6 DN80 180mm 2 St
-  Flanschenstutzen PN6 DN100 180mm 2 St
Menge: 1,000 St

**02.07.650 Wärmedämmung bestehend aus ineinander**
Wärmedämmung bestehend aus ineinander fassenden Halbschalen mit Endstücken. Individuelle und passgenaue Ausschnitte für alle Anschlussstutzen sind werksseitig vorgesehen. Die Halbschalen werden mittels nicht rostendender Spannbänder und Schnellschraubverschlüsse
montiert. Dieses ermöglicht eine einfache Montage und auch Demontage für Revisionszwecke.
Die Dämmschichtstärke entspricht dem aktuellen GEG
(Gebäudeenergiegesetz).

Typ:  200/120
Dämmstärke: 45 mm
Dämmmaterial: PUR-Schaum
Brandklasse Dämmmaterial
nach DIN 4102: B1
Aussenmaterial: verzinkter Stahlblechmantel
Brandklasse Außenmantel nach
DIN 4102:  A1
Wärmeleitfähigkeit: 0.026 W/m*K
Max. Umgebungstemperatur: 120 °C
Menge: 1,000 St

**02.07.660 Standkonsole 270-340mm schallged verz.**
Standkonsole 270-340mm schallged verz.
Galvanisch verzinkte Standkonsole inkl. Schalldämmung. Bestehend aus einer Bodenplatte mit Standrohr und Kopfplatte mit Führungsrohr. Die Verbindungsschrauben sind inklusive.

Die Standkonsole ist stufenlos höhenverstellbar und ermöglicht so auch den Ausgleich von Bodenunebenheiten. Gewährleistet einen sicheren und festen Stand der Verteiler. Langlöcher in
der Bodenplatte ermöglichen eine Verschraubung auf dem Untergrund.

Min. Höhe:  270 mm
Max. Höhe:  340 mm
Menge: 3,000 St

*Hinweis: Druckhaltung Heizung*

**02.07.670 Membran-Druckausdehnungsgefäß 400l 6bar Stahl außen fertiglackiert**
STLB-Bau 2022-04 040
Membran-Druckausdehnungsgefäß mit Abnahmebescheinigung, DIN EN 13831, für Heizungswasser, Nennvolumen 400 l, zulässiger Betriebsüberdruck 6 bar, Vordruck 1 bar, aus Stahl, außen fertiglackiert, mit Gewindeanschlüssen und Anschlussverschraubungen,
Gewindeanschluss R
1

Anordnung stehend, einschl. Standkonsolen aus Stahl.
Menge: 1,000 St

**02.07.680 Anschlussgruppe zur einfachen,**
Anschlussgruppe zur einfachen, fachgerechten Montage und Wartung von Membrandruckausdehnungsgefäßen in Heizungs-, Kühlwasser- und Wasserversorgungssystemen für Nichttrinkwasser.

Bestehend aus Rohranschlussstück mit flachdichtender Gefäßanschschlussverschraubung, Füll-/Entleerungskugelhahn G 1/2 und Kappenkugelhahn mit gesicherter Absperrung gemäß DIN EN 12828.

Besonders geeignet für stehende MAG mit einem flachdichtenden Gewindenippelanschluss

Anschluss:  R 1
zul. Betriebsüberdruck: 16 bar
zul. Betriebstemperatur: 120° C
Menge: 1,000 St

**02.07.690 Automatische Nachspeise- und Füllstation**
Automatische Nachspeise- und Füllstation für Heiz- und Kühlsysteme mit Membran-Druckausdehnungsgefäßen (MAG).
Ermöglicht eine kontrollierte und nach DIN EN 1717 bzw. DIN 1988 geforderte sichere Nachspeisung und Systemfüllung
aus direkt verbundenen Trinkwassernetzen und realisiert die nach DIN EN 12828 und VDI 4807 empfohlenen Funktionskontrolle des Druckhaltesystems (MAG).

Bestehend aus Absperrarmatur, DVGW geprüftem Systemtrenner (BA) nach DIN EN 12729, Schmutzfänger, Drucksensor, Motorkugelhahn, Druckminderer mit
Kontrollmanometer und Microprozessorsteuerung. Alle Komponenten sind leicht zugänglich und platzsparend
in ein Gehäuse integriert.

Die kontrollierte, druckabhängige Nachspeisung erfolgt mit automatischer Unterbrechung und Störmeldung bei
Überschreitung der Laufzeit und/oder der Zyklenanzahl.

Die Anlagenerst- und Wiederbefüllung wird mittels hierfür einstellbarem Betriebsmodus möglich.

Über eine vollautomatische, frei parametierbare Mikroprozessorsteuerung mit LCD Display für alle relevanten Betriebs- und Störmeldungen und Druckanzeige, sowie potenzialfreiem Ausgang und Summmelder für Sammelstörmeldung erfolgt die Funktionssteuerung und
-überwachung der CE gekennzeichneten Station.

zul. Betriebsüberdruck: 10 bar
zul. Betriebstemperatur: 70° C
Durchfluß-Kennwert kvs: 0,4 m3/h
Spannungsversorgung: 230 V,50 Hz
elektr. Leistungsaufnahme: 6-7 W
Leergewicht:  3 kg
Anschlüsse
Eintritt:  R 1/2
Austritt:  R 1/2
Max. Länge/Tiefe/Höhe: 210/100/310mm
Menge: 1,000 St

*Hinweis: Druckhaltung Heizung Kesselkreis*

**02.07.700 Druckausdehnungsgefäß 140L**
Druckausdehnungsgefäß mit fester Gasfüllung, Heiz-, Solar- und Kühlwassersysteme. Stahl, geschweißt, Farbe Beryllium.
schlanke, zylindrische Bauform, Fußring für stehende Montage und einfachen Transport. airproof-Butylblase, nach EN 13831 und Pneumatex-Werksnorm, dauerhaft stabiler Vordruck. Frostschutzmittelzusatz bis 50%. endoskopische Besichtigungsöffnung fürr innere Prüfungen über 1000 bar x Liter. CE-baumustergeprüft nach PED/DEP 97/23/EC. 5 Jahre
Gewährleistung auf das Gefäß.

Nennvolumen:  140 Liter
Max. zul. Druck:  3 bar
Max. zul. Druck Schweiz:  3 bar
Min. zul. Druck:  0 bar
Vordruck:  1.5 bar
Max. zul. Temperatur:  120° C
Min. zul. Temperatur:  -10° C
Max. zul. Blasentemperatur: 70° C
Min. zul. Blasentemperatur: 5^° C
Anschluss:  R 3/4
Durchmesser:  420 mm
Höhe:  1.268 mm
Menge: 1,000 St

**02.07.710 Kappenabsperrhahn**
Kappenabsperrhahn, Messing, Wartung und Demontage von Ausdehnungsgefaessen, Betätigung mit beiliegendem Inbusschlüssel, daher gegen unbeabsichtigtes Schließen gesichert, mit Kugelhahn zur schnellen Entleerung von Ausdehnungsgefäßen mit Anschluss für Schlauch DN 15, Heiz-, Solar- und Kühlwassersysteme, Frostschutzmittelzusatz bis 50%. beidseitig Innengewinde, Verschraubung zum direkten flachdichtenden Anschluss an geeignete Ausdehnungsgefäße. Einsatz in Anlagen nach EN 12828, SWKI 93-1.

Max. zul. Druck:  16 bar
Min. zul. Druck:  0 bar
Max. zul. Temperatur:  120° C
Min. zul. Temperatur:  -10° C
Anschluss:  Rp 3/4
Anschluss Gefäß:  G 3/4
Anschluss Entwässerung: G 3/4
Länge:  92 mm
Menge: 1,000 St

*Hinweis: Druckhaltung Kaltwasser*

**02.07.720 Druckausdehnungsgefäß 50L**
Druckausdehnungsgefaess, mit fester Gasfüllung, Heiz-, Solar- und Kühlwassersysteme. Stahl, geschweißt. Diskusform, Aufhaengelasche zur einfachen Montage, Montage mit Anschluss unten, oben oder seitlich.  Airproof-Butylblase, nach EN 13831 und Pneumatex-Werksnorm, dauerhaft stabiler Vordruck. Frostschutzmittelzusatz bis 50%. CE-baumustergeprueft nach PED2014/68/EU. 5 Jahre Gewährleistung auf das Gefäß.

Nennvolumen:  50 Liter
Max. zul. Druck:  10 bar
Max. zul. Druck Schweiz:  10 bar
Min. zul. Druck:  0 bar
Vordruck:  4 bar
Max. zul. Temperatur:  120° C
Min. zul. Temperatur:  -10° C
Max. zul. Blasentemperatur: 70! C
Min. zul. Blasentemperatur: 5° C
Anschluss:  R 3/4
Durchmesser:  536 mm
Höhe:  316 mm
Menge: 1,000 St

**02.07.730 Zwischengefäß 2L**
Zwischengefäß, Heiz-, Solar- und Kühlwassersysteme. Stahl, geschweißt. Schutz vor unzulässiger Temperatur in Ausdehnungsgefäßen, Aufhängelasche zur einfachen Montage gebaut nach PED2014/68/EU.

Nennvolumen:  12 Liter
Max. zul. Druck:  10 bar
Max. zul. Druck Schweiz:  10 bar
Min. zul. Druck:  0 bar
Max. zul. Temperatur:  110° C
Min. zul. Temperatur:  -10° C
Anschluss:  2x R 1/2
Durchmesser:  386 mm
Höhe:  201 mm
Menge: 1,000 St

**02.07.740 Anschlussset**
Anschlussset, Messing, Wartung und Demontage von Ausdehnungsgefäßen, Betätigung mit beiliegendem Inbusschlüssel, daher gegen unbeabsichtigtes Schließen gesichert, mit Kugelhahn zur schnellen Entleerung von Ausdehnungsgefäßen mit Anschluss für Schlauch DN 20, Heiz-, Solar- und Kühlwassersysteme, Frostschutzmittelzusatz bis 50%. beidseitig Innengewinde, mit 90 Grad Bogen zur gewindedichtenden Verschraubung. Einsatz in Anlagen nach EN 12828, SWKI 93-1.

Max. zul. Druck:  16 bar
Min. zul. Druck:  0 bar
Max. zul. Temperatur:  120° C
Min. zul. Temperatur:  -10° C
Anschluss:  Rp 3/4
Anschluss Gefäß:  Rp 3/4
Anschluss Entwaesserung G 3/4
Länge:  128 mm
Menge: 1,000 St

**02.07.750 Sicherheitsventil DN 50**
Sicherheitsventil DN 50 zur Montage am Sicherheitsvorlauf

Gewindeanschlüsse:  2 Zoll x 2 1/2 Zoll
Ansprechdruck:  3 bar
Menge: 3,000 St

**02.07.760 Systemtrennung DN 100 80 kW**
Systemtrennung DN 100 80 kW für Abtauung, bestehend aus:

- 1 Platten-Wärmetauscher
- 1 Fuß für Wärmetauscher
- 1 Isolierung Wärmetauscher
- 1 Rohrbogen Anschluss WT DN 100/DN 100
- 2 Rohrbogen Anschluss WT DN 100
- Isolierung Rohregruppe WT DN 100
- Montageanleitung
Menge: 1,000 St

**02.07.770 Systemtrennung DN 100 500 kW**
Systemtrennung DN 100 500 kW, Bestehend aus:

- 1 Platten-Wärmetauscher
- 1 Fuß für Wärmetauscher
- 1 Isolierung Wärmetauscher
- 1 Rohrbogen Anschluss WT DN 100/DN 100
- 2 Rohrbogen Anschluss WT DN 100
- Isolierung Rohregruppe WT DN 100
- Montageanleitung
Menge: 1,000 St

#### Bereich 02.08 Stahl-Rohrleitungen und Zubehör

*Hinweis: Rohrleitungen Montagehöhe bis 3,5m*

**02.08.10 Rohr Stahlgewinderohr mittelschwer nahtlos schwarz Heizungswasser AD 21,3mm**
STLB-Bau 2023-10 041
Rohrleitung aus mittelschwerem Stahlgewinderohr DIN EN 10255, nahtlos, schwarz, für Heizungswasser, Außendurchmesser 21,3 mm, Wanddicke 2,3 mm, Verbindung durch Schweißen, einschl. Schweiß- bzw. Löt- und Dichtungsmittel, sowie Herstellen der Verbindungen, Form- und Verbindungsstücke werden gesondert vergütet, Rohrbefestigungen werden gesondert vergütet, Verlegung in Gebäuden.
Menge: 202,000 m

**02.08.20 Rohr Stahlgewinderohr mittelschwer nahtlos schwarz Heizungswasser AD 26,9mm**
STLB-Bau 2023-10 041
Rohrleitung aus mittelschwerem Stahlgewinderohr DIN EN 10255, nahtlos, schwarz, für Heizungswasser, Außendurchmesser 26,9 mm, Wanddicke 2,3 mm, Verbindung durch Schweißen, einschl. Schweiß- bzw. Löt- und Dichtungsmittel, sowie Herstellen der Verbindungen, Form- und Verbindungsstücke werden gesondert vergütet, Rohrbefestigungen werden gesondert vergütet, Verlegung in Gebäuden.
Menge: 14,000 m

**02.08.30 Rohr Stahlgewinderohr mittelschwer nahtlos schwarz Heizungswasser AD 33,7mm**
STLB-Bau 2023-10 041
Rohrleitung aus mittelschwerem Stahlgewinderohr DIN EN 10255, nahtlos, schwarz, für Heizungswasser, Außendurchmesser 33,7 mm, Wanddicke 2,3 mm, Verbindung durch Schweißen, einschl. Schweiß- bzw. Löt- und Dichtungsmittel, sowie Herstellen der Verbindungen, Form- und Verbindungsstücke werden gesondert vergütet, Rohrbefestigungen werden gesondert vergütet, Verlegung in Gebäuden.
Menge: 4,000 m

**02.08.40 Rohr Stahlgewinderohr mittelschwer nahtlos schwarz Heizungswasser AD 42,4mm**
STLB-Bau 2023-10 041
Rohrleitung aus mittelschwerem Stahlgewinderohr DIN EN 10255, nahtlos, schwarz, für Heizungswasser, Außendurchmesser 42,4 mm, Wanddicke 2,3 mm, Verbindung durch Schweißen, einschl. Schweiß- bzw. Löt- und Dichtungsmittel, sowie Herstellen der Verbindungen, Form- und Verbindungsstücke werden gesondert vergütet, Rohrbefestigungen werden gesondert vergütet, Verlegung in Gebäuden.
Menge: 30,000 m

**02.08.50 Rohr Stahlgewinderohr mittelschwer nahtlos schwarz Heizungswasser AD 48,3mm**
STLB-Bau 2023-10 041
Rohrleitung aus mittelschwerem Stahlgewinderohr DIN EN 10255, nahtlos, schwarz, für Heizungswasser, Außendurchmesser 48,3 mm, Wanddicke 2,3 mm, Verbindung durch Schweißen, einschl. Schweiß- bzw. Löt- und Dichtungsmittel, sowie Herstellen der Verbindungen, Form- und Verbindungsstücke werden gesondert vergütet, Rohrbefestigungen werden gesondert vergütet, Verlegung in Gebäuden.
Menge: 13,000 m

**02.08.60 Rohr Stahlgewinderohr mittelschwer nahtlos schwarz Heizungswasser AD 60,3mm**
STLB-Bau 2023-10 041
Rohrleitung aus mittelschwerem Stahlgewinderohr DIN EN 10255, nahtlos, schwarz, für Heizungswasser, Außendurchmesser 60,3 mm, Wanddicke 2,3 mm, Verbindung durch Schweißen, einschl. Schweiß- bzw. Löt- und Dichtungsmittel, sowie Herstellen der Verbindungen, Form- und Verbindungsstücke werden gesondert vergütet, Rohrbefestigungen werden gesondert vergütet, Verlegung in Gebäuden.
Menge: 19,000 m

**02.08.70 Rohr Stahlgewinderohr mittelschwer nahtlos schwarz Heizungswasser AD 76,1mm**
STLB-Bau 2023-10 041
Rohrleitung aus mittelschwerem Stahlgewinderohr DIN EN 10255, nahtlos, schwarz, für Heizungswasser, Außendurchmesser 76,1 mm, Wanddicke 2,3 mm, Verbindung durch Schweißen, einschl. Schweiß- bzw. Löt- und Dichtungsmittel, sowie Herstellen der Verbindungen, Form- und Verbindungsstücke werden gesondert vergütet, Rohrbefestigungen werden gesondert vergütet, Verlegung in Gebäuden.
Menge: 20,000 m

**02.08.80 Rohr Stahlgewinderohr mittelschwer nahtlos schwarz Heizungswasser AD 88,9mm**
STLB-Bau 2023-10 041
Rohrleitung aus mittelschwerem Stahlgewinderohr DIN EN 10255, nahtlos, schwarz, für Heizungswasser, Außendurchmesser 88,9 mm, Wanddicke 2,3 mm, Verbindung durch Schweißen, einschl. Schweiß- bzw. Löt- und Dichtungsmittel, sowie Herstellen der Verbindungen, Form- und Verbindungsstücke werden gesondert vergütet, Rohrbefestigungen werden gesondert vergütet, Verlegung in Gebäuden.
Menge: 5,000 m

**02.08.90 Rohr Stahlgewinderohr mittelschwer nahtlos schwarz Heizungswasser AD 114,3mm Schweißen**
STLB-Bau 2023-10 041
Rohrleitung aus mittelschwerem Stahlgewinderohr DIN EN 10255, nahtlos, schwarz, für Heizungswasser, Außendurchmesser 114,3 mm, Wanddicke 2,3 mm, Verbindung durch Schweißen, einschl. Schweiß- bzw. Löt- und Dichtungsmittel, sowie Herstellen der Verbindungen, Form- und Verbindungsstücke werden gesondert vergütet, Rohrbefestigungen werden gesondert vergütet, Verlegung in Gebäuden.
Menge: 20,000 m

*Hinweis: Rohrleitungen Montagehöhe 3,5- 5m*

**02.08.100 Rohr Stahlgewinderohr mittelschwer nahtlos schwarz Heizungswasser AD 21,3mm**
STLB-Bau 2023-10 041
Rohrleitung aus mittelschwerem Stahlgewinderohr DIN EN 10255, nahtlos, schwarz, für Heizungswasser, Außendurchmesser 21,3 mm, Wanddicke 2,3 mm, Verbindung durch Schweißen, einschl. Schweiß- bzw. Löt- und Dichtungsmittel, sowie Herstellen der Verbindungen, Form- und Verbindungsstücke werden gesondert vergütet, Rohrbefestigungen werden gesondert vergütet, Verlegung in Gebäuden.
Menge: 33,000 m

**02.08.110 Rohr Stahlgewinderohr mittelschwer nahtlos schwarz Heizungswasser AD 26,9mm**
STLB-Bau 2023-10 041
Rohrleitung aus mittelschwerem Stahlgewinderohr DIN EN 10255, nahtlos, schwarz, für Heizungswasser, Außendurchmesser 26,9 mm, Wanddicke 2,3 mm, Verbindung durch Schweißen, einschl. Schweiß- bzw. Löt- und Dichtungsmittel, sowie Herstellen der Verbindungen, Form- und Verbindungsstücke werden gesondert vergütet, Rohrbefestigungen werden gesondert vergütet, Verlegung in Gebäuden.
Menge: 6,000 m

**02.08.120 Rohr Stahlgewinderohr mittelschwer nahtlos schwarz Heizungswasser AD 33,7mm**
STLB-Bau 2023-10 041
Rohrleitung aus mittelschwerem Stahlgewinderohr DIN EN 10255, nahtlos, schwarz, für Heizungswasser, Außendurchmesser 33,7 mm, Wanddicke 2,3 mm, Verbindung durch Schweißen, einschl. Schweiß- bzw. Löt- und Dichtungsmittel, sowie Herstellen der Verbindungen, Form- und Verbindungsstücke werden gesondert vergütet, Rohrbefestigungen werden gesondert vergütet, Verlegung in Gebäuden.
Menge: 63,000 m

**02.08.130 Rohr Stahlgewinderohr mittelschwer nahtlos schwarz Heizungswasser AD 42,4mm**
STLB-Bau 2023-10 041
Rohrleitung aus mittelschwerem Stahlgewinderohr DIN EN 10255, nahtlos, schwarz, für Heizungswasser, Außendurchmesser 42,4 mm, Wanddicke 2,3 mm, Verbindung durch Schweißen, einschl. Schweiß- bzw. Löt- und Dichtungsmittel, sowie Herstellen der Verbindungen, Form- und Verbindungsstücke werden gesondert vergütet, Rohrbefestigungen werden gesondert vergütet, Verlegung in Gebäuden.
Menge: 13,000 m

**02.08.140 Rohr Stahlgewinderohr mittelschwer nahtlos schwarz Heizungswasser AD 48,3mm**
STLB-Bau 2023-10 041
Rohrleitung aus mittelschwerem Stahlgewinderohr DIN EN 10255, nahtlos, schwarz, für Heizungswasser, Außendurchmesser 48,3 mm, Wanddicke 2,3 mm, Verbindung durch Schweißen, einschl. Schweiß- bzw. Löt- und Dichtungsmittel, sowie Herstellen der Verbindungen, Form- und Verbindungsstücke werden gesondert vergütet, Rohrbefestigungen werden gesondert vergütet, Verlegung in Gebäuden.
Menge: 30,000 m

**02.08.150 Rohr Stahlgewinderohr mittelschwer nahtlos schwarz Heizungswasser AD 60,3mm**
STLB-Bau 2023-10 041
Rohrleitung aus mittelschwerem Stahlgewinderohr DIN EN 10255, nahtlos, schwarz, für Heizungswasser, Außendurchmesser 60,3 mm, Wanddicke 2,3 mm, Verbindung durch Schweißen, einschl. Schweiß- bzw. Löt- und Dichtungsmittel, sowie Herstellen der Verbindungen, Form- und Verbindungsstücke werden gesondert vergütet, Rohrbefestigungen werden gesondert vergütet, Verlegung in Gebäuden.
Menge: 11,000 m

**02.08.160 Rohr Stahlgewinderohr mittelschwer nahtlos schwarz Heizungswasser AD 76,1mm**
STLB-Bau 2023-10 041
Rohrleitung aus mittelschwerem Stahlgewinderohr DIN EN 10255, nahtlos, schwarz, für Heizungswasser, Außendurchmesser 76,1 mm, Wanddicke 2,3 mm, Verbindung durch Schweißen, einschl. Schweiß- bzw. Löt- und Dichtungsmittel, sowie Herstellen der Verbindungen, Form- und Verbindungsstücke werden gesondert vergütet, Rohrbefestigungen werden gesondert vergütet, Verlegung in Gebäuden.
Menge: 22,000 m

**02.08.170 Rohr Stahlgewinderohr mittelschwer nahtlos schwarz Heizungswasser AD 88,9mm**
STLB-Bau 2023-10 041
Rohrleitung aus mittelschwerem Stahlgewinderohr DIN EN 10255, nahtlos, schwarz, für Heizungswasser, Außendurchmesser 88,9 mm, Wanddicke 2,3 mm, Verbindung durch Schweißen, einschl. Schweiß- bzw. Löt- und Dichtungsmittel, sowie Herstellen der Verbindungen, Form- und Verbindungsstücke werden gesondert vergütet, Rohrbefestigungen werden gesondert vergütet, Verlegung in Gebäuden.
Menge: 5,000 m

**02.08.180 Rohr Stahlgewinderohr mittelschwer nahtlos schwarz Heizungswasser AD 114,3mm Schweißen**
STLB-Bau 2023-10 041
Rohrleitung aus mittelschwerem Stahlgewinderohr DIN EN 10255, nahtlos, schwarz, für Heizungswasser, Außendurchmesser 114,3 mm, Wanddicke 2,3 mm, Verbindung durch Schweißen, einschl. Schweiß- bzw. Löt- und Dichtungsmittel, sowie Herstellen der Verbindungen, Form- und Verbindungsstücke werden gesondert vergütet, Rohrbefestigungen werden gesondert vergütet, Verlegung in Gebäuden.
Menge: 20,000 m

*Hinweis: Befestigung*

**02.08.190 Rohrschelle Stahl verz L bis 0,5m DN15**
STLB-Bau 2023-10 042
Rohraufhängung als Rohrschelle, aus verzinktem Stahl, mit Gummimetallfederelement, mit schalldämmenden Einlagen, Anforderungen entsprechend DIN 4109-1, Temperaturbereich - 40 bis 110 Grad C, Länge Aufhängung bis 0,5 m, Befestigung mit Gewindestäben, mit bauaufsichtlich zugelassenen Dübeln, einschl. Bohrarbeiten, Befestigungsuntergrund Beton, Rohr aus Stahl, DN 15.
Menge: 235,000 St

**02.08.200 Rohrschelle Stahl verz L bis 0,5m DN20**
STLB-Bau 2023-10 042
Rohraufhängung als Rohrschelle, aus verzinktem Stahl, mit Gummimetallfederelement, mit schalldämmenden Einlagen, Anforderungen entsprechend DIN 4109-1, Temperaturbereich - 40 bis 110 Grad C, Länge Aufhängung bis 0,5 m, Befestigung mit Gewindestäben, mit bauaufsichtlich zugelassenen Dübeln, einschl. Bohrarbeiten, Befestigungsuntergrund Beton, Rohr aus Stahl, DN 20.
Menge: 20,000 St

**02.08.210 Rohrschelle Stahl verz L bis 0,5m DN25**
STLB-Bau 2023-10 042
Rohraufhängung als Rohrschelle, aus verzinktem Stahl, mit Gummimetallfederelement, mit schalldämmenden Einlagen, Anforderungen entsprechend DIN 4109-1, Temperaturbereich - 40 bis 110 Grad C, Länge Aufhängung bis 0,5 m, Befestigung mit Gewindestäben, mit bauaufsichtlich zugelassenen Dübeln, einschl. Bohrarbeiten, Befestigungsuntergrund Beton, Rohr aus Stahl, DN 25.
Menge: 67,000 St

**02.08.220 Rohrschelle Stahl verz L bis 0,5m DN32**
STLB-Bau 2023-10 042
Rohraufhängung als Rohrschelle, aus verzinktem Stahl, mit Gummimetallfederelement, mit schalldämmenden Einlagen, Anforderungen entsprechend DIN 4109-1, Temperaturbereich - 40 bis 110 Grad C, Länge Aufhängung bis 0,5 m, Befestigung mit Gewindestäben, mit bauaufsichtlich zugelassenen Dübeln, einschl. Bohrarbeiten, Befestigungsuntergrund Beton, Rohr aus Stahl, DN 32.
Menge: 43,000 St

**02.08.230 Rohrschelle Stahl verz L bis 0,5m DN40**
STLB-Bau 2023-10 042
Rohraufhängung als Rohrschelle, aus verzinktem Stahl, mit Gummimetallfederelement, mit schalldämmenden Einlagen, Anforderungen entsprechend DIN 4109-1, Temperaturbereich - 40 bis 110 Grad C, Länge Aufhängung bis 0,5 m, Befestigung mit Gewindestäben, mit bauaufsichtlich zugelassenen Dübeln, einschl. Bohrarbeiten, Befestigungsuntergrund Beton, Rohr aus Stahl, DN 40.
Menge: 43,000 St

**02.08.240 Rohrschelle Stahl verz L bis 0,5m DN50**
STLB-Bau 2023-10 042
Rohraufhängung als Rohrschelle, aus verzinktem Stahl, mit Gummimetallfederelement, mit schalldämmenden Einlagen, Anforderungen entsprechend DIN 4109-1, Temperaturbereich - 40 bis 110 Grad C, Länge Aufhängung bis 0,5 m, Befestigung mit Gewindestäben, mit bauaufsichtlich zugelassenen Dübeln, einschl. Bohrarbeiten, Befestigungsuntergrund Beton, Rohr aus Stahl, DN 50.
Menge: 30,000 St

**02.08.250 Rohrschelle Stahl verz L bis 0,5m DN65**
STLB-Bau 2023-10 042
Rohraufhängung als Rohrschelle, aus verzinktem Stahl, mit Gummimetallfederelement, mit schalldämmenden Einlagen, Anforderungen entsprechend DIN 4109-1, Temperaturbereich - 40 bis 110 Grad C, Länge Aufhängung bis 0,5 m, Befestigung mit Gewindestäben, mit bauaufsichtlich zugelassenen Dübeln, einschl. Bohrarbeiten, Befestigungsuntergrund Beton, Rohr aus Stahl, DN 65.
Menge: 42,000 St

**02.08.260 Rohrschelle Stahl verz L bis 0,5m DN80**
STLB-Bau 2023-10 042
Rohraufhängung als Rohrschelle, aus verzinktem Stahl, mit Gummimetallfederelement, mit schalldämmenden Einlagen, Anforderungen entsprechend DIN 4109-1, Temperaturbereich - 40 bis 110 Grad C, Länge Aufhängung bis 0,5 m, Befestigung mit Gewindestäben, mit bauaufsichtlich zugelassenen Dübeln, einschl. Bohrarbeiten, Befestigungsuntergrund Beton, Rohr aus Stahl, DN 80.
Menge: 10,000 St

**02.08.270 Rohrschelle Stahl verz L bis 0,5m DN100**
STLB-Bau 2023-10 042
Rohraufhängung als Rohrschelle, aus verzinktem Stahl, mit Gummimetallfederelement, mit schalldämmenden Einlagen, Anforderungen entsprechend DIN 4109-1, Temperaturbereich - 40 bis 110 Grad C, Länge Aufhängung bis 0,5 m, Befestigung mit Gewindestäben, mit bauaufsichtlich zugelassenen Dübeln, einschl. Bohrarbeiten, Befestigungsuntergrund Beton, Rohr aus Stahl, DN 100.
Menge: 40,000 St

*Hinweis: Formstücke*

**02.08.280 Bogen Kohlenstoffstahl Heizungswasser AD 21,3mm**
STLB-Bau 2023-10 041
Bogen, aus Kohlenstoffstahl, für Rohrleitung aus mittelschwerem Stahlrohr DIN EN 10255, für Heizungswasser, Außendurchmesser 21,3 mm.
Menge: 235,000 St

**02.08.290 Bogen Kohlenstoffstahl Heizungswasser AD 26,9mm**
STLB-Bau 2023-10 041
Bogen, aus Kohlenstoffstahl, für Rohrleitung aus mittelschwerem Stahlrohr DIN EN 10255, für Heizungswasser, Außendurchmesser 26,9 mm.
Menge: 20,000 St

**02.08.300 Bogen Kohlenstoffstahl Heizungswasser AD 33,7mm**
STLB-Bau 2023-10 041
Bogen, aus Kohlenstoffstahl, für Rohrleitung aus mittelschwerem Stahlrohr DIN EN 10255, für Heizungswasser, Außendurchmesser 33,7 mm.
Menge: 67,000 St

**02.08.310 Bogen Kohlenstoffstahl Heizungswasser AD 42,4mm**
STLB-Bau 2023-10 041
Bogen, aus Kohlenstoffstahl, für Rohrleitung aus mittelschwerem Stahlrohr DIN EN 10255, für Heizungswasser, Außendurchmesser 42,4 mm.
Menge: 43,000 St

**02.08.320 Bogen Kohlenstoffstahl Heizungswasser AD 48,3mm**
STLB-Bau 2023-10 041
Bogen, aus Kohlenstoffstahl, für Rohrleitung aus mittelschwerem Stahlrohr DIN EN 10255, für Heizungswasser, Außendurchmesser 48,3 mm.
Menge: 43,000 St

**02.08.330 Bogen Kohlenstoffstahl Heizungswasser AD 60,3mm**
STLB-Bau 2023-10 041
Bogen, aus Kohlenstoffstahl, für Rohrleitung aus mittelschwerem Stahlrohr DIN EN 10255, für Heizungswasser, Außendurchmesser 60,3 mm.
Menge: 30,000 St

**02.08.340 Bogen Kohlenstoffstahl Heizungswasser AD 76,1mm**
STLB-Bau 2023-10 041
Bogen, aus Kohlenstoffstahl, für Rohrleitung aus mittelschwerem Stahlrohr DIN EN 10255, für Heizungswasser, Außendurchmesser 76,1 mm.
Menge: 42,000 St

**02.08.350 Bogen Kohlenstoffstahl Heizungswasser AD 88,9mm**
STLB-Bau 2023-10 041
Bogen, aus Kohlenstoffstahl, für Rohrleitung aus mittelschwerem Stahlrohr DIN EN 10255, für Heizungswasser, Außendurchmesser 88,9 mm.
Menge: 10,000 St

**02.08.360 Bogen Kohlenstoffstahl Heizungswasser AD 114,3mm**
STLB-Bau 2023-10 041
Bogen, aus Kohlenstoffstahl, für Rohrleitung aus mittelschwerem Stahlrohr DIN EN 10255, für Heizungswasser, Außendurchmesser 114,3 mm.
Menge: 40,000 St

**02.08.370 T-Stück Kohlenstoffstahl Heizungswasser AD 21,3mm**
STLB-Bau 2023-10 041
T-Stück, aus Kohlenstoffstahl, für Rohrleitung aus mittelschwerem Stahlrohr DIN EN 10255, für Heizungswasser, Außendurchmesser 21,3 mm.
Menge: 50,000 St

**02.08.380 T-Stück Kohlenstoffstahl Heizungswasser AD 26,9mm**
STLB-Bau 2023-10 041
T-Stück, aus Kohlenstoffstahl, für Rohrleitung aus mittelschwerem Stahlrohr DIN EN 10255, für Heizungswasser, Außendurchmesser 26,9 mm.
Menge: 33,000 St

**02.08.390 T-Stück Kohlenstoffstahl Heizungswasser AD 33,7mm**
STLB-Bau 2023-10 041
T-Stück, aus Kohlenstoffstahl, für Rohrleitung aus mittelschwerem Stahlrohr DIN EN 10255, für Heizungswasser, Außendurchmesser 33,7 mm.
Menge: 7,000 St

**02.08.400 T-Stück Kohlenstoffstahl Heizungswasser AD 42,4mm**
STLB-Bau 2023-10 041
T-Stück, aus Kohlenstoffstahl, für Rohrleitung aus mittelschwerem Stahlrohr DIN EN 10255, für Heizungswasser, Außendurchmesser 42,4 mm.
Menge: 8,000 St

**02.08.410 T-Stück Kohlenstoffstahl Heizungswasser AD 48,3mm**
STLB-Bau 2023-10 041
T-Stück, aus Kohlenstoffstahl, für Rohrleitung aus mittelschwerem Stahlrohr DIN EN 10255, für Heizungswasser, Außendurchmesser 48,3 mm.
Menge: 2,000 St

**02.08.420 T-Stück Kohlenstoffstahl Heizungswasser AD 60,3mm**
STLB-Bau 2023-10 041
T-Stück, aus Kohlenstoffstahl, für Rohrleitung aus mittelschwerem Stahlrohr DIN EN 10255, für Heizungswasser, Außendurchmesser 60,3 mm.
Menge: 3,000 St

**02.08.430 T-Stück Kohlenstoffstahl Heizungswasser AD 76,1mm**
STLB-Bau 2023-10 041
T-Stück, aus Kohlenstoffstahl, für Rohrleitung aus mittelschwerem Stahlrohr DIN EN 10255, für Heizungswasser, Außendurchmesser 76,1 mm.
Menge: 8,000 St

**02.08.440 T-Stück Kohlenstoffstahl Heizungswasser AD 88,9mm**
STLB-Bau 2023-10 041
T-Stück, aus Kohlenstoffstahl, für Rohrleitung aus mittelschwerem Stahlrohr DIN EN 10255, für Heizungswasser, Außendurchmesser 88,9 mm.
Menge: 4,000 St

**02.08.450 T-Stück Kohlenstoffstahl Heizungswasser AD 114,3mm**
STLB-Bau 2023-10 041
T-Stück, aus Kohlenstoffstahl, für Rohrleitung aus mittelschwerem Stahlrohr DIN EN 10255, für Heizungswasser, Außendurchmesser 114,3 mm.
Menge: 8,000 St

**02.08.460 Reduzierstück Kohlenstoffstahl Heizungswasser AD 26,9mm**
STLB-Bau 2023-10 041
Reduzierstück, aus Kohlenstoffstahl, für Rohrleitung aus mittelschwerem Stahlrohr DIN EN 10255, für Heizungswasser, Außendurchmesser 26,9 mm, 2. Durchmesser 21,3 mm.
Menge: 4,000 St

**02.08.470 Reduzierstück Kohlenstoffstahl Heizungswasser AD 33,7mm**
STLB-Bau 2023-10 041
Reduzierstück, aus Kohlenstoffstahl, für Rohrleitung aus mittelschwerem Stahlrohr DIN EN 10255, für Heizungswasser, Außendurchmesser 33,7 mm, 2. Durchmesser 26,9 mm.
Menge: 12,000 St

**02.08.480 Reduzierstück Kohlenstoffstahl Heizungswasser AD 42,4mm**
STLB-Bau 2023-10 041
Reduzierstück, aus Kohlenstoffstahl, für Rohrleitung aus mittelschwerem Stahlrohr DIN EN 10255, für Heizungswasser, Außendurchmesser 42,4 mm, 2. Durchmesser 33,7 mm.
Menge: 4,000 St

**02.08.490 Reduzierstück Kohlenstoffstahl Heizungswasser AD 48,3mm**
STLB-Bau 2023-10 041
Reduzierstück, aus Kohlenstoffstahl, für Rohrleitung aus mittelschwerem Stahlrohr DIN EN 10255, für Heizungswasser, Außendurchmesser 48,3 mm, 2. Durchmesser 42,4 mm.
Menge: 3,000 St

**02.08.500 Reduzierstück Kohlenstoffstahl Heizungswasser AD 60,3mm**
STLB-Bau 2023-10 041
Reduzierstück, aus Kohlenstoffstahl, für Rohrleitung aus mittelschwerem Stahlrohr DIN EN 10255, für Heizungswasser, Außendurchmesser 60,3 mm, 2. Durchmesser 48,3 mm.
Menge: 6,000 St

**02.08.510 Reduzierstück Kohlenstoffstahl Heizungswasser AD 76,1mm**
STLB-Bau 2023-10 041
Reduzierstück, aus Kohlenstoffstahl, für Rohrleitung aus mittelschwerem Stahlrohr DIN EN 10255, für Heizungswasser, Außendurchmesser 76,1 mm, 2. Durchmesser 60,3 mm.
Menge: 8,000 St

**02.08.520 Reduzierstück Kohlenstoffstahl Heizungswasser AD 88,9mm**
STLB-Bau 2023-10 041
Reduzierstück, aus Kohlenstoffstahl, für Rohrleitung aus mittelschwerem Stahlrohr DIN EN 10255, für Heizungswasser, Außendurchmesser 88,9 mm, 2. Durchmesser 76,1 mm.
Menge: 4,000 St

**02.08.530 Reduzierstück Kohlenstoffstahl Heizungswasser AD 114,3mm**
STLB-Bau 2023-10 041
Reduzierstück, aus Kohlenstoffstahl, für Rohrleitung aus mittelschwerem Stahlrohr DIN EN 10255, für Heizungswasser, Außendurchmesser 114,3 mm, 2. Durchmesser 88,9 mm.
Menge: 8,000 St

**02.08.540 Übergangsverschraubung zylindr. IG Kohlenstoffstahl Heizungswasser AD 26,9mm Rp3/4**
STLB-Bau 2023-10 041
Übergangsverschraubung, mit zylindrischem Innengewinde, aus Kohlenstoffstahl, Verbindung durch Schweißen, für Rohrleitung aus mittelschwerem Stahlrohr DIN EN 10255, für Heizungswasser, Außendurchmesser 26,9 mm, Gewindeanschluss Rp 3/4.
Menge: 2,000 St

**02.08.550 Übergangsverschraubung zylindr. IG Kohlenstoffstahl Heizungswasser AD 33,7mm Rp1**
STLB-Bau 2023-10 041
Übergangsverschraubung, mit zylindrischem Innengewinde, aus Kohlenstoffstahl, Verbindung durch Schweißen, für Rohrleitung aus mittelschwerem Stahlrohr DIN EN 10255, für Heizungswasser, Außendurchmesser 33,7 mm, Gewindeanschluss Rp 1.
Menge: 2,000 St

**02.08.560 Übergangsverschraubung zylindr. IG Kohlenstoffstahl Heizungswasser AD 42,4mm Rp1 1/4**
STLB-Bau 2023-10 041
Übergangsverschraubung, mit zylindrischem Innengewinde, aus Kohlenstoffstahl, Verbindung durch Schweißen, für Rohrleitung aus mittelschwerem Stahlrohr DIN EN 10255, für Heizungswasser, Außendurchmesser 42,4 mm, Gewindeanschluss Rp 1 1/4.
Menge: 2,000 St

*Hinweis: Anschluss herstellen*

**02.08.570 Anschluss DN 32 an Bestand herstellen**
Anschluss DN 32 an Bestand herstellen, bestehend aus:

Vorbereitung der nach der Demontage in der Anlage verbleibenden Leitung zum Wiederanschluss einer neu zu installierenden Leitung und Anschluss-Herstellung durch eine Schweißverbindung.

Bestandsleitung: Heizungsleitung Stahl schwarz
neu anzuschließende Leitung: wie Bestandsleitung
Menge: 6,000 St

**02.08.580 Anschluss DN 40 an Bestand herstellen**
Anschluss DN 40 an Bestand herstellen, bestehend aus:

Vorbereitung der nach der Demontage in der Anlage verbleibenden Leitung zum Wiederanschluss einer neu zu installierenden Leitung und Anschluss-Herstellung durch eine Schweißverbindung.

Bestandsleitung: Heizungsleitung Stahl schwarz
neu anzuschließende Leitung: wie Bestandsleitung
Menge: 2,000 St

**02.08.590 Anschluss DN 50 an Bestand herstellen**
Anschluss DN 50 an Bestand herstellen, bestehend aus:

Vorbereitung der nach der Demontage in der Anlage verbleibenden Leitung zum Wiederanschluss einer neu zu installierenden Leitung und Anschluss-Herstellung durch eine Schweißverbindung.

Bestandsleitung:  Heizungsleitung Stahl schwarz
neu anzuschließende Leitung: wie Bestandsleitung
Menge: 2,000 St

**02.08.600 Anschluss DN 100 an Bestand herstellen, bestehend aus:**
Anschluss DN 100 an Bestand herstellen, bestehend aus:

Vorbereitung der nach der Demontage in der Anlage verbleibenden Leitung zum Wiederanschluss einer neu zu installierenden Leitung und Anschluss-Herstellung durch eine Schweißverbindung.

Bestandsleitung:  Heizungsleitung Stahl schwarz
neu anzuschließende Leitung: wie Bestandsleitung
Menge: 2,000 St

#### Bereich 02.09 Wärmedämmung

*Hinweis: Wärmedämmung für Heizungsleitungen aus*
Wärmedämmung für Heizungsleitungen aus Stahl, bzw. C-Stahl Verlegung in abgehängten Decken und in der Technikzentrale.

*Hinweis: Wärmedämmung 100% Alukaschiert*

**02.09.10 Wärmedämmung Rohrleitung DN 15 an haus-**
*** Bezugsbeschreibung
Wärmedämmung Rohrleitung DN 15
an haus- und betriebstechnischen Anlagen im Gebäude, Dämmung aus Mineralwolle, als Rohrschale, Brandverhaltensklasse DIN EN 13501-1 A1 (nichtbrennbar), Wärmeleitfähigkeit 0,035 W/(mK) bei 40 Grad C Mitteltemperatur DIN EN 12667, kaschiert mit Alufolie,

Verarbeitung nach Herstellerangabe, inkl. allen Passstuecke sowie die Ausbildung von Endstücken und das Überisolieren von Rohrleitungsbefestigungs- und Rohrleitungshaltepunkten

Arbeitshöhe des Montageortes  über der Standfläche des Gerüstes.bis 5 m
Dämmschichtdicke 20 mm,
Menge: 200,000 m

**02.09.20 Wärmedämmung Rohrleitung jedoch DN 20**
*** wie Position 02.09.10
Wärmedämmung Rohrleitung jedoch DN 20

Dämmschichtdicke 20 mm,
Menge: 18,000 m

**02.09.30 Wärmedämmung Rohrleitung jedoch DN 25**
*** wie Position 02.09.10
Wärmedämmung Rohrleitung jedoch DN 25
Dämmschichtdicke 30 mm,
Menge: 63,000 m

**02.09.40 Wärmedämmung Rohrleitung jedoch DN 32**
*** wie Position 02.09.10
Wärmedämmung Rohrleitung jedoch DN 32

Dämmschichtdicke 40 mm,
Menge: 15,000 m

**02.09.50 Wärmedämmung Rohrleitung jedoch DN 40**
*** wie Position 02.09.10
Wärmedämmung Rohrleitung jedoch DN 40

Dämmschichtdicke 50 mm,
Menge: 32,000 m

**02.09.60 Wärmedämmung Rohrleitung jedoch DN 50**
*** wie Position 02.09.10
Wärmedämmung Rohrleitung jedoch DN 50

Dämmschichtdicke 60 mm,
Menge: 13,000 m

**02.09.70 Wärmedämmung Rohrleitung jedoch DN 65**
*** wie Position 02.09.10
Wärmedämmung Rohrleitung jedoch DN 65

Dämmschichtdicke 70 mm,
Menge: 38,000 m

**02.09.80 Wärmedämmung Rohrleitung jedoch DN 80**
*** wie Position 02.09.10
Wärmedämmung Rohrleitung jedoch DN 80

Dämmschichtdicke 85 mm,
Menge: 8,000 m

**02.09.90 Wärmedämmung Rohrleitung jedoch DN 100**
*** wie Position 02.09.10
Wärmedämmung Rohrleitung jedoch DN 100

Dämmschichtdicke 100 mm,
Menge: 32,000 m

*Hinweis: Wärmedämmung Formteile alukaschiert*

**02.09.100 Wärmedämmung Bogen, DN 15**
*** Bezugsbeschreibung
Wärmedämmung Bogen, DN 15

Wärmedämmung ohne Ummantelung DIN 4140, haustechnische Anlagen, Bogen, 45-90 Grad, im Gebäude, Dämmung aus Mineralwolle, als Lamellenmatte,
Brandverhaltensklasse DIN EN 13501-1 A1 (nichtbrennbar), wärmegedämmt 100 % nach GEG, kaschiert mit Alufolie,
Verarbeitung nach Herstellerangabe, inkl. allen Passstuecke sowie die Ausbildung von Endstücken und das Überisolieren von Rohrleitungsbefestigungs- und Rohrleitungshaltepunkten
Menge: 203,000 St

**02.09.110 Wärmedämmung an Bogen, jedoch DN 20**
*** wie Position 02.09.100
Menge: 9,000 St

**02.09.120 Wärmedämmung an Bogen, jedoch DN 25**
*** wie Position 02.09.100
Menge: 50,000 St

**02.09.130 Wärmedämmung an Bogen, jedoch DN 32**
*** wie Position 02.09.100
Menge: 40,000 St

**02.09.140 Wärmedämmung an Bogen, jedoch DN 40**
*** wie Position 02.09.100
Menge: 37,000 St

**02.09.150 Wärmedämmung an Bogen, jedoch DN 50**
*** wie Position 02.09.100
Menge: 26,000 St

**02.09.160 Wärmedämmung an Bogen, jedoch DN 65**
*** wie Position 02.09.100
Menge: 38,000 St

**02.09.170 Wärmedämmung an Bogen, jedoch DN 80**
*** wie Position 02.09.100
Menge: 4,000 St

**02.09.180 Wärmedämmung an Bogen, jedoch DN 100**
*** wie Position 02.09.100
Menge: 36,000 St

**02.09.190 Wärmedämmung an T-Stück, DN 15**
*** Bezugsbeschreibung
Wärmedämmung an T-Stück, DN 15

Wärmedämmung ohne Ummantelung DIN 4140, haustechnische Anlagen, Bogen, 90 Grad, im Gebäude, Dämmung aus Mineralwolle, als Lamellenmatte,
Brandverhaltensklasse DIN EN 13501-1 A1 (nichtbrennbar), wärmegedämmt 100 % nach GEG, kaschiert mit Alufolie,
Verarbeitung nach Herstellerangabe, inkl. allen Passstuecke sowie die Ausbildung von Endstücken und das Überisolieren von Rohrleitungsbefestigungs- und Rohrleitungshaltepunkten
Menge: 30,000 St

**02.09.200 Wärmedämmung an T-Stück, jedoch DN 20**
*** wie Position 02.09.190
Menge: 1,000 St

**02.09.210 Wärmedämmung an T-Stück, jedoch DN 25**
*** wie Position 02.09.190
Menge: 1,000 St

**02.09.220 Wärmedämmung an T-Stück, jedoch DN 32**
*** wie Position 02.09.190
Menge: 1,000 St

**02.09.230 Wärmedämmung an T-Stück, jedoch DN 40**
*** wie Position 02.09.190
Menge: 1,000 St

**02.09.240 Wärmedämmung an T-Stück, jedoch DN 50**
*** wie Position 02.09.190
Menge: 1,000 St

**02.09.250 Wärmedämmung an T-Stück, jedoch DN 65**
*** wie Position 02.09.190
Menge: 4,000 St

**02.09.260 Wärmedämmung an T-Stück, jedoch DN 80**
*** wie Position 02.09.190
Menge: 1,000 St

**02.09.270 Wärmedämmung an T-Stück, jedoch DN 100**
*** wie Position 02.09.190
Menge: 6,000 St

**02.09.280 Wärmedämmung für Luftgefäß DN 15**
Wärmedämmung für Luftgefäß DN 15

sonst wie vor beschrieben
Länge:  300 mm
Dämmdicke:  20 mm
Menge: 4,000 St

**02.09.290 Wärmedämmung für Luftgefäß DN 25**
Wärmedämmung für Luftgefäß DN 25

sonst wie vor beschrieben
Länge:  300 mm
Dämmdicke:  30 mm
Menge: 2,000 St

**02.09.300 Wärmedämmung für Luftgefäß DN 32**
Wärmedämmung für Luftgefäß DN 32

sonst wie vor beschrieben
Länge:  300 mm
Dämmdicke:  40 mm
Menge: 6,000 St

**02.09.310 Wärmedämmung für Luftgefäß DN 40**
Wärmedämmung für Luftgefäß DN 40

sonst wie vor beschrieben
Länge:  300 mm
Dämmdicke:  50 mm
Menge: 2,000 St

**02.09.320 Wärmedämmung für Luftgefäß DN 50**
Wärmedämmung für Luftgefäß DN 50

sonst wie vor beschrieben
Länge:  300 mm
Dämmdicke:  60 mm
Menge: 6,000 St

**02.09.330 Wärmedämmung für Luftgefäß DN 65**
Wärmedämmung für Luftgefäß DN 65

sonst wie vor beschrieben
Länge:  300 mm
Dämmdicke:  70 mm
Menge: 4,000 St

**02.09.340 Wärmedämmung für Luftgefäß DN 100**
Wärmedämmung für Luftgefäß DN 100

sonst wie vor beschrieben
Länge:  300 mm
Dämmdicke:  100 mm
Menge: 2,000 St

*Hinweis: Wärmedämmung einschl. Blechummantelung*
Wärmedämmung, mit verzinktem Stahlblech

Alle Blechauschnitte sind kontaktfrei zum wärmeführenden Rohr herzustellen.

*Hinweis: Wärmedämmung 100% Blechmantel*

**02.09.350 Wärmedämmung Blechmantel Rohr DN 15**
*** Bezugsbeschreibung
Wärmedämmung Blechmantel Rohr DN 15

an haus- und betriebstechnischen Anlagen im Gebäude, Dämmung aus Mineralwolle, als Rohrschale, Brandverhaltensklasse DIN EN 13501-1 A1 (nichtbrennbar), Wärmeleitfähigkeit 0,035 W/(mK) bei 40 Grad C Mitteltemperatur DIN EN 12667, kaschiert mit Alufolie, Ummantelung mit Blechmantel aus Aluminium in überlappend verschraubter Ausführung.
Verarbeitung nach Herstellerangabe, inkl. allen Passstuecke sowie die Ausbildung von Endstücken und das Überisolieren von Rohrleitungsbefestigungs- und Rohrleitungshaltepunkten

Arbeitshöhe des Montageortes  über der Standfläche des Gerüstes.bis 5 m
Dämmschichtdicke 20 mm,
Menge: 35,000 m

**02.09.360 Wärmedämmung Blechmantel Rohr DN 20**
*** wie Position 02.09.350
Wärmedämmung Blechmantel Rohr DN 20

Dämmschichtdicke 20 mm,
Menge: 2,000 m

**02.09.370 Wärmedämmung Blechmantel Rohr DN 25**
*** wie Position 02.09.350
Wärmedämmung Blechmantel Rohr DN 25

Dämmschichtdicke 30 mm,
Menge: 4,000 m

**02.09.380 Wärmedämmung Blechmantel Rohr DN 32**
*** wie Position 02.09.350
Wärmedämmung Blechmantel Rohr DN 32

Dämmschichtdicke 40 mm,
Menge: 28,000 m

**02.09.390 Wärmedämmung Blechmantel Rohr DN 40**
*** wie Position 02.09.350
Wärmedämmung Blechmantel Rohr DN 40

Dämmschichtdicke 50 mm,
Menge: 11,000 m

**02.09.400 Wärmedämmung Blechmantel Rohr DN 50**
*** wie Position 02.09.350
Wärmedämmung Blechmantel Rohr DN 50

Dämmschichtdicke 60 mm,
Menge: 17,000 m

**02.09.410 Wärmedämmung Blechmantel Rohr DN 65**
*** wie Position 02.09.350
Wärmedämmung Blechmantel Rohr DN 65

Dämmschichtdicke 70 mm,
Menge: 4,000 m

**02.09.420 Wärmedämmung Blechmantel Rohr DN 80**
*** wie Position 02.09.350
Wärmedämmung Blechmantel Rohr DN 80

Dämmschichtdicke 85 mm,
Menge: 2,000 m

**02.09.430 Wärmedämmung Blechmantel Rohr DN 100**
*** wie Position 02.09.350
Wärmedämmung Blechmantel Rohr DN 100

Dämmschichtdicke 100 mm,
Menge: 8,000 m

*Hinweis: Wärmedämmung Blechmantel Formteile*

**02.09.440 Wärmedämmung Blechm an Bogen DN 15**
*** Bezugsbeschreibung
Wärmedämmung Blechm an Bogen DN 15
Wärmedämmung mit Ummantelung DIN 4140, haustechnische Anlagen, Bogen, 45-90 Grad, im Gebäude, Dämmung aus Mineralwolle, als Lamellenmatte,
Brandverhaltensklasse DIN EN 13501-1 A1 (nichtbrennbar), wärmegedämmt 100 % nach GEG, kaschiert mit Alufolie, Ummantelung mit Blechmantel aus Aluminium in überlappend verschraubter Ausführung.
Verarbeitung nach Herstellerangabe, inkl. allen Passstuecke sowie die Ausbildung von Endstücken und das Überisolieren von Rohrleitungsbefestigungs- und Rohrleitungshaltepunkten
Menge: 32,000 St

**02.09.450 Wärmedämmung Blechm. an Bogen DN 20**
*** wie Position 02.09.440
Menge: 11,000 St

**02.09.460 Wärmedämmung Blechm. an Bogen DN 25**
*** wie Position 02.09.440
Menge: 17,000 St

**02.09.470 Wärmedämmung Blechm. an Bogen DN 32**
*** wie Position 02.09.440
Menge: 3,000 St

**02.09.480 Wärmedämmung Blechm. an Bogen DN 40**
*** wie Position 02.09.440
Menge: 6,000 St

**02.09.490 Wärmedämmung Blechm. an Bogen DN 50**
*** wie Position 02.09.440
Menge: 4,000 St

**02.09.500 Wärmedämmung Blechm. an Bogen DN 65**
*** wie Position 02.09.440
Menge: 4,000 St

**02.09.510 Wärmedämmung Blechm. an Bogen DN 80**
*** wie Position 02.09.440
Menge: 4,000 St

**02.09.520 Wärmedämmung Blechm. an Bogen DN 100**
*** wie Position 02.09.440
Menge: 4,000 St

**02.09.530 Wärmedämmung Blechm an T-Stück DN 15**
*** Bezugsbeschreibung
Wärmedämmung Blechm an T-Stück  DN 15
Wärmedämmung mit Ummantelung DIN 4140, haustechnische Anlagen, Bogen, 90 Grad, im Gebäude, Dämmung aus Mineralwolle, als Lamellenmatte,
Brandverhaltensklasse DIN EN 13501-1 A1 (nichtbrennbar), wärmegedämmt 100 % nach GEG, kaschiert mit Alufolie,
Ummantelung mit Blechmantel aus Aluminium in überlappend verschraubter Ausführung.
Verarbeitung nach Herstellerangabe, inkl. allen Passstuecke sowie die Ausbildung von Endstücken und das Überisolieren von Rohrleitungsbefestigungs- und Rohrleitungshaltepunkten
Menge: 1,000 St

**02.09.540 Wärmedämmung Blechm. an T-Stück DN 20**
*** wie Position 02.09.530
Menge: 1,000 St

**02.09.550 Wärmedämmung Blechm. an T-Stück DN 25**
*** wie Position 02.09.530
Menge: 3,000 St

**02.09.560 Wärmedämmung Blechm. an T-Stück DN 32**
*** wie Position 02.09.530
Menge: 4,000 St

**02.09.570 Wärmedämmung Blechm. an T-Stück DN 40**
*** wie Position 02.09.530
Menge: 1,000 St

**02.09.580 Wärmedämmung Blechm. an T-Stück DN 50**
*** wie Position 02.09.530
Menge: 2,000 St

**02.09.590 Wärmedämmung Blechm. an T-Stück DN 65**
*** wie Position 02.09.530
Menge: 2,000 St

**02.09.600 Wärmedämmung Blechm. an T-Stück DN 80**
*** wie Position 02.09.530
Menge: 1,000 St

**02.09.610 Wärmedämmung Blechm. an T-Stück DN 100**
*** wie Position 02.09.530
Menge: 2,000 St

*Hinweis: Wärmedämmung Blechmantel Armaturenkappen*

**02.09.620 Armaturenkappen DN 15 aus verzinktem**
Armaturenkappen DN 15 aus verzinktem Stahlblech mit Schutzlackversiegelung, Ummantelung für gedämmte Armaturen und Flanschen, komplett mit Haltebändern und Klemmhebelverschluss, mit Dämmeinlage, Wärmedämmung nicht brennbar, einsetzbar im Temperaturbereich +25 bis +200°C

für Armaturen wie Absperrventil, Absperrklappe, 2-3-Wege-Regelventil, Rückschlagklappe, Rückschlagventil, Schmutzfänger, Flanschpaare usw.

einschl. sämtliches Befestigungsmaterial

Armatur DN 15
Stärke der Wärmedämmung 20mm
Menge: 8,000 St

**02.09.630 Armaturenkappen DN 20 aus verzinktem**
Armaturenkappen DN 20 aus verzinktem Stahlblech mit Schutzlackversiegelung, Ummantelung für gedämmte Armaturen und Flanschen, komplett mit Haltebändern und Klemmhebelverschluss, mit Dämmeinlage, Wärmedämmung nicht brennbar, einsetzbar im Temperaturbereich +25 bis +200°C

für Armaturen wie Absperrventil, Absperrklappe, 2-3-Wege-Regelventil, Rückschlagklappe, Rückschlagventil, Schmutzfänger, Flanschpaare usw.

einschl. sämtliches Befestigungsmaterial

Armatur DN 20
Stärke der Wärmedämmung 30mm
Menge: 2,000 St

**02.09.640 Armaturenkappen DN 25 aus verzinktem**
Armaturenkappen DN 25 aus verzinktem Stahlblech mit Schutzlackversiegelung, Ummantelung für gedämmte Armaturen und Flanschen, komplett mit Haltebändern und Klemmhebelverschluss, mit Dämmeinlage, Wärmedämmung nicht brennbar, einsetzbar im Temperaturbereich +25 bis +200°C

für Armaturen wie Absperrventil, Absperrklappe, 2-3-Wege-Regelventil, Rückschlagklappe, Rückschlagventil, Schmutzfänger, Flanschpaare usw.

einschl. sämtliches Befestigungsmaterial

Armatur DN 25
Stärke der Wärmedämmung 30mm
Menge: 8,000 St

**02.09.650 Armaturenkappen DN 32 aus verzinktem**
Armaturenkappen DN 32 aus verzinktem Stahlblech mit Schutzlackversiegelung, Ummantelung für gedämmte Armaturen und Flanschen, komplett mit Haltebändern und Klemmhebelverschluss, mit Dämmeinlage, Wärmedämmung nicht brennbar, einsetzbar im Temperaturbereich +25 bis +200°C

für Armaturen wie Absperrventil, Absperrklappe, 2-3-Wege-Regelventil, Rückschlagklappe, Rückschlagventil, Schmutzfänger, Flanschpaare usw.

einschl. sämtliches Befestigungsmaterial

Armatur DN 32
Stärke der Wärmedämmung 40mm
Menge: 24,000 St

**02.09.660 Armaturenkappen DN 40 aus verzinktem**
Armaturenkappen DN 40 aus verzinktem Stahlblech mit Schutzlackversiegelung, Ummantelung für gedämmte Armaturen und Flanschen, komplett mit Haltebändern und Klemmhebelverschluss, mit Dämmeinlage, Wärmedämmung nicht brennbar, einsetzbar im Temperaturbereich +25 bis +200°C

für Armaturen wie Absperrventil, Absperrklappe, 2-3-Wege-Regelventil, Rückschlagklappe, Rückschlagventil, Schmutzfänger, Flanschpaare usw.

einschl. sämtliches Befestigungsmaterial

Armatur DN 40
Stärke der Wärmedämmung 50mm
Menge: 8,000 St

**02.09.670 Armaturenkappen DN 50 aus verzinktem**
Armaturenkappen DN 50 aus verzinktem Stahlblech mit Schutzlackversiegelung, Ummantelung für gedämmte Armaturen und Flanschen, komplett mit Haltebändern und Klemmhebelverschluss, mit Dämmeinlage, Wärmedämmung nicht brennbar, einsetzbar im Temperaturbereich +25 bis +200°C

für Armaturen wie Absperrventil, Absperrklappe, 2-3-Wege-Regelventil, Rückschlagklappe, Rückschlagventil, Schmutzfänger, Flanschpaare usw.

einschl. sämtliches Befestigungsmaterial

Armatur DN 32
Stärke der Wärmedämmung 60mm
Menge: 24,000 St

**02.09.680 Armaturenkappen DN 65 aus verzinktem**
Armaturenkappen DN 65 aus verzinktem Stahlblech mit Schutzlackversiegelung, Ummantelung für gedämmte Armaturen und Flanschen, komplett mit Haltebändern und Klemmhebelverschluss, mit Dämmeinlage, Wärmedämmung nicht brennbar, einsetzbar im Temperaturbereich +25 bis +200°C

für Armaturen wie Absperrventil, Absperrklappe, 2-3-Wege-Regelventil, Rückschlagklappe, Rückschlagventil, Schmutzfänger, Flanschpaare usw.

einschl. sämtliches Befestigungsmaterial

Armatur DN 32
Stärke der Wärmedämmung 70mm
Menge: 4,000 St

**02.09.690 Armaturenkappen DN 100 aus verzinktem**
Armaturenkappen DN 100 aus verzinktem Stahlblech mit Schutzlackversiegelung, Ummantelung für gedämmte Armaturen und Flanschen, komplett mit Haltebändern und Klemmhebelverschluss, mit Dämmeinlage, Wärmedämmung nicht brennbar, einsetzbar im Temperaturbereich +25 bis +200°C

für Armaturen wie Absperrventil, Absperrklappe, 2-3-Wege-Regelventil, Rückschlagklappe, Rückschlagventil, Schmutzfänger, Flanschpaare usw.

einschl. sämtliches Befestigungsmaterial

Armatur DN 32
Stärke der Wärmedämmung 100mm
Menge: 5,000 St

*Hinweis: R 90 - Rohrabschottung für nicht brennbare Leitungen*

**02.09.700 R 90 Rohrabschottung DN 15**
*** Bezugsbeschreibung
R 90 Rohrabschottung DN 15

inkl. beidseitig 1 m weiterführender Dämmung
R 90 - Rohrabschottung für nicht brennbare
Leitungen zur Montage in Wand / Decke /
leichter Trennwand mit ensprechender
Feuerwiederstandsklasse. Die Rohrabschottung verhindert
für 90 Minuten einen Übertrag von Feuer und Rauch.

Hierzu ist die Rohrabschottung formschlüssig in
passende Kernbohrung ohne zusätzlichen
Ringspaltverschluss einzubauen und eine weiterführende
Dämmung mit nichtbrennbaren Mineralwolle-Dämmstoffen
auf 1 m Länge beidseitig der Wand- bzw
Deckenkonstruktion anzubringen.

Die Rohrabschottung und die weiterführende Dämmung
müssen als Brandschottungssystem zugelassen und geprüft
sein. Alle Dämmstoffe sind mit verzinktem Bindedraht,
Wicklungen pro lfm. auf dem Rohr zu befestigen.

Die ordnungsgemäße Ausführung ist vom Auftragnehmer
nach Abschluss der Arbeiten durch eine
Übereinstimmungserklärung zu bescheinigen. die
Abschottung ist abzustimmen auf ein Leitungssystem.

Brandschutzdurchführung innerhalb der Wand / Decke

Baustoffklasse: nicht brennbar A1 nach
  DIN 4102-17
Schmelzpunkt: > 1000 °C nach DIN 4102-17
Rohdichte:  150 kg/m3
Dämmdicke:  gemäß Zulassung

weiterführende Dämmung:
Dämmlänge: > 1000 mm, beidseitig
Dämmdicke:  gemäß Zulassung
Menge: 36,000 St

**02.09.710 R 90 Rohrabschottung, jedoch DN 40**
*** wie Position 02.09.700
Menge: 2,000 St

*Hinweis: Verschließen von Restspalten*

**02.09.720 Schließung von Restspalten DN 15 - DN 25**
Schließung von Restspalten DN 15 - DN 25 der vorgenannten Rohrschottungen bis zu einer Breite von 30,0 mm, Verschluss des Ringspalts mit Stopfwolle Schmelzpunkt > 1000° und zusätzlichem äußeren Verschluss des Ringspalts mit zugelassenem Kitt
Dimension des durchgeführten Rohres siehe 1. Zeile
Menge: 36,000 St

**02.09.730 Schließung von Restspalten DN 32 - DN 50**
Schließung von Restspalten DN 32 - DN 50 der vorgenannten Rohrschottungen bis zu einer Breite von 30,0 mm, Verschluss des Ringspalts mit Stopfwolle Schmelzpunkt > 1000° und zusätzlichem äußeren Verschluss des Ringspalts mit zugelassenem Kitt
Dimension des durchgeführten Rohres siehe 1. Zeile
Menge: 2,000 St

**02.09.740 Brandschutzverschluss Durchbrüche an den**
Brandschutzverschluss Durchbrüche an den Wand- und Deckendurchführungen zwischen Wand und durchgeführten brandgeschotten Leitungen schließen mit Brandschutzmörtel V 18580, Mörtelgruppe III, Spaltbreite über 10 bis 100 mm, für Brandschutzbekleidung an Heizungsleitungen, Abrechnung nach m³,
Menge: 1,000 m³

#### Bereich 02.10 Kernbohrungen und Durchbrüche

**02.10.10 Kernbohrungen 80 mm in Mauerwerk 20cm**
*** Bezugsbeschreibung
Kernbohrungen 80 mm in Mauerwerk 20cm

für DN12-20 Rohrleitungsdurchführungen herstellen:
einschließlich Gestellung derdazu notwendigen Werkzeuge, Betriebs- und Hilfsstoffe.
Die Baustelle ist bei den Arbeiten entsprechend gegen
Bohrwasser (d. h. einschließlich Wassersaugen) und
herunterfallende Bohrkerne zu schützen. Die Baustelle
ist nach den Bohrarbeiten besenrein zu verlassen, der
Bohrkern ist zu entsorgen.

Wandstärke: 20 cm
Menge: 2,000 St

**02.10.20 Kernbohrungen 100 mm in Mauerwerk 20cm**
*** wie Position 02.10.10
Kernbohrungen 100 mm in Mauerwerk 20cm
für DN 40 Rohrleitungsdurchfuehrungen herstellen
Menge: 2,000 St

**02.10.30 Kernbohrungen 150 mm in Mauerwerk 20cm**
*** wie Position 02.10.10
Kernbohrungen 150 mm in Mauerwerk 20cm
für DN 65 Rohrleitungsdurchfuehrungen herstellen
Menge: 2,000 St

**02.10.40 Kernbohrungen 60 mm in Betondecke 18 cm**
Kernbohrungen 60 mm in Betondecke 18 cm

für DN12-20 Rohrleitungsdurchführungen herstellen:
einschließlich Gestellung derdazu notwendigen Werkzeuge, Betriebs- und Hilfsstoffe.
Die Baustelle ist bei den Arbeiten entsprechend gegen
Bohrwasser (d. h. einschließlich Wassersaugen) und
herunterfallende Bohrkerne zu schützen. Die Baustelle
ist nach den Bohrarbeiten besenrein zu verlassen, der
Bohrkern ist zu entsorgen.

Deckenstärke: 18 cm
Menge: 30,000 St

*Hinweis: Schließen von Kernbohrungen*

**02.10.50 Schließen von Kernbohrungen 80 mm**
*** Bezugsbeschreibung
Schließen von Kernbohrungen 80 mm Durchmesser

Decken-/Wandstärke:  bis 20 cm

durch Auffüllen der Zwischenräume mit Brandschutzmörtel
Menge: 2,000 St

**02.10.60 Schließen von Kernbohrungen, jedoch 150**
*** wie Position 02.10.50
Schließen von Kernbohrungen, jedoch 150 mm Durchmesser
Menge: 30,000 St

**02.10.70 Wanddurchbruch BxHxT 40x20x28cm,**
Wanddurchbruch BxHxT 40x20x28cm,
in Mauerwerk in Abstimmung mit der Bauleitung und dem Statiker herstellen, Angabe BxHxT bedeutet Breite Duchbruch x Höhe Durchbruch x Tiefe Durchbruch(Wandstärke)

einschließlich Abtransport der Schuttreste
Menge: 2,000 St

**02.10.80 Wandschlitz Mauerwerk BxT 15 x10 cm**
Wandschlitz Mauerwerk BxT 15 x10 cm
waagerechter bzw. senkrechter Form, herstellen, einschließlich Abtransport der Schuttreste
Menge: 18,000 m

#### Bereich 02.11 Dokumentation, Einweisung, Inbetriebnahme

**02.11.10 Inbetriebnahme und Einregulierung der**
*** Pauschalposition
Inbetriebnahme und Einregulierung der gesamten Heizungsanlage. Erstellung der Auflistung bzw. Protokollierung der entsprechenden Anlagenteile und der dazugehörigen eingestellten Werte mit Zeitangabe der Eintragung bzw. Änderung. Die Einstellungen und Messungen sind nur mit geeigneten und geeichten Geräte durchzuführen.
Menge: 1,000 psch

**02.11.20 Einweisung des Bedienungspersonals**
*** Pauschalposition
Einweisung des Bedienungspersonals in die Funktion der gesamten Anlage, einschl. Protokoll mit Unterschriften der eingewiesenen Personen
Menge: 1,000 psch

**02.11.30 Technische Unterlagen in elektr. Form**
*** Pauschalposition
Technische Unterlagen in elektr. Form
erstellen und zusammen mit den "mitzuliefernden
Unterlagen" gem. DIN 18380 zur Feststellung der
Übergabereife übergeben

Die Unterlagen sind wie folgt zusammenzustellen:

Der Auftragnehmer hat für seinen durchgeführten
Leistungsumfang sämtliche Unterlagen zusammenzustellen
Diese bestehen im Wesentlichen (ohne Anspruch auf
Vollständigkeit) aus:

- Anlagenschema in farbiger Ausführung
- Ausführungspläne mit farbiger Darstellung der Installationen,
  Elektischer Übersichtsplan und Anschlussplan nach
  DIN EN 61082-1 und DIN EN 61082-3 "Dokumente der
  Elektrotechnik"
- Zusammenstellung der wichtigsten Daten
- Alle für den sicheren und wirtschaftlichen Betrieb
  erforderlichen Betriebs- und Wartungsanleitungen nach
  DIN-V 8418 "Benutzerinformation-Hinweise fuer die Erstellung"
- Kopie vorgeschriebener Prüfbescheinigungen und
  Werkstatteste
- Protokolle Über Dichtheitsprüfung
- Protokoll über Einweisung des Betriebs- und
  Wartungspersonals
- Technische Datenblätter der eingebauten Geräte
- Schalt- und Stromlaufplan aller Schaltschrankanlagen

Die vorgenannten Unterlagen sowie Betriebsanweisungen,
Listen der vorgesehenen Prüftermine einschl. den
Fristenplänen für Wartungs- und Instandhaltungsarbeit
sind als "Technische Unterlagen" gekennzeichnet 4-fach in Ringordnern und 4-fach als Daten-CD mit entsprechender Beschriftung und Inhaltsangabe gemäß nachstehendem Inhaltsverzeichnis zu erstellen:

Bestandsunterlagen: Gewerk

Inhaltsverzeichnis

1. Betriebskarteien
    - BK 01 Wartung/Prüfungen
    - BK 02 Anlagenbeschreibung

2. Konformitätserklärung / CE-Bestätigung /
Errichtererklärung

3. Anlagenbeschreibung + Bedienungs- und
Betriebsanleitung

4. Instandsetzungsanweisungen

5. Unfallverhütungsvorschriften

6. Geräteliste

7. Produkt-Datenblätter - siehe sep. Inhaltsverzeichnis

8. Abnahmebescheinigung

9. Einweisungsprotokolle

10. Messprotokolle, Einregulierungsprotokolle

11. Sonstige Bescheinigungen (BGV A3, VDE 0100T610)

12.1 Schaltschema / Übersichtsplan
12.2 Grundrisse der Ausführungspläne /
Installationspläne

13. Wartungsvertrag
Menge: 1,000 psch

**02.11.40 Bestandspläne zu vorbeschriebener**
*** Pauschalposition
Bestandspläne zu vorbeschriebener Dokumentation

Erstellung und Lieferung der Bestandspläne, gemäß den zuvor
aufgeführten Dokumentation.
Menge: 1,000 psch

#### Bereich 02.12 Sonstige Heizungstechnik

*Hinweis: Herstellen der Betriebsbereitschaft*

**02.12.10 Spülen der Leitungsanlage gemäß DIN EN**
*** Pauschalposition
Spülen der Leitungsanlage gemäß DIN EN 14336 vor der ersten Inbetriebnahme mit einem Luft-Wassergemisch, einschl. aller Nebenleistungen. Als Nachweis ist ein Spülprotokoll anzufertigen.
Es ist das gesamte Heizungsrohrnetz, mit Spülgerät, für Heizungswasser zu spülen.
Einschl. Installation der Spüleinrichtungen, Anschluss und Sicherung von Abwasserschläuchen, sowie Wiederverschließen nach dem Spülvorgang,
Länge Verteilleitungssystem DN 15 - DN 32, über 200 bis 300 m.
Anzahl der Heizkörper 180 Stück,
Menge: 1,000 psch

**02.12.20 Druckprobe der Heizwasserleitungen von**
Druckprobe der Heizwasserleitungen von Teilsträngen, mit Druckluft, einschließlich der Formstücke mit 10 bar Überdruck, gemäß der entsprechenden Vorschriften, einschließlich Anfertigung eines Druckproben-Protokolls
Menge: 1,000 St

**02.12.30 Hydraulischer Abgleich der Heizanlage je**
Hydraulischer Abgleich der Heizanlage je eigenständige
Heizstrang.

Abgleich der Volumenströme an den Heizflächen durch Einreguleirung der Thermostatventile.

Gegebenenfalls Nachjustireung der Fußverschraubungen.

Über die Einreguleirung ist eine Berechnung mit einem Einstellungsprotokoll anzufertigen.
Menge: 1,000 St

*Hinweis: Befüllung und Entlüftung der Heizungsanlage*

**02.12.40 Befüllung und Entlüftung der Anlage, der**
Befüllung und Entlüftung der Anlage, der Verteilung inkl. aller anlagentechnischen Mietgeräte zur Füllwasseraufbereitung sowie Behandlungs- und Dosiermittel. Befüllung und Entlüftung der Heizungsanlage

Zur Sicherstellung einer ablagerungs- und korrosionsfreien Fahrweise von Heizungs- oder Kältekreisläufen gemäß
VDI 2035 ist eine mobile qualitäts- und mengengesteuerte Anlagentechnik zur Befüllung Heizungsanlage zu verwenden, über die unabhängig von der jeweils vorliegenden Rohwasserqualität ein Verschnittwasser aus entsalztem Wasser und Rohwasser den nachfolgenden Anforderungen
entsprechend hergestellt und sichergestellt wird.

Zur Vermeidung von Korrosionen und Ablagerungen in neu installierten Heizungskreisläufen ist eine Befüllung ausschließlich mit teilentsalztem Wasser mit einer Leitfähigkeit von 150 - 180 S/cm gemäß nachfolgenden Anforderungen zu befüllen.

In Abhängigkeit von der Rohwasserqualität sind die nachfolgenden Wasserinhaltsstoffe wie aufgeführt zu reduzieren. Ein vollentsalztes oder nur enthärtetes Wasser darf ausdrücklich nicht eingesetzt werden.

Reduzierung der:
- Gesamtsalze um 60 - 70%
- Chloride um 60 - 70%
- Sulfate um 60 - 70%
- Nitrate um 70 - 90%
- Härtebildner um 70 - 90%

Darüber hinaus ist über das Aufbereitungsmodul eine qualitätsüberwachte, mengenproportionale Dosierung eines Vollschutzproduktes entsprechend den nachfolgenden Spezifikationen zu realisieren. Diese muss so beschaffen sein, dass neben der Dosierung im vollautomatischen Betrieb auch eine Nachdosierung im manuellen Modus möglich ist.

Das eingesetzte Vollschutzprodukt muss einen Korrosionsschutz bei Normalstahl, Edelstahl, Buntmetallen und Aluminium-Silicium-Installationen gewährleisten. Zusätzlich müssen eine Härtestabilisierung, Dispersion und Reinigungswirkung im laufenden Betrieb gewährleistet sein. Diese Eigenschaften sind durch Vorlage des Produkt- und EG Sicherheitsdatenblattes nachzuweisen. Die für die vollständige Funktion des Vollschutzproduktes erforderliche Dosierrate darf nicht mehr als 3,0 - 4,0 kg/m3 Kreislaufwasser (bzw. 300-400g / 100 l) Befüllwasser betragen.
Menge: 1,000 St

**02.12.50 Bereitstellung von VES-Wasser und**
Bereitstellung von VES-Wasser und auffüllen der Heizungsanlage mit vorbeschriebenen Wasser nach Vorschriften des Kesselherstellers und VDI 2035

Beim Auffüllen ist eine vollständige Entlüftung der Heizungsanlage durchzuführen. Einschließlich aller erforderlichen Materialien und Nebenleistungen sowie Entsalzungspatronen. Das Auffüllen der Anlage beinhaltet die Wassermenge ausgehend von den Kesseln bis zum Eingang des Verteilers.
Abrechnung zum Nachweis.
Menge: 100,000 l

**02.12.60 Betriebsbuch VES-Wasser**
Betriebsbuch VES-Wasser

- Betriebsbuch zur Erfassung der Wassermengen der VES-
  Patronen
- in Plastikhülle
- mit Kabelbinder zum Befestigen an der Rohrleitungen
- Pack 10 Stück
Menge: 1,000 St

**02.12.70 Kennzeichnungsaufkleber VES Wasser**
Kennzeichnungsaufkleber VES Wasser

- Aufkleber zur Kennzeichnung, dass Anlage mit vollentsalztem
  Wasser gefüllt ist
- wasserfest und beschreibbar
- Pack 20 Stück
Menge: 1,000 St

*Hinweis: Schilder und Kennzeichnungen*
Schilder und Kennzeichnungen

Sämtliche für das Gewerk Heizung benötigten
Beschilderungen sind vor Montage der Bauleitung zur
Genehmigung vorzulegen. Hierfür ist das entsprechende
Schema, ein Musterschild und eine Auflistung der zu
beschriftenden Anlagenteile beizulegen.

Folgende Beschriftungen sind vorzusehen:
- Heizgruppe
- Nennweite
- Leistung
- VL/RL-Temperatur

**02.12.80 Bezeichnungsschild, Farbe und**
Bezeichnungsschild, Farbe und Beschriftung nach Angaben des AG, aus Schicht-Pressstoff mit Kunststoffabdeckung, Beschriftung zweizeilig, mit eingesteckten Schriftleisten, Höhe 37 mm, Breite 74 mm, Befestigung mit Schildträger aus verzinktem stahl, Halter und Spannband, Befestigungsuntergrung Rohrleitung.
Menge: 60,000 St

**02.12.90 Rohrleitungskennzeichnung in Form von**
Rohrleitungskennzeichnung in Form von Richtungspfeilen. Die Leitungen sind alle 10 m in sichtbaren Bereichen mit Aufklebern zu kennzeichnen. Diese Kennzeichnung enthält:

- Medium
- Nennweite
- Fließrichtung
Menge: 100,000 St

**02.12.100 Schaltschema der Heizungsanlage, farbig**
Schaltschema der Heizungsanlage, farbig angelegt, in einen Rahmen einspannen und mit einer Glasscheibe versehen, Schaltschema in der Technikzentrale der Sporthalle aufhängen, einschließlich der Hinzuführung von Befestigungsmaterialien und Dübeln.

Größe:  ca. 80 x 120 cm
Menge: 1,000 St

### Titel 03 Sanitäre Installationen

#### Bereich 03.01 Abwasserleitungen und Zubehör

*Hinweis: Abwasserleitung aus Gusseisen, DIN EN*
Abwasserleitung aus Gusseisen, DIN EN 877 und DIN 19522, innen mit Zweikomponenten-Epoxid-Beschichtung, außen mit Grundbeschichtung, Farbton rotbraun, Verlegung in Gebäuden, Formstücke werden gesondert vergütet, einschl. Rohrbefestigungen und Verbindungsstücke mit Manschetten und Spannbänder, Montagehöhe über Gelände/Fußboden bis 3,5 m

und zwar:

**03.01.10 Guss-Abwasserleitung DN 50**
Menge: 10,000 m

**03.01.20 Guss-Abwasserleitung DN 70**
Menge: 10,000 m

**03.01.30 Guss-Abwasserleitung DN 100**
Menge: 20,000 m

*Hinweis: Bogen, bis 90 Grad, für Abwasserleitung*
Bogen, bis 90 Grad, für Abwasserleitung aus Gusseisen, innen mit Zweikomponenten-Epoxid-Beschichtung, außen mit Grundbeschichtung, Farbton rotbraun

und zwar:

**03.01.40 Guss-Abwasserbogen DN 50**
Menge: 5,000 St

**03.01.50 Guss-Abwasserbogen DN 70**
Menge: 5,000 St

**03.01.60 Guss-Abwasserbogen DN 100**
Menge: 5,000 St

*Hinweis: Abzweig für Abwasserleitung aus*
Abzweig für Abwasserleitung aus Gusseisen, innen mit Zweikomponenten-Epoxid-Beschichtung, außen mit Grundbeschichtung, Farbton rotbraun

und zwar:

**03.01.70 Guss-Abwasser-Abzweig, größte Nennweite**
Guss-Abwasser-Abzweig, größte Nennweite DN 50
Menge: 5,000 St

**03.01.80 Guss-Abwasser-Abzweig, größte Nennweite**
Guss-Abwasser-Abzweig, größte Nennweite DN 70
Menge: 1,000 St

**03.01.90 Guss-Abwasser-Abzweig, größte Nennweite**
Guss-Abwasser-Abzweig, größte Nennweite DN 100
Menge: 3,000 St

*Hinweis: Reduzierstück für Abwasserleitung aus*
Reduzierstück für Abwasserleitung aus Gusseisen, innen mit Zweikomponenten-Epoxid-Beschichtung, außen mit Grundbeschichtung, Farbton rotbraun

und zwar:

**03.01.100 Guss-Abwasser-Reduzierung, größte**
Guss-Abwasser-Reduzierung, größte Nennweite DN 70
Menge: 5,000 St

**03.01.110 Guss-Abwasser-Reduzierung, größte**
Guss-Abwasser-Reduzierung, größte Nennweite DN 100
Menge: 4,000 St

**03.01.120 Reinigungsrohr mit runder Öffnung, für**
Reinigungsrohr mit runder Öffnung, für Abwasserleitung aus Gusseisen, innen mit Zweikomponenten-Epoxid-Beschichtung, außen mit Grundbeschichtung, Farbton rotbraun, DN 100.
Menge: 2,000 St

**03.01.130 Übergangsverbindung Gussrohr - PP-Rohr DN 70**
Übergangsverbindung Gussrohr - PP-Rohr, bestehend aus Manschette mit Spannband

Nennweite:  DN 70
Menge: 1,000 St

**03.01.140 Übergangsverbindung Gussrohr - PP-Rohr DN 100**
Übergangsverbindung Gussrohr - PP-Rohr, bestehend aus Manschette mit Spannband

Nennweite:  DN 100
Menge: 2,000 St

*Hinweis: Abwasserleitung schallgedämmt aus PP-Rohr*

**03.01.150 Abwasserleitung aus PP-Rohr, DN 50**
*** Bezugsbeschreibung
Abwasserleitung aus PP-Rohr, DN 50

als schalldämmendes
Abflusssystem für Entwässerungsanlagen nach DIN EN
12056 und DIN 1986-100.

Steckverbindung mit Muffe und Dichtung. Voll kompatibel
zu Stecksystemen nach DIN 1451-1

3-schichtiges, mineralstoffverstärktes Verbundrohr aus
halogenfreien Kunststoffen, Innenschicht aus PP,
schalldämmende Mittelschicht aus PP-MV
mineralstoffverstärkt, Außenschicht aus PP.
Steckmuffe mit Dichtung.

Schallschutz:
Nachweis der schalldämmenden Eigenschaften des Systems
auf Grundlage der VDI Richtlinie 4100 bzw. DIN 4109
durch entsprechende, vergleichbare Prüfberichte eines
unabhängigen und anerkannten Prüfinstituts nach DIN E
14366.

Heißwasserbeständig bis 97°C,
Verlegung in Gebäuden, Form- und
Veinschl. Dichtringen, Verbindungsstücke werden gesondert vergütet,

Montagehöhe über Gelände/Fußboden bis 3,5 m
einschl. Rohrbefestigungen,
Menge: 15,000 m

**03.01.160 Abwasserleitung, jedoch DN 75**
*** wie Position 03.01.150
Menge: 15,000 m

**03.01.170 Abwasserleitung, jedoch DN 110**
*** wie Position 03.01.150
Menge: 16,000 m

**03.01.180 Abwasserleitung, jedoch DN 125**
*** wie Position 03.01.150
Menge: 8,000 m

*Hinweis: Bogen, schallgedämmt aus PP-Rohr*

**03.01.190 Bogen füt Abwasserrohr, PP-Rohr DN50**
*** Bezugsbeschreibung
Bogen füt Abwasserrohr, PP-Rohr DN50

als schalldämmendes
Abflusssystem für Entwässerungsanlagen nach DIN EN
12056 und DIN 1986-100.

Steckverbindung mit Muffe und Dichtung. Voll kompatibel
zu Stecksystemen nach DIN 1451-1

3-schichtiges, mineralstoffverstärktes Verbundrohr aus
halogenfreien Kunststoffen, Innenschicht aus PP,
schalldämmende Mittelschicht aus PP-MV
mineralstoffverstärkt, Außenschicht aus PP.
Steckmuffe mit Dichtung.

Schallschutz:
Nachweis der schalldämmenden Eigenschaften des Systems
auf Grundlage der VDI Richtlinie 4100 bzw. DIN 4109
durch entsprechende, vergleichbare Prüfberichte eines
unabhängigen und anerkannten Prüfinstituts nach DIN E
14366.

Heißwasserbeständig bis 97°C,
Verlegung in Gebäuden, Form- und
Veinschl. Dichtringen, Verbindungsstücke werden gesondert vergütet,

Montagehöhe über Gelände/Fußboden bis 3,5 m
einschl. Rohrbefestigungen,
Menge: 15,000 St

**03.01.200 Bogen für Abwasserleitung, jedoch DN 75**
*** wie Position 03.01.190
Menge: 10,000 St

**03.01.210 Bogen für Abwasserleitung, jedoch DN 110**
*** wie Position 03.01.190
Menge: 16,000 St

**03.01.220 Bogen für Abwasserleitung, jedoch DN 125**
*** wie Position 03.01.190
Menge: 8,000 St

*Hinweis: Abzweig, schallgedämmt aus PP-Rohr*

**03.01.230 Abzweig aus PP-RohrDN 50/50**
*** Bezugsbeschreibung
Abzweig aus PP-RohrDN 50/50

als schalldämmendes
Abflusssystem für Entwässerungsanlagen nach DIN EN
12056 und DIN 1986-100.

Steckverbindung mit Muffe und Dichtung. Voll kompatibel
zu Stecksystemen nach DIN 1451-1

3-schichtiges, mineralstoffverstärktes Verbundrohr aus
halogenfreien Kunststoffen, Innenschicht aus PP,
schalldämmende Mittelschicht aus PP-MV
mineralstoffverstärkt, Außenschicht aus PP.
Steckmuffe mit Dichtung.

Schallschutz:
Nachweis der schalldämmenden Eigenschaften des Systems
auf Grundlage der VDI Richtlinie 4100 bzw. DIN 4109
durch entsprechende, vergleichbare Prüfberichte eines
unabhängigen und anerkannten Prüfinstituts nach DIN E
14366.

Heißwasserbeständig bis 97°C,
Verlegung in Gebäuden, Form- und
Veinschl. Dichtringen, Verbindungsstücke werden gesondert vergütet,

Montagehöhe über Gelände/Fußboden bis 3,5 m
einschl. Rohrbefestigungen,
Menge: 2,000 St

**03.01.240 Abzweig aus PP-Rohr, jedoch DN 75/75**
*** wie Position 03.01.230
Menge: 1,000 St

**03.01.250 Abzweig aus PP-Rohr, jedoch DN 110/110**
*** wie Position 03.01.230
Menge: 3,000 St

**03.01.260 Abzweig aus PP-Rohr, jedoch DN 125/125**
*** wie Position 03.01.230
Menge: 1,000 St

*Hinweis: Übergangsrohr für Abwasserleitung aus PP-Rohr*
Übergangsrohr schallgedämmt aus PP-Rohr

**03.01.270 Übergangsrohr, aus PP-Roh DN/OD 75/50,**
*** Bezugsbeschreibung
Übergangsrohr, aus PP-Roh DN/OD 75/50,

als schalldämmendes Abflusssystem für Entwässerungsanlagen nach DIN EN
12056 und DIN 1986-100.

Steckverbindung mit Muffe und Dichtung. Voll kompatibel
zu Stecksystemen nach DIN 1451-1

3-schichtiges, mineralstoffverstärktes Verbundrohr aus
halogenfreien Kunststoffen, Innenschicht aus PP,
schalldämmende Mittelschicht aus PP-MV
mineralstoffverstärkt, Außenschicht aus PP.
Steckmuffe mit Dichtung.

Schallschutz:
Nachweis der schalldämmenden Eigenschaften des Systems
auf Grundlage der VDI Richtlinie 4100 bzw. DIN 4109
durch entsprechende, vergleichbare Prüfberichte eines
unabhängigen und anerkannten Prüfinstituts nach DIN E
14366.

Heißwasserbeständig bis 97°C,
Verlegung in Gebäuden, Form- und
Veinschl. Dichtringen, Verbindungsstücke werden gesondert vergütet,

Montagehöhe über Gelände/Fußboden bis 3,5 m
einschl. Rohrbefestigungen,
Menge: 4,000 St

**03.01.280 Übergangsrohr, jedoch DN 110/75**
*** wie Position 03.01.270
Menge: 4,000 St

**03.01.290 Übergangsrohr, jedoch DN 125/110**
*** wie Position 03.01.270
Menge: 2,000 St

*Hinweis: Passstück für Abwasserleitung aus PP-Rohr*
Passstück schallgedämmt aus PP-Rohr

**03.01.300 Passstück aus PP-Rohr DN 50**
*** Bezugsbeschreibung
Passstück aus PP-Rohr DN 50

als schalldämmendesAbflusssystem für Entwässerungsanlagen nach DIN EN 12056 und DIN 1986-100.

Steckverbindung mit Muffe und Dichtung. Voll kompatibel
zu Stecksystemen nach DIN 1451-1

3-schichtiges, mineralstoffverstärktes Verbundrohr aus
halogenfreien Kunststoffen, Innenschicht aus PP,
schalldämmende Mittelschicht aus PP-MV
mineralstoffverstärkt, Außenschicht aus PP.
Steckmuffe mit Dichtung.

Schallschutz:
Nachweis der schalldämmenden Eigenschaften des Systems
auf Grundlage der VDI Richtlinie 4100 bzw. DIN 4109
durch entsprechende, vergleichbare Prüfberichte eines
unabhängigen und anerkannten Prüfinstituts nach DIN E
14366.

Heißwasserbeständig bis 97°C,
Verlegung in Gebäuden, Form- und
Veinschl. Dichtringen, Verbindungsstücke werden gesondert vergütet,

Montagehöhe über Gelände/Fußboden bis 3,5 m
einschl. Rohrbefestigungen,
Menge: 4,000 St

**03.01.310 Passstück aus PP-Rohr, jedoch DN 75**
*** wie Position 03.01.300
Menge: 4,000 St

**03.01.320 Passstück aus PP-Rohr, jedoch DN 100**
*** wie Position 03.01.300
Menge: 4,000 St

**03.01.330 Passstück aus PP-Rohr, jedoch DN 125**
*** wie Position 03.01.300
Menge: 2,000 St

*Hinweis: Anschluss an vorhandene Abwasserleitung*

**03.01.340 Anschluss an Grundleitung DN 100**
Anschluss an Grundleitung DN 100 Guss-Rohr

herstellen, einschl. aller erforderlichen Form- und
Verbindungsstücke

Anzuschließende Guss-Abwasserleitung DN 100
Menge: 1,000 St

*Hinweis: Kondensatlanschlüsse Lüftungsanlagen*

**03.01.350 Kugelsiphon Saugseite**
Kugelsiphon Saugseite

Selbstfüllender und selbstschließender Siphon zur
Entwässerung von RLT-Geräten im Bereich der Kühler, Befeuchter oder anderer Nassbereiche mit Unterdruck gegenüber der Umgebung.

Mit eingelegter Schwimmerkugel als Rückschlagventil
Schraubdeckel zu Revisionszwecken
Geeignet für einen max. Unterdruck von P = 2.900 Pa
Ausführung in Polypropylen (PP)
Zulaufanschluss über Quetschverschraubung oder
Gummimanschette für Geräteabläufe ¾", 1", 1¼", 1½"
Ablaufdurchmesser 40 mm
Variable Ablaufanordnung über zweiseitigen
Gewindeanschluss und veränderlicher Einbauhöhe.
Menge: 1,000 St

**03.01.360 Spezialsiphon Druckseite**
Spezialsiphon Druckseite

Füllbarer Siphon zur Entwässerung von RLT-Geraeten im
Bereich der Kühler, Befeuchter oder anderer Nassbereiche mit
Überdruck gegenüber der Umgebung.
Variable Ablaufanordnung und veränderliche Einbauhöhe
Schraubdeckel zur Füllung und Revisionszwecken
Geeignet für einen max. Überdruck von P = 1.690 Pa
Sicherheitsfaktor 1,5 für Druckschwankungen im System
Ausführung in Polypropylen (PP)
Zulaufanschluss über Quetschverschraubung oder
Gummimanschette für Geräteabläufe ¾", 1", 1¼", 1½",
Ablaufdurchmesser 40 mm.
Menge: 1,000 St

**03.01.370 Hebeanlage für Kondensat pH = 2,7 mit**
Hebeanlage für Kondensat pH = 2,7 mit Schwimmerschalter
  Alarm mit 2-stufiger Laufzeitüberwachung
  potentialfreier Meldekontakt
  Kontrollleuchte für Betrieb oder Störung
  Probelauftaster
  integrierter Rückflussverhinderer
  Wartungsfreundlich
  H = 3,5 m
  Q = 520 l/h

Die Anlage besitzt einen integrierten Alarm. Die verschleißfreie Sensorik überwacht die Laufzeit der Anlage und warnt somit frühzeitig vor möglichen Störungen. Darüber hinaus lässt sich der Alarm über den potentialfreien Meldekontakt weiterleiten.

Die Anlage verfügt über einen Sandfang zur Sedimentation von Feststoffen. Der zweiteilige Aufbau von Motor und Sammelraum und seitliche Drehverschlüsse ermöglichen eine werkzeuglose Reinigung.
Menge: 1,000 St

#### Bereich 03.02 Trinkwasserleitungen und Zubehör

**03.02.10 Rohrleitung aus Kupferrohr, AD 15 mm**
*** Bezugsbeschreibung
Rohrleitung aus Kupferrohr, AD 15 mm

Rohrleitung aus Kupferrohr DIN EN 1057, nahtlos, für Trinkwasser kalt, mit Eignungsnachweis DIN 1988-200, Verbindung durch Pressen nach DVGW GW 2, mit Verpresstkennzeichnung, einschl. Schweiß- bzw. Löt- und Dichtungsmittel, sowie Herstellen der Verbindungen, Form- und Verbindungsstücke werden gesondert vergütet einschl. Rohrbefestigungen, Verlegung in Gebäuden, Montagehöhe über Gelände/Fußboden bis 3,5 m.
Menge: 20,000 m

**03.02.20 Rohrleitung aus Kupferrohr, jedoch AD 18**
*** wie Position 03.02.10
Rohrleitung aus Kupferrohr, jedoch AD 18 mm
Menge: 20,000 m

**03.02.30 Rohrleitung aus Kupferrohr, jedoch AD 22**
*** wie Position 03.02.10
Rohrleitung aus Kupferrohr, jedoch AD 22 mm
Menge: 20,000 m

**03.02.40 Rohrleitung aus Kupferrohr, jedoch AD 28**
*** wie Position 03.02.10
Rohrleitung aus Kupferrohr, jedoch AD 28 mm
Menge: 20,000 m

**03.02.50 Rohrleitung aus Kupferrohr, jedoch AD 35**
*** wie Position 03.02.10
Rohrleitung aus Kupferrohr, jedoch AD 35 mm
Menge: 20,000 m

**03.02.60 Rohrleitung aus Kupferrohr, jedoch AD 42**
*** wie Position 03.02.10
Rohrleitung aus Kupferrohr, jedoch AD 42 mm
Menge: 20,000 m

**03.02.70 Rohrleitung aus Kupferrohr, jedoch AD 54**
*** wie Position 03.02.10
Rohrleitung aus Kupferrohr, jedoch AD 54 mm
Menge: 2,000 m

*Hinweis: Bogen als Pressfitting*

**03.02.80 Press-Bogen aus Kupfer, AD 15 mm**
*** Bezugsbeschreibung
Press-Bogen aus Kupfer, AD 15 mm
als Pressfitting, mit Verpresstkennzeichnung, über 45 bis 90 Grad, aus Kupfer, mit Pressmuffe, für Rohrleitung aus Kupferrohr DIN EN 1057, nahtlos
Menge: 20,000 St

**03.02.90 Press-Bogen aus Kupfe, jedoch AD 18 mm**
*** wie Position 03.02.80
Menge: 20,000 St

**03.02.100 Press-Bogen aus Kupfe, jedoch AD 22 mm**
*** wie Position 03.02.80
Menge: 20,000 St

**03.02.110 Press-Bogen aus Kupfe, jedoch AD 28 mm**
*** wie Position 03.02.80
Menge: 20,000 St

**03.02.120 Press-Bogen aus Kupfe, jedoch AD 35 mm**
*** wie Position 03.02.80
Menge: 20,000 St

**03.02.130 Press-Bogen aus Kupfe, jedoch AD 42 mm**
*** wie Position 03.02.80
Menge: 20,000 St

**03.02.140 Press-Bogen aus Kupfe, jedoch AD 54 mm**
*** wie Position 03.02.80
Menge: 2,000 St

*Hinweis: Muffe als Pressfitting*

**03.02.150 Press-Muffe aus Kupfer, AD 15 mm**
*** Bezugsbeschreibung
Press-Muffe aus Kupfer, AD 15 mm
Muffe als Pressfitting, mit Verpresstkennzeichnung, aus Kupfer, für Rohrleitung aus Kupferrohr DIN EN 1057, nahtlos
Menge: 20,000 St

**03.02.160 Press-Muffe aus Kupfer, jedoch AD 18 mm**
*** wie Position 03.02.150
Menge: 20,000 St

**03.02.170 Press-Muffe aus Kupfer, jedoch AD 22 mm**
*** wie Position 03.02.150
Menge: 20,000 St

**03.02.180 Press-Muffe aus Kupfer, jedoch AD 28 mm**
*** wie Position 03.02.150
Menge: 20,000 St

**03.02.190 Press-Muffe aus Kupfer, jedoch AD 35 mm**
*** wie Position 03.02.150
Menge: 20,000 St

**03.02.200 Press-Muffe aus Kupfer, jedoch AD 42 mm**
*** wie Position 03.02.150
Menge: 20,000 St

**03.02.210 Press-Muffe aus Kupfer, jedoch AD 54 mm**
*** wie Position 03.02.150
Menge: 4,000 St

*Hinweis: T-Stück als Pressfitting*

**03.02.220 Press-T-Stück aus Kupfer 15 mm,**
*** Bezugsbeschreibung
Press-T-Stück aus Kupfer 15 mm,
größter AD 15 mm T-Stück als Pressfitting, mit Verpresstkennzeichnung, aus Kupfer, für Rohrleitung aus Kupferrohr DIN EN 1057 nahtlos
Menge: 3,000 St

**03.02.230 Press-T-Stück aus Kupfer, jedoch 18 mm,**
*** wie Position 03.02.220
Menge: 1,000 St

**03.02.240 Press-T-Stück aus Kupfer, jedoch 22 mm,**
*** wie Position 03.02.220
Menge: 2,000 St

**03.02.250 Press-T-Stück aus Kupfer, jedoch 28 mm,**
*** wie Position 03.02.220
Menge: 8,000 St

**03.02.260 Press-T-Stück aus Kupfer, jedoch 35 mm,**
*** wie Position 03.02.220
Menge: 8,000 St

**03.02.270 Press-T-Stück aus Kupfer, jedoch 42 mm,**
*** wie Position 03.02.220
Menge: 1,000 St

**03.02.280 Press-T-Stück aus Kupfer, jedoch 54 mm,**
*** wie Position 03.02.220
Menge: 1,000 St

*Hinweis: Reduzierstück als Pressfitting*

**03.02.290 Press-Red-Stück aus Kupfer 18 mm,**
*** Bezugsbeschreibung
Press-Red-Stück aus Kupfer 18 mm, größter AD 18 mm Press-T-Stück aus Kupfer, größter AD 15 mm T-Stück als Pressfitting, mit Verpresstkennzeichnung, aus Kupfer, für Rohrleitung aus Kupferrohr DIN EN 1057 nahtlos
Menge: 1,000 St

**03.02.300 Red-Stück aus Kupfer, jedoch AD 22 mm**
*** wie Position 03.02.290
Menge: 1,000 St

**03.02.310 Red-Stück aus Kupfer, jedoch AD 28 mm**
*** wie Position 03.02.290
Menge: 8,000 St

**03.02.320 Red-Stück aus Kupfer, jedoch AD 35 mm**
*** wie Position 03.02.290
Menge: 8,000 St

**03.02.330 Red-Stück aus Kupfer, jedoch AD 42 mm**
*** wie Position 03.02.290
Menge: 1,000 St

*Hinweis: Wandscheibe in Eckform als Pressfitting*

**03.02.340 Press-Eck-Wandscheibe, 15 mm x 1/2"**
*** Bezugsbeschreibung
Press-Eck-Wandscheibe, 15 mm x 1/2"

Wandscheibe in Eckform als Pressfitting, mit
Verpresstkennzeichnung, aus Rotgus, für Rohrleitung aus
Kupferrohr DIN EN 1057,
Pressanschluss DA 15 mm, Innengewinde 1/2"
Menge: 3,000 St

**03.02.350 Press-Eck-Wandscheibe, 18 mm x 1/2"**
*** wie Position 03.02.340
Press-Eck-Wandscheibe, 18 mm x 1/2"

Wandscheibe in Eckform als Pressfitting, mit
Verpresstkennzeichnung, aus Rotgus, für Rohrleitung aus
Kupferrohr DIN EN 1057,
Pressanschluss DA 18 mm, Innengewinde 1/2"
Menge: 1,000 St

**03.02.360 Press-Eck-Wandscheibe, 22 mm x 3/4"**
*** wie Position 03.02.340
Press-Eck-Wandscheibe, 22 mm x 3/4"

Wandscheibe in Eckform als Pressfitting, mit
Verpresstkennzeichnung, aus Rotgus, für Rohrleitung aus
Kupferrohr DIN EN 1057,
Pressanschluss DA 22 mm, Innengewinde 3/4"
Menge: 2,000 St

*Hinweis: Doppelanschlusswinkel*

**03.02.370 Doppelanschlusswinkel, 15 mm x 1/2"**
Doppelanschlusswinkel, 15 mm x 1/2"

Wandscheibe in Eckform für durchgeschleifte Ausführung als Pressfitting, mit Verpresstkennzeichnung, aus Rotgus, für Rohrleitung aus Kupferrohr DIN EN 1057,
Pressanschlüsse 2x DA 15 mm, Innengewinde 1/2"
Menge: 1,000 St

**03.02.380 Doppelanschlusswinkel, 18 mm x 1/2"**
Doppelanschlusswinkel, 18 mm x 1/2"

Wandscheibe in Eckform für durchgeschleifte Ausführung als Pressfitting, mit Verpresstkennzeichnung, aus Rotgus, für Rohrleitung aus Kupferrohr DIN EN 1057,
Pressanschlüsse 2x DA 18 mm, Innengewinde 1/2"
Menge: 1,000 St

**03.02.390 Doppelanschlusswinkel, 22 mm x 1/2"**
Doppelanschlusswinkel, 22 mm x 1/2"

Wandscheibe in Eckform für durchgeschleifte Ausführung als Pressfitting, mit Verpresstkennzeichnung, aus Rotgus, für Rohrleitung aus Kupferrohr DIN EN 1057,
Pressanschlüsse 2x DA 22 mm, Innengewinde 1/2"
Menge: 1,000 St

*Hinweis: Gerade Verschraubung als Pressfitting*

**03.02.400 Press-Verschraubung, 15 mm x 1/2"**
*** Bezugsbeschreibung
Press-Verschraubung, AD 15 mm x 1/2"

Gerade Verschraubung als Pressfitting aus Rotguss, mit Übergang auf Außengewinde, verschraubung flach dichtend, für Rohrleitung aus Kupferrohr DIN EN 1057
Menge: 1,000 St

**03.02.410 Press-Verschraubung jedoch 18mm x 1/2"**
*** wie Position 03.02.400
Menge: 1,000 St

**03.02.420 Press-Verschraubung, jedoch 22mm x 3/4"**
*** wie Position 03.02.400
Menge: 1,000 St

**03.02.430 Press-Verschraubung, jedoch 28mm x 1"**
*** wie Position 03.02.400
Menge: 1,000 St

**03.02.440 Press-Verschraub. jedoch 35mm x 11/4"**
*** wie Position 03.02.400
Menge: 1,000 St

**03.02.450 Press-Verschraub. jedoch 42mm x 11/2"**
*** wie Position 03.02.400
Menge: 1,000 St

**03.02.460 Press-Verschraubung, jedoch 54mm x 2"**
*** wie Position 03.02.400
Menge: 1,000 St

*Hinweis: Übergangsformteil aus Rotguss*

**03.02.470 Press-Übergangk, AD 15 mm x 1/2" IG**
*** Bezugsbeschreibung
Press-Übergangk, AD 15 mm x 1/2" IG
Übergangsformteil aus Rotguss, mit DVGW-Zulassung, für Trinkwasser geeignet,
Pressmuffe auf Innengewinde
Menge: 1,000 St

**03.02.480 Press-Übergang, jedoch 18 mm x 1/2" IG**
*** wie Position 03.02.470
Menge: 1,000 St

**03.02.490 Press-Übergang, jedoch 22 mm x 3/4" IG**
*** wie Position 03.02.470
Menge: 1,000 St

**03.02.500 Press-Übergang, jedoch 28 mm x 1" IG**
*** wie Position 03.02.470
Menge: 1,000 St

**03.02.510 Press-Übergang, jedoch 35 mm x 11/4" IG**
*** wie Position 03.02.470
Menge: 1,000 St

**03.02.520 Press-Übergang, jedoch 42 mm x 11/2" IG**
Menge: 1,000 St

**03.02.530 Press-Übergang, jedoch 54 mm x 2" IG**
Menge: 1,000 St

*Hinweis: Übergangsformteil aus Rotguss*

**03.02.540 Press-Übergang 15mm x 1/2"AG**
*** Bezugsbeschreibung
Press-Übergang 15mm x 1/2"AG

Übergangsformteil aus Rotguss, mit DVGW-Zulassung, für Trinkwasser geeignet, von Pressmuffe auf Außengewinde
Menge: 1,000 St

**03.02.550 Press-Übergang, jedoch 18 mm x 1/2''AG**
*** wie Position 03.02.540
Press-Übergang, jedoch 18 mm  x  1/2"AG
Menge: 1,000 St

**03.02.560 Press-Übergang, jedoch 22 mm x 3/4''AG**
*** wie Position 03.02.540
Press-Übergang, jedoch 22 mm  x  3/4"AG
Menge: 1,000 St

**03.02.570 Press-Übergang, jedoch 28 mm x 1''AG**
*** wie Position 03.02.540
Press-Übergang, jedoch 28 mm  x  1"AG
Menge: 1,000 St

**03.02.580 Press-Übergang, jed. 35 mm x 11/4"AG**
*** wie Position 03.02.540
Menge: 1,000 St

**03.02.590 Press-Übergang, jed. 42 mm x 1 1/2"AG**
*** wie Position 03.02.540
Menge: 1,000 St

**03.02.600 Press-Übergang, jed. 54 mm x 2"AG**
*** wie Position 03.02.540
Menge: 1,000 St

*Hinweis: Anschluss an Bestandsleitung aus Kupfer herstellen*

**03.02.610 Anschluss an Bestandsleitung DN 32**
Anschluss an Bestandsleitung DN 32 herstellen

Vorbereitung der Kupferleitung zum Wiederanschluss nach den Demontageearbeiten, einschließlich entgraten der Bestandsleitung, Anschlussmaterial wird gesondert vergütet
Menge: 1,000 St

**03.02.620 Umverlegung Trinkwasserleitung Hausanschluß DN 32**
Umverlegung Trinkwasserleitung Hausanschluß DN 32

Trennen, Demontage und Neuverlegen Kupferleitung, einschließlich Entleeerung, entgraten der Bestandsleitung, Anschlussmaterial wird gesondert vergütet
Menge: 1,000 St

#### Bereich 03.03 Rohrleitungsarmaturen und Zubehör

*Hinweis: Absperrventile*

**03.03.10 Absperrventil Rückflussverhinderer DN 32**
Absperrventil Rückflussverhinderer DN 32 Rotguss Schrägsitz
Entleerungsventil PN16 DN32

Absperrventil mit Schallschutzprüfzeichen DIN EN ISO
3822-1 Klasse I, mit Rückflussverhinderer und
Prüfeinrichtung DIN EN 13959, für Trinkwasserleitung,
mit Eignungsnachweis DIN 1988-200, Gehaäse, Oberteil
und wasserberührende Teile der Innengarnitur aus
Rotguss DIN EN 1982, Schrägsitzform mit
Entleerungsventil, mit wartungsfreier Spindelabdichtung
mit EPDM-Lippendichtung, mit Schließfeder aus
nichtrostendem Stahl, mit EPDM-Sitzdichtung, mit
Handrad,

inklusive beiderseits Pressverschraubung DN 32
Menge: 1,000 St

**03.03.20 Absperrventil Rückflussverhinderer DN 40**
Absperrventil Rückflussverhinderer DN 40 wie vor jedoch DN 40
Menge: 1,000 St

**03.03.30 Absperrventil DN32 mit Entleerungsventil**
Absperrventil DN32 mit Entleerungsventil Schallschutzprüfzeichen DIN EN ISO
3822-1 Klasse I, für Trinkwasserleitung, mit
Eignungsnachweis DIN 1988-200, Gehäuse, Oberteil und
wasserberührende Teile der Innengarnitur aus Rotguss
DIN EN 1982, Schrägsitzform mit Entleerungsventil, mit
unter Druck austauschbarer EPDM-Lippendichtung und
EPDM-Sitzdichtung, mit Sitzring aus nichtrostendem
Stahl, mit Handrad,

inklusive beiderseits Pressverschraubung in Ventildimension
DN32 mit Entleerungsventil
Menge: 1,000 St

**03.03.40 Absperrventil, jedoch DN40 mit**
Absperrventil, jedoch DN40 mit Entleerungsventil
Menge: 1,000 St

*Hinweis: Dämmschalen Absperr- und Zirkulationsventile*

**03.03.50 Dämmschale für DN 32 Ventil**
Dämmschale für DN 32 Ventil

aus geschäumtem Polyethylen-Kunststoff, B1, Wärmeleitfähigkeit nach ISO 2581 0,035 W/mK, einschließlich Verschlussclipse, Enteerungsventilöffnung und EinstellStutzen vorgeformt, für vorbeschriebene Armatur
Menge: 2,000 St

**03.03.60 Dämmschale, jedoch für DN 40 Ventil**
Menge: 2,000 St

**03.03.70 Hygienespülung, mit DVGW**
Hygienespülung, mit DVGW Konformitätsbescheinigung nach
DVGW Arbeitsblatt W 540 AS-0605CN0262.
Bestimmungsmäßiger Betrieb wird durch eine automatisch
Spülung sichergestellt. Verhinderung von Stagnation.
Über die integrierte Zeitschaltuhr werden feste
Spülintervalle oder feste Spülzeitpunkte definiert.

Betriebsart der Hygienespülung: Volumen

Begrenzung des Spülvorgangs über das Spülvolumen oder
über eine individuell programmierbare maximale Spülzeit.

Die Parametrisierung wird mit Hilfe einer App für
Smartphone oder Tablet-PC vorgenommen. Mit der
Bluetooth- Verbindung werden die Einstellwerte und die
Führungsgrößen an die Steuereinheit der Hygienespülung übertragen. Die  Hygienespülung speichert die Daten der Spülvorgänge. Spülbeginn und Spülende werden auf der Steuerenheit gespeichert und über die Bluetooth-Verbindung mit Smartphone oder Tablet-PC ausgelesen.
Über die Sensorik wird zudem Temperatur und Spülvolumen
aufgezeichnet.

Trinkwasseranschluss kalt: R 1/2"
Trinkwasseranschluss warm: R 1/2"
Abwasseranschluss:  DN50
Betriebsdruck:  max. 1,0 MPa (10 bar)
Betriebstemperatur:  0 °C - 70° C
Durchflussmenge:  10 l/min
Nennspannung:  230 V
Netzfrequenz:  50 Hz
Betriebsspannung:  12 V DC
Spannungsversorgung:  230 V AC

Die Montage- und Einbauvorgaben des Herstellers sind
einzuhalten.

Einstellen von automatischen Spülauslösungen Gemäß
technischen Regen der Trinkwasserinstallation (TRWI)
ist der bestimmungsgemäßer Betrieb der Trinkwasseranlage
sicher zu stellen. Daher sind die vorher ausgeschriebenen
automatischen Spülauslösungen auf die enstprechenden
Nutzungshäufigkeiten und die Entnahmemengen einzustellen.

Die eingestellten Pararmater (nach Raumbuch) sind der Bauleitung spätestens bei der Nutzungsübergabe, an de
Betreiber, schriftlich vorzulegen.

Verwendungszwecke:
- Zum Verhindern von Stagnation in Trinkwasserleitungen
- Zum Anschließen einer Kaltwasserleitung und einer Warmwasserleitung
- Zur AP-Montage
- Zur UP-Montage
- Für Vorwandinstallationen oder Einbau in Nassbau

Eigenschaften:
- Zulassung nach EN 1717 / EN 13077
- Rückstausensor integriert
- Schnittstelle Digital I/O und zur Einbindung in
  Gebäudeleittechnik
- Armaturengruppe I nach EN ISO 3822-1
- Schallschutz nach DIN 4109
- Brandschutz nach I 30 bis I 90 und F 30 bis F 90

einschließlich

- Magnetventileinheit mit Sicherungsstift und
  Durchflussbegrenzer
- Kupplungsstück
- Netzteil mit Ausgangskabel Länge 5 m
- Steuereinheit
- Rohbauset
- Bauschutz ablängbar
- Abdeckplatte aus Edelstahl gebürstet, mit
integriertem Überlauf, vandalensicher
- Befestigungsmaterial
Menge: 1,000 St

**03.03.80 digitaler Kabelsatz für zuvor**
digitaler Kabelsatz für zuvor beschriebene Hygienespülung

Verwendungszwecke:
- Zum Anschließen an die Gebäudeleittechnik (GLT)
- Zum Anschließen an speicherprogrammierbare
  Steuerungen (SPS)

einschließlich

- Kabel fuer Schnittstelle Digital I/O, fünfpolig, mit
Lüsterklemme
- 1 Schutzstopfen
- Rohbauset
Menge: 1,000 St

**03.03.90 Fühlertaschen herstellen aus**
Fühlertaschen herstellen aus entsprechendem Rohr für
Thermo-Manometer, Tauchhülsen, für Wärmemengenmesser
etc.
Menge: 4,000 St

**03.03.100 Temperaturmessarmatur Pt 1000, DN 32**
Temperaturmessarmatur Pt 1000, zum Anschluss an die  Gebäudeleittechnik (GLT), mediumberührte Metallteile aus entzinkungsfreiem und korrosionsbeständigem Rotguss, beständig gegen aggressives Wasser, inkl. Messelement Pt 1000 4-Leiter, Gehäuse mit Volldurchgang, Außengewinde für flachdichtende Verschraubungen, totraumfrei, DIN EN 60751, Druckstufe PN 16, min. Betriebstemperatur 0 °C, max. Betriebstemperatur 105 °C, Anschlusskabellänge 1 m, Kabelquerschnitt 4 x 0,22 mm², Sensordurchmesser 6 mm
liefern und montieren
Menge: 4,000 St

**03.03.110 Probenahmeventil 3/8", zur Probenahme**
Probenahmeventil 3/8", zur Probenahme von Trinkwasser, Bade-und Schwimmbeckenwasser, wasserberührte Teile aus
Rotguss gemäß DIN 50930-6, Auslaufrohr aus Edelstahl,
nur für Probeentnahme aufsteckbar, bestehend aus
Probenahme-Betätigungseinheit und Probenahmeventil,
Probenahmeventil in montierten Zustand geschlossen,
Betätigungseinheit auf Probenahmeventil in
45°-Schritten montierbar, mit Schutzkappe R3//8",
Ventil komplett gedämmt mit vorgefertigter Dämmschale
Menge: 4,000 St

#### Bereich 03.04 Wärmedämmung und Brandschutzschottungen

*Hinweis: Wärmedämmung für Heizungsleitungen aus*
Wärmedämmung für Heizungsleitungen aus Stahl, bzw. C-Stahl Verlegung in abgehängten Decken und in der Technikzentrale.

*Hinweis: Wärmedämmung 100% Alukaschiert*

**03.04.10 Wärmedämmung an Rohrleitung DN 15**
*** Bezugsbeschreibung
Wärmedämmung  an Rohrleitung DN 15

an haus- und betriebstechnischen Anlagen im Gebäude, Dämmung aus Mineralwolle, als Rohrschale, Brandverhaltensklasse DIN EN 13501-1 A1 (nichtbrennbar), Wärmeleitfähigkeit 0,035 W/(mK) bei 40 Grad C Mitteltemperatur DIN EN 12667, kaschiert mit Alufolie,
Arbeitshöhe des Montageortes  über der Standfläche des Gerüstes.bis 3,5 m
Dämmschichtdicke 20 mm,
Menge: 20,000 m

**03.04.20 Wärmedämmung Rohrleitung jedoch DN 20**
*** wie Position 03.04.10
Wärmedämmung Rohrleitung jedoch DN 20

Dämmschichtdicke 20 mm,
Menge: 20,000 m

**03.04.30 Wärmedämmung Rohrleitung jedoch DN 25**
*** wie Position 03.04.10
Wärmedämmung Rohrleitung jedoch DN 25

Dämmschichtdicke 30 mm,
Menge: 20,000 m

**03.04.40 Wärmedämmung Rohrleitung jedoch DN 32**
*** wie Position 03.04.10
Wärmedämmung Rohrleitung jedoch DN 32

Dämmschichtdicke 40 mm,
Menge: 20,000 m

**03.04.50 Wärmedämmung Rohrleitung jedoch DN 40**
*** wie Position 03.04.10
Wärmedämmung Rohrleitung jedoch DN 40

Dämmschichtdicke 40 mm,
Menge: 20,000 m

**03.04.60 Wärmedämmung Rohrleitung jedoch DN 50**
*** wie Position 03.04.10
Wärmedämmung Rohrleitung jedoch DN 50

Dämmschichtdicke 50 mm,
Menge: 2,000 m

*Hinweis: Wärmedämmung Formteile Alukaschiert*

**03.04.70 Wärmedämmung an Bogen DN 15**
*** Bezugsbeschreibung
Wärmedämmung an Bogen DN 15
Wärmedämmung ohne Ummantelung DIN 4140, haustechnische Anlagen, Bogen, 45-90 Grad, im Gebäude, Dämmung aus Mineralwolle, als Lamellenmatte,
Brandverhaltensklasse DIN EN 13501-1 A1 (nichtbrennbar), wärmegedämmt 100 % nach GEG, kaschiert mit Alufolie,
Menge: 20,000 St

**03.04.80 Wärmedämmung an Bogen, jedoch DN 20**
*** wie Position 03.04.70
Menge: 20,000 St

**03.04.90 Wärmedämmung an Bogen, jedoch DN 25**
*** wie Position 03.04.70
Menge: 20,000 St

**03.04.100 Wärmedämmung an Bogen, jedoch DN 32**
*** wie Position 03.04.70
Menge: 20,000 St

**03.04.110 Wärmedämmung an Bogen, jedoch DN 40**
*** wie Position 03.04.70
Menge: 20,000 St

**03.04.120 Wärmedämmung an Bogen, jedoch DN 50**
*** wie Position 03.04.70
Menge: 12,000 St

**03.04.130 Wärmedämmung T-Stück DN 15**
*** Bezugsbeschreibung
Wärmedämmung  T-Stück DN 15
Wärmedämmung ohne Ummantelung DIN 4140, haustechnische Anlagen, Bogen, 45-90 Grad, im Gebäude, Dämmung aus Mineralwolle, als Lamellenmatte,
Brandverhaltensklasse DIN EN 13501-1 A1 (nichtbrennbar), wärmegedämmt 100 % nach GEG, kaschiert mit Alufolie,
Menge: 20,000 St

**03.04.140 Wärmedämmung T-Stück, jedoch DN 20**
*** wie Position 03.04.130
Menge: 20,000 St

**03.04.150 WärmedämmungT-Stück, jedoch DN 25**
*** wie Position 03.04.130
Menge: 20,000 St

**03.04.160 Wärmedämmung T-Stück, jedoch DN 32**
*** wie Position 03.04.130
Menge: 20,000 St

**03.04.170 WärmedämmungT-Stück, jedoch DN 40**
*** wie Position 03.04.130
Menge: 20,000 St

**03.04.180 Wärmedämmung T-Stück, jedoch DN 50**
*** wie Position 03.04.130
Menge: 2,000 St

**03.04.190 Wärmedämmung Passtück DN 15**
*** Bezugsbeschreibung
Wärmedämmung  Passtück DN 15
Wärmedämmung ohne Ummantelung DIN 4140, haustechnische Anlagen, Bogen, 90 Grad, im Gebäude, Dämmung aus Mineralwolle, als Lamellenmatte,
Brandverhaltensklasse DIN EN 13501-1 A1 (nichtbrennbar), wärmegedämmt 100 % nach GEG, kaschiert mit Alufolie,
Menge: 20,000 St

**03.04.200 Wärmedämmung Passstück, jedoch DN 20**
*** wie Position 03.04.190
Menge: 20,000 St

**03.04.210 Wärmedämmung Passstück, jedoch DN 25**
*** wie Position 03.04.190
Menge: 20,000 St

**03.04.220 Wärmedämmung Passstück, jedoch DN 32**
*** wie Position 03.04.190
Menge: 20,000 St

**03.04.230 Wärmedämmung Passstück, jedoch DN 40**
*** wie Position 03.04.190
Menge: 20,000 St

**03.04.240 Wärmedämmung Passstück, jedoch DN 50**
*** wie Position 03.04.190
Menge: 2,000 St

**03.04.250 Wärmedämmung Endstelle DN 15,**
*** Bezugsbeschreibung
Wärmedämmung Endstelle DN 15,
Wärmedämmung ohne Ummantelung DIN 4140, haustechnische Anlagen, Bogen, 90 Grad, im Gebäude, Dämmung aus Mineralwolle, als Lamellenmatte,
Brandverhaltensklasse DIN EN 13501-1 A1 (nichtbrennbar), wärmegedämmt 100 % nach GEG, kaschiert mit Alufolie, Das Ende der Dämmschale wird mit Aluminiumfolie verschlossen
Menge: 5,000 St

**03.04.260 Wärmedämmung Endstelle jedoch DN 20,**
*** wie Position 03.04.250
Menge: 5,000 St

**03.04.270 Wärmedämmung Endstelle jedoch DN 25,**
*** wie Position 03.04.250
Menge: 1,000 St

**03.04.280 Wärmedämmung Endstelle jedoch DN 32,**
*** wie Position 03.04.250
Menge: 5,000 St

**03.04.290 Wärmedämmung Endstelle jedoch DN 40**
*** wie Position 03.04.250
Menge: 5,000 St

**03.04.300 Wärmedämmung Endstelle jedoch DN 50**
*** wie Position 03.04.250
Menge: 5,000 St

*Hinweis: Wärmedämmung 100% Blechmantel*

**03.04.310 Wärmedämmung Blechmantel, Rohr DN 15**
*** Bezugsbeschreibung
Wärmedämmung Blechmantel, Rohr DN 15

an haus- und betriebstechnischen Anlagen im Gebäude, Dämmung aus Mineralwolle, als Rohrschale, Brandverhaltensklasse DIN EN 13501-1 A1 (nichtbrennbar), Wärmeleitfähigkeit 0,035 W/(mK) bei 40 Grad C Mitteltemperatur DIN EN 12667, kaschiert mit Alufolie, Ummantelung mit Blechmantel aus Aluminium in überlappend verschraubter Ausführung.
Arbeitshöhe des Montageortes  über der Standfläche des Gerüstes.bis 3,5 m
Dämmschichtdicke 20 mm,
Menge: 2,000 m

**03.04.320 Wärmedämmung Blechmantel Rohr DN 20**
*** wie Position 03.04.310
Wärmedämmung Blechmantel Rohr DN 20

Dämmschichtdicke 20 mm,
Menge: 2,000 m

**03.04.330 Wärmedämmung Blechmantel Rohr DN 25**
*** wie Position 03.04.310
Wärmedämmung Blechmantel Rohr DN 25

Dämmschichtdicke 30 mm,
Menge: 8,000 m

**03.04.340 Wärmedämmung Blechmantel Rohr DN 32**
*** wie Position 03.04.310
Wärmedämmung Blechmantel Rohr DN 32

Dämmschichtdicke 40 mm,
Menge: 8,000 m

*Hinweis: Wärmedämmung Blechmantel Formteile*

**03.04.350 Wärmedämmung Blechm an Bogen DN 15**
*** Bezugsbeschreibung
Wärmedämmung Blechm an Bogen DN 15
Wärmedämmung mit Ummantelung DIN 4140, haustechnische Anlagen, Bogen, 45-90 Grad, im Gebäude, Dämmung aus Mineralwolle, als Lamellenmatte,
Brandverhaltensklasse DIN EN 13501-1 A1 (nichtbrennbar), wärmegedämmt 100 % nach GEG, kaschiert mit Alufolie, Ummantelung mit Blechmantel aus Aluminium in überlappend verschraubter Ausführung.
Menge: 2,000 St

**03.04.360 Wärmedämmung Blechm. an Bogen DN 20**
*** wie Position 03.04.350
Menge: 4,000 St

**03.04.370 Wärmedämmung Blechm. an Bogen DN 25**
*** wie Position 03.04.350
Menge: 4,000 St

**03.04.380 Wärmedämmung Blechm. an Bogen DN 32**
*** wie Position 03.04.350
Menge: 4,000 St

**03.04.390 Wärmedämmung Blechm an T-Stück DN 15**
*** Bezugsbeschreibung
Wärmedämmung Blechm an T-Stück  DN 15
Wärmedämmung mit Ummantelung DIN 4140, haustechnische Anlagen, Bogen, 90 Grad, im Gebäude, Dämmung aus Mineralwolle, als Lamellenmatte,
Brandverhaltensklasse DIN EN 13501-1 A1 (nichtbrennbar), wärmegedämmt 100 % nach GEG, kaschiert mit Alufolie,
Ummantelung mit Blechmantel aus Aluminium in überlappend verschraubter Ausführung.
Menge: 2,000 St

**03.04.400 Wärmedämmung Blechm. an T-Stück DN 20**
*** wie Position 03.04.390
Menge: 4,000 St

**03.04.410 Wärmedämmung Blechm. an T-Stück DN 25**
*** wie Position 03.04.390
Menge: 4,000 St

**03.04.420 Wärmedämmung Blechm. an T-Stück DN 32**
*** wie Position 03.04.390
Menge: 4,000 St

**03.04.430 Wärmedämmung Blechm. Passtück DN 15**
*** Bezugsbeschreibung
Wärmedämmung Blechm. Passtück DN 15
Wärmedämmung mit Ummantelung DIN 4140, haustechnische Anlagen, Bogen, 90 Grad, im Gebäude, Dämmung aus Mineralwolle, als Lamellenmatte,
Brandverhaltensklasse DIN EN 13501-1 A1 (nichtbrennbar), wärmegedämmt 100 % nach GEG, kaschiert mit Alufolie,
Ummantelung mit Blechmantel aus Aluminium in überlappend verschraubter  Ausführung.
Menge: 2,000 St

**03.04.440 Wärmedämmung Passstück, jedoch DN 20**
*** wie Position 03.04.430
Menge: 4,000 St

**03.04.450 Wärmedämmung Passstück, jedoch DN 25**
*** wie Position 03.04.430
Menge: 4,000 St

**03.04.460 Wärmedämmung Passstück, jedoch DN 32**
*** wie Position 03.04.430
Menge: 4,000 St

**03.04.470 Wärmedämmung Endstelle DN 15,**
*** Bezugsbeschreibung
Wärmedämmung Endstelle DN 15,
Wärmedämmung mit Ummantelung DIN 4140, haustechnische Anlagen, Bogen, 90 Grad, im Gebäude, Dämmung aus Mineralwolle, als Lamellenmatte,
Brandverhaltensklasse DIN EN 13501-1 A1 (nichtbrennbar), wärmegedämmt 100 % nach GEG, kaschiert mit Alufolie,
Ummantelung mit Blechmantel aus Aluminium in überlappend verschraubter Ausführung.
mit Endabschlussdeckel
Menge: 2,000 St

**03.04.480 Wärmedämmung Endstelle jedoch DN 20,**
*** wie Position 03.04.470
Menge: 2,000 St

**03.04.490 Wärmedämmung Endstelle jedoch DN 25,**
*** wie Position 03.04.470
Menge: 2,000 St

**03.04.500 Wärmedämmung Endstelle jedoch DN 32,**
*** wie Position 03.04.470
Menge: 2,000 St

*Hinweis: Wärmedämmung Blechmantel Armaturenkappen*

**03.04.510 Armaturenkappen DN 32 aus verzinktem**
Armaturenkappen DN 32 aus verzinktem Stahlblech mit Schutzlackversiegelung, Ummantelung für gedämmte Armaturen und Flanschen, komplett mit Haltebändern und Klemmhebelverschluss, mit Dämmeinlage, Wärmedämmung nicht brennbar, einsetzbar im Temperaturbereich +25 bis +200°C

für Armaturen wie Absperrventil, Absperrklappe, 2-3-Wege-Regelventil, Rückschlagklappe, Rückschlagventil, Schmutzfänger, Flanschpaare usw.

einschl. sämtliches Befestigungsmaterial

Armatur DN 32
Stärke der Wärmedämmung 40mm
Menge: 3,000 St

**03.04.520 Armaturenkappen DN 40 aus verzinktem**
Armaturenkappen DN 40 aus verzinktem Stahlblech mit Schutzlackversiegelung, Ummantelung für gedämmte Armaturen und Flanschen, komplett mit Haltebändern und Klemmhebelverschluss, mit Dämmeinlage, Wärmedämmung nicht brennbar, einsetzbar im Temperaturbereich +25 bis +200°C

für Armaturen wie Absperrventil, Absperrklappe, 2-3-Wege-Regelventil, Rückschlagklappe, Rückschlagventil, Schmutzfänger, Flanschpaare usw.

einschl. sämtliches Befestigungsmaterial

Armatur DN 40
Stärke der Wärmedämmung 40mm
Menge: 2,000 St

*Hinweis: R 90 - Rohrabschottung für nicht brennbare Leitungen*

**03.04.530 R 90 Rohrabschottung DN 15**
R 90 Rohrabschottung DN 15

inkl. beidseitig 1 m weiterführender Dämmung
R 90 - Rohrabschottung für nicht brennbare
Leitungen zur Montage in Wand / Decke /
leichter Trennwand mit ensprechender
Feuerwiederstandsklasse. Die Rohrabschottung verhindert
für 90 Minuten einen Übertrag von Feuer und Rauch.

Hierzu ist die Rohrabschottung formschlüssig in
passende Kernbohrung ohne zusätzlichen
Ringspaltverschluss einzubauen und eine weiterführende
Dämmung mit nichtbrennbaren Mineralwolle-Dämmstoffen
auf 1 m Länge beidseitig der Wand- bzw
Deckenkonstruktion anzubringen.

Die Rohrabschottung und die weiterführende Dämmung
müssen als Brandschottungssystem zugelassen und geprüft
sein. Alle Dämmstoffe sind mit verzinktem Bindedraht,
Wicklungen pro lfm. auf dem Rohr zu befestigen.

Die ordnungsgemäße Ausführung ist vom Auftragnehmer
nach Abschluss der Arbeiten durch eine
Übereinstimmungserklärung zu bescheinigen. die
Abschottung ist abzustimmen auf ein Leitungssystem.

Brandschutzdurchführung innerhalb der Wand / Decke

Baustoffklasse: nicht brennbar A1 nach
  DIN 4102-17
Schmelzpunkt: > 1000 °C nach DIN 4102-17
Rohdichte:  150 kg/m3
Dämmdicke:  gemäß Zulassung

Weiterführende Dämmung:
Dämmlänge: > 1000 mm, beidseitig
Dämmdicke:  gemäß Zulassung
Menge: 1,000 St

**03.04.540 R 90 Rohrabschottung, jedoch DN 20**
Menge: 1,000 St

**03.04.550 R 90 Rohrabschottung, jedoch DN 25**
Menge: 1,000 St

**03.04.560 R 90 Rohrabschottung, jedoch DN 32**
Menge: 1,000 St

*Hinweis: Brandschutzmanschetten Kunststoffrohre*

**03.04.570 Brandschutzmanschetten DN 50**
*** Bezugsbeschreibung
Brandschutzmanschetten DN 50

Rohrschott R90 für brennbare Abwasserleitungen, aufklappbares Rohrschott für Wand- und Deckendurchführungen der Feuerwiderstandsklasse R30-R90 nach DIN 4102 Teil 11

Das Rohrschott kann direkt auf der Wand/Decke
- aufgesetzt
- teilweise eingelassen
- ganz eingelassen

Jede Rohrabschottung muss mit einem Kennzeichnungsschild dauerhaft gekennzeichnet werden.
Menge: 2,000 St

**03.04.580 Brandschutzmanschetten, jedoch DN 70**
*** wie Position 03.04.570
Menge: 8,000 St

**03.04.590 Brandschutzmanschetten, jedoch DN 100**
*** wie Position 03.04.570
Menge: 5,000 St

**03.04.600 Brandschutzmanschetten, jedoch DN 125**
*** wie Position 03.04.570
Menge: 1,000 St

*Hinweis: Verschließen von Restspalten*

**03.04.610 Schließung von Restspalten DN 15 - DN 25**
Schließung von Restspalten DN 15 - DN 25 der vorgenannten Rohrschottungen bis zu einer Breite von 30,0 mm, Verschluss des Ringspalts mit Stopfwolle Schmelzpunkt > 1000° und zusätzlichem äußeren Verschluss des Ringspalts mit zugelassenem Kitt
Dimension des durchgeführten Rohres siehe 1. Zeile
Menge: 3,000 St

**03.04.620 Schließung von Restspalten DN 32 - DN 50**
Schließung von Restspalten DN 32 - DN 50 der vorgenannten Rohrschottungen bis zu einer Breite von 30,0 mm, Verschluss des Ringspalts mit Stopfwolle Schmelzpunkt > 1000° und zusätzlichem äußeren Verschluss des Ringspalts mit zugelassenem Kitt
Dimension des durchgeführten Rohres siehe 1. Zeile
Menge: 3,000 St

**03.04.630 Schließung von Restspalten DN70 - DN125**
Schließung von Restspalten DN70 - DN125 der vorgenannten Rohrschottungen bis zu einer Breite von 30,0 mm, Verschluss des Ringspalts mit Stopfwolle Schmelzpunkt > 1000° und zusätzlichem äußeren Verschluss des Ringspalts mit zugelassenem Kitt
Dimension des durchgeführten Rohres siehe 1. Zeile
Menge: 14,000 St

#### Bereich 03.05 Sanitäre Objekte und Zubehör

*Hinweis: Pumi- und Heizraum*

**03.05.10 Montageelement für Ausgussbecken**
Montageelement für Ausgussbecken

Verwendungszwecke:
- Für Trockenbau

Eigenschaften:
- Befestigungsabstand Waschtisch 5-38 cm
- Befestigung für Anschlussbogen höhenverstellbar und
  schallgedämmt
- Traverse Armatur höhen- und tiefenverstellbar
Einschließlich:
- 2 Wandanker
- Anschlussbogen aus PE-HD, D 50 mm
- Dichtung D 44/32 mm
- Traverse für Beplankungsauflage
- 2 Gewindestangen M10
- Befestigungsmaterial
- Schallschutzunterlage
Menge: 1,000 St

**03.05.20 Ausgussbeckenanlagen**
Ausgussbeckenanlagen

- mit Überlauf und Rückwandprofilrahmen
- mit fester Rückwand, innen und außen porzellanemailliert,
  vordere Wulst mit Kunststoffeinlage
- Beckenhöhe
  ohne Rückwand: 195 mm
  mit Rückwand: 365 mm
- mit ALU-Aufklapproste
- mit messing verchromtes Siebventil und Kunststoff-Ablauf-
  stutzen 1 1/2"
- mit Geberit-PP-Sifon-Nr. 152.701.01, mit Anschlussmuffe,
  Gummilippendichtung, verstellbarem Tauchrohr und Rosette, mit Waschmaschinenanschluss

einschließlich Dichtungs- und Befestigungsmaterial
Menge: 1,000 St

**03.05.30 Wand-Auslaufventil DN 15, mit**
Wand-Auslaufventil DN 15, mit Luftsprudler mit integriertem Mengenregler, für Kaltwasser, mit Funktionskartusche, kolbenlose Bauart, selbständig und rückschlagfrei schließend, Fließzeit einstellbar, Messing poliert, verchormt, mit ABS für Sicherheitsabschaltung bei Dauerbetrieb, mit Schwenkauslauf, Ausladung 220 mm, verchromt

Mit diebstahlsicherem Luftsprudler, mit Montageset,
1x Hahnverlängerung
Menge: 1,000 St

**03.05.40 Geräteanschlussarmatur 1/2", bestehend**
Geräteanschlussarmatur 1/2", bestehend aus:

1 Stück Anschlussventil R 1/2"

- in Unterputz-Ausführung
- sichtbare Oberteile und Schubrosette aus verchromten
  Messing
- mit Unterputz-Absperrventil und darin eingebautem Rückflussverhinderer
- mit eingebautem Rohr-Be- und Entlüfter
- für einen Ansprechdruck nach DVGW-Arbeitsblatt-Nr. W377
  von 120 mm WS

1 Stück messing verchromter Wandanschlussbogen
mit Schubrosette, mit Anschluss-Außengewinde R 1/2"

1 Stück Schallschlucker
aus Gummi mit Halter zum Anschrauben für die Wandscheibe
15 mm x R 1/2"

1 Stück messing verchromte Schlauchverschraubung R 3/4"
mit Schlauchstutzen, Außen-Durchmesser 20 mm

Einschließlich Dichtungs- und Befestigungsmaterial
Menge: 1,000 St

**03.05.50 Geruchverschluss, aus Kunststoff,**
Geruchverschluss, aus Kunststoff,
höhenverstellbar 11/4x50/40

- aus Kunststoff
- für Unterputz-Wandmontage
- mit weißer Abdeckplatte aus Kunststoff
- mit waagerechtem Abgang
- höhenverstellbar
- mit Anschlussbogen aus Kunststoff weiß
- güteüberwacht nach DIN EN 274
- 1 1/4 X 50 / 40

Einschließlich Dichtungs- und Befestigungsmaterial
Menge: 1,000 St

**03.05.60 Zapfstelleneinrichtung, bestehend aus 1**
Zapfstelleneinrichtung, bestehend aus 1 mess.-verchr. Zapfventil, 1/2" Steckschlüsselaufsatz, Belüfter, Schlauchanschlussver- schraubung, Rückflussverhinderer, Rosette, Wandscheibe und Hahnverlängerung,

einschließlich Kleinmaterialien
Menge: 1,000 St

*Hinweis: Dusche*
Dusche Lehrer

**03.05.70 Montageelement für Duschen, vormontierte**
Montageelement für Duschen, vormontierte Einheit für Unterputz-duscharmatur und Kopfbrause in Trockenbauvorwand,

bestehend aus:
Montageelement für Duschen mit 2 Wasseranschlüssen 1/2"  höhenverstellbar, schallisolierte befestigung, einschließlich Brauserohr unterputz,
einschlielich Unterkonstruktion für Montage der Kopfbraus

einschließlich Dichtungs- und Befestigungsmaterial
Menge: 1,000 St

**03.05.80 Selbstschlusskomb. Duschplatz Messing thermostat.Mischarmatur Wandeinbaukasten**
Selbstschlusskombination für Duschplatz, DIN EN 816, hydraulisch gesteuert, mit festem Duschkopf, Selbstschlussventil aus Messing, verchromt, Auslösung durch Berührung, Auslöseelement aus Metall, verchromt, Selbstschluss-Funktionsteil mit Kolbensteuerung, hydraulisch, Wasserlaufzeit einstellbar, als Wandeinbauarmatur DN 15, Durchflussklasse A (max. 0,25 l/s), mit thermostatischer Mischarmatur, aus Messing, sichtbare Teile verchromt, mit Wandeinbaukasten und Klebeflansch DIN 18534-1, Wandeinbaukasten aus Kunststoff, Einbautiefe bis 60 mm, mit Wandabdeckplatte, aus Metall, verchromt, Anschluss G 1/2.
Menge: 1,000 St

**03.05.90 Festmontierter Duschkopf, DN 15, für**
Festmontierter Duschkopf, DN 15, für Aufputzmontage, aus Metall, verchromt, Durchfluss bei 3 bar Fließdruck über 0,12 bis 0,17 l/s, als Kopfdusche, aerosolarm, Regenbrause, Duschkopf, nicht verstellbar, Neigungswinkel über 15 bis 20 Grad, diebstahlgeschützt, mit Kugelgelenk, mit Normalstrahl, mit Verdrehschutz.
Menge: 1,000 St

**03.05.100 Bodenablauf Geruchverschluss Guss R90 DN70 Reinigungsöffnung Abgang senkrecht Aufsatzstück Stahl niro Klebeflansch höhenverstellb. Aufsatzstück Rostrahmen Stahl niro Rost Stahl niro rutschhemmend B 125-150mm L 125-150mm**
STLB-Bau 2023-10 044
Bodenablauf DIN EN 1253-1 mit Geruchverschluss, aus Gusseisen, Feuerwiderstandsklasse R 90 DIN 4102-11, DN 70, mit Reinigungsöffnung, Abgang senkrecht, Gehäuse epoxiert, mit Aufsatzstück aus nichtrostendem Stahl, mit Klebeflansch, stufenlos höhenverstellbar, mit Rostrahmen aus nichtrostendem Stahl, mit Rost aus nichtrostendem Stahl, rutschhemmend, Bewertungsgruppe Rutschgefahr R 10 ASR A1.5, lose eingelegt, Rost-/Plattenbreite über 125 bis 150 mm, Rost-/Plattenlänge über 125 bis 150 mm.
Menge: 1,000 St

**03.05.110 Waschbecken wandhängend Sanitärporzellan Einlocharmatur B 600-650mm Ausladung 450-500mm**
Waschbecken DIN EN 31 (wandhängend), aus Sanitärporzellan, Standardfarbton, glasiert, mit beidseitig bündig angeformter Ablagefläche, mit Loch für Einlocharmatur, mit Überlauf, für Ablaufventil, Breite ca. 600, Ausladung ca. 450 mm, Befestigung an Installationselement, mit Schallschutz DIN 4109
Menge: 1,000 St

**03.05.120 Montageelement für Waschtische,**
Montageelement für Waschtische, vormontierte Einheit für Trockenbau, bestehend aus:

Montageelement für WT mit 2 Wasseranschlüssen 1/2" kompletten, höhenverstellbaren Keramikbefestigungen einstellbar, mit höhenverstellbarer, schallisolierter Ablaufrohrschelle, mit PE-Fertigablaufanschlussbogen DN 40, mit Anschlussgarnitur mit Befestigungsmaterial und Schallschutzset

einschließlich Dichtungs- und Befestigungsmaterial
Menge: 1,000 St

**03.05.130 Selbstschlussarmatur als Eingriffmischer**
Selbstschlussarmatur als Eingriffmischer 1/2", für Kaltwasser und Warmwasser als Standbatterie, gerade, mit Luftsprudler, mit Anschlussschläuchen, 2 Anschlussstücken, mit integrierten Rückflussverhinderern und Schmutzfangsieben, mit einstellbarer Fließzeit, messingpoliert, verchromt
Menge: 1,000 St

**03.05.140 Eckventile 1/2", verchromt, mit**
Eckventile 1/2", verchromt, mit Verlängerung und Schubrosette, Durchmesser 65 mm, Quetschverbraubung, mit Längenausgleich, selbstdichtendes Anschlussgewinde, Abgang 3/8"
Menge: 1,000 St

**03.05.150 Geruchverschluss Waschbecken 1 1/4xDN40 Messing Röhrengeruchverschluss**
Geruchverschluss DIN 19541 für Waschbecken, 1 1/4 x DN 40, aus Messing, verchromt, als Röhrengeruchverschluss
Menge: 1,000 St

**03.05.160 Ablaufventil Waschbecken DN32 Metall Simplexventil**
Ablaufventil für Waschbecken DN 32, Oberteil aus Metall, verchromt, als Simplexventil, mit Bogen für Anschluss an Boden
Menge: 1,000 St

**03.05.170 Kristallspiegel, 1000 x 1200 mm,**
Kristallspiegel, 1000 x 1200 mm, rechteckig, mit C-Kantenschliff, vandalensichere Befestigung, messing verchromt, einschließlich Befestigungsmaterial

Einschließlich Befestigungsmaterial
Menge: 1,000 St

**03.05.180 Einzelhaken (Mantelhaken), aus Polyamid,**
Einzelhaken (Mantelhaken), aus Polyamid, Durchmesser der Abdeckung 50 mm, Haken 30 mm lang, diebstahlsicher mit verdeckter Verschraubung, Farbe weiß

einschließlich Befestigungsmaterial
Menge: 1,000 St

**03.05.190 Montageelement für Wand-WC**
Montageelement für Wand-WC

Montagehöhe

Verwendungszwecke:
- Für Trockenbau
- Für Wand-WCs mit Anschlussmaßen nach DIN EN 33:2011-11
- Für 1-Mengen-, 2-Mengen- oder Spül-Stopp-Spülung
Einschließlich:
- Wasseranschluss R 1/2, mit integriertem Eckventil und Handrad
- Bauschutz f ür Serviceöffnung
- 2 Schutzstopfen
- Anschlussset für WC, D 90 mm
- Anschlussbogen 90G aus PE-HD, D 90 mm
- Übergangsmuffe aus PE-HD, D 90/110 mm
- 2 Gewindestangen M12
- Befestigungsmaterial
- Schallschutzunterlage
Montagehöhe nach Fliesenplan
Menge: 1,000 St

**03.05.200 Tiefspülklosett Sanitärporzellan hängend Ausladung 500-600mm**
Tiefspülklosett DIN EN 997, aus Sanitärporzellan, glasiert, Standardfarbton, wandhängend, Spülwasserbedarf 6 l, Ausladung über 500 bis 600 mm, Abgang waagerecht, Befestigung an Installationselement, mit Schallschutz DIN 4109.
Montagehöhe nach Fliesenplan
Menge: 1,000 St

**03.05.210 Betätigungsplatte aus Edelstahl,**
Betätigungsplatte aus Edelstahl, gebürstet, verschraubbar, für Wandeinbauspülkasten, 2-Mengen-Spülmechanik

bestehend aus:

- Befestigungsrahmen
- 2 Distatnzbolzen
- 2 Drückerstangen
- Schraubenset

Eigenschaften:
- Betätigung von vorne
- Drückerstangen schallgedämmt
- werkzeuglose Schnelleinstellung
- Diebstahlgesichert
Menge: 1,000 St

**03.05.220 Klosettsitz Deckel Kunststoff**
Klosettsitz mit Deckel, diebstahlgeschützt, aus Kunststoff, Farbton weiß, Vollprofil, mit Befestigungselementen, aus nichtrostendem Stahl, Werkstoff-Nr 1.4301, poliert
Menge: 1,000 St

**03.05.230 WC-Bürstengarnitur, länger Bürstenstiel**
WC-Bürstengarnitur, länger Bürstenstiel mit ergonomischem Griff, Bürstenkopf aus schwarzem Polyamid, kegelförmig zulaufender Behälter mit großer Einführöffnung, Bürstenkopf einzeln austauschbar, mit Innenreservoir im Behälter zur Aufnahme von Desinfektionsmitteln, Behälter ist abnehmbar, kann aber auch fest montiert werden, zur Wandmontage, aus hochwertigem Polyamid

einschließlich Befestigungsmaterial

Farbe:  reinweiß
Menge: 1,000 St

**03.05.240 WC-Papierhalter, zylindrischer Halter**
WC-Papierhalter, zylindrischer Halter mit axial angeordneten Aufsteckklemmen und Befestigungsrosette, mit einstellbarer Abrollbremse für handelsübliche WC-Papierrollen, Befestigung an der Wand mit Rosetten, 115 mm lang, aus hochwertigem Polyamid

einschließlich Befestigungsmaterial

Farbe:  reinweiß
Menge: 1,000 St

**03.05.250 Reservepapierhalter, rechtwinklig nach**
Reservepapierhalter, rechtwinklig nach oben gebogene Stange mit Befestigungsrosette, dient als Halter für zwei WC-Papier- rollen, leicht zu reinigen, diebstahlgeschützt durch verdeckte Verschraubung, aus hochwertigem Polyamid

einschließlich Befestigungsmaterial

Farbe:  reinweiß
Menge: 1,000 St

*Hinweis: Sonstiges*

**03.05.260 Montage Objekte auf Fliesenspiegel**
Montage Objekte auf Fliesenspiegel
Die Anordnung der Sanitärobjekte erfolgt nach der Vermaßung im Fliesenspiegel der Detailplanung des Architekten.
Die aktuellen Fliesenpläne sind vor Beginn der Rohmontagearbeiten beim Planungsbüro anzufordern.
Abrechnung je Sanitärobjekt
Menge: 5,000 St

**03.05.270 Verschließen der Objektanschlussfugen**
Verschließen der Objektanschlussfugen

Anschlussfuge zwischen Sanitärobjekt und Wand mit dauer- elastischer Dichtungsmasse verschließen
Abrechnung nach laufenden Metern
Menge: 8,000 m

**03.05.280 Seifenspender montieren**
Seifenspender montieren

Bauseitig gelieferten Seifenspender
500 ml, Kunststoffgehäuse
montieren inkl. Lieferung Befestigungsmaterial
Menge: 1,000 St

**03.05.290 Desinfektionsmittelspender montieren**
Desinfektionsmittelspender montieren

bauseitig gelieferten Desinfektionsmittelspender
500 ml, Kunststoffgehäuse

montieren inkl. Lieferung Befestigungsmaterial
Menge: 1,000 St

**03.05.300 Abfallbehälter montieren**
Abfallbehälter montieren

Bauseitig gelieferten Abfallbehälter, als Drahtkorb, für Wandmontage, rechteckig, weiß
Größe:  620 x 410 x 250 mm
montieren inkl. Befestigungsmaterial
Menge: 1,000 St

**03.05.310 Handtuchspender montieren**
Handtuchspender montieren

Bauseitig gelieferten Faltpapier-Handtuchspender
Gehäuse: Kunststoff, weiß
Abmessungen: 298 x 336 x 151 mm
montieren inkl. Lieferung Befestigungsmaterial
Menge: 1,000 St

#### Bereich 03.06 Warmwasserbereitung

*Hinweis: Elektrische Warmwasserbereitung*
Elektrische Warmwasserbereitung Küche

**03.06.10 Elektro-Durchflusswassererwärmer 6,5kW elektr. geregelt außen Kunststoff G3/8**
STLB-Bau 2023-10 045
Elektro-Durchflusswassererwärmer, geschlossen, hängende Anordnung, für Einbau in Feuchtraum, mit VDE-EMC-Zeichen, Geräuschverhalten DIN 4109-1 Gruppe I, mit Prüfbericht, für Unterbeckenmontage, Bemessungsbetriebsspannung 400 V AC, Leistung 6,5 kW, elektronisch geregelt, stufenlose Leistungsregelung, Farbton weiß, Anschluss G 3/8, für festen Anschluss, für Montage an Wand, Anschluss Aufputz.
Menge: 2,000 St

*Hinweis: Elektrische Warmwasserbereitung Dusche*

**03.06.20 Elektro-Durchflusswassererwärmer 21kW elektr. geregelt außen Kunststoff G3/8**
STLB-Bau 2023-10 045
Elektro-Durchflusswassererwärmer, geschlossen, hängende Anordnung, für Einbau in Nassraum, mit VDE-EMC-Zeichen, Geräuschverhalten DIN 4109-1 Gruppe I, mit Prüfbericht, Bemessungsbetriebsspannung 400 V AC, Leistung 21 kW, elektronisch geregelt, stufenlose Leistungsregelung, Temperatureinstellung von 35 bis 60 Grad C, Farbton weiß, Anschluss G 3/8, für festen Anschluss, für Montage an Wand, Anschluss Unterputz.
Menge: 1,000 St

*Hinweis: Elektrische Warmwasserbereitung Küche*

**03.06.30 Elektrischer Warmwasserbereiter versetzen**
Elektrischer Warmwasserbereiter in der Küche demontieren und an der neuen Wand montieren einschließlich allen erforderlichen Zubehörs.
Menge: 1,000 St

#### Bereich 03.07 Kernbohrungen und Durchbrüche

**03.07.10 Kernbohrungen 60 mm in Mauerwerk 20cm**
*** Bezugsbeschreibung
Kernbohrungen 60 mm in Mauerwerk 20cm

für DN12-20 Rohrleitungsdurchführungen herstellen: einschließlich Gestellung derdazu notwendigen Werkzeuge, Betriebs- und Hilfsstoffe.
Die Baustelle ist bei den Arbeiten entsprechend gegen
Bohrwasser (d. h. einschließlich Wassersaugen) und
herunterfallende Bohrkerne zu schützen. Die Baustelle
ist nach den Bohrarbeiten besenrein zu verlassen, der
Bohrkern ist zu entsorgen.

Wandstärke: 20 cm
Menge: 2,000 St

**03.07.20 Kernbohrungen 80 mm in Mauerwerk 20cm**
*** wie Position 03.07.10
Kernbohrungen 80 mm in Mauerwerk 20cm
für DN 25, 32 Rohrleitungsdurchfuehrungen herstellen
Menge: 2,000 St

**03.07.30 Kernbohrungen 100 mm in Mauerwerk 20cm**
*** wie Position 03.07.10
Kernbohrungen 100 mm in Mauerwerk 20cm
für DN 40 Rohrleitungsdurchfuehrungen herstellen
Menge: 2,000 St

**03.07.40 Kernbohrungen 130 mm in Mauerwerk 20cm**
*** wie Position 03.07.10
Kernbohrungen 130 mm in Mauerwerk 20cm
für DN 50 Rohrleitungsdurchfuehrungen herstellen
Menge: 1,000 St

**03.07.50 Kernbohrungen 150 mm in Mauerwerk 20cm**
*** wie Position 03.07.10
Kernbohrungen 150 mm in Mauerwerk 20cm
für DN 65 Rohrleitungsdurchfuehrungen herstellen
Menge: 1,000 St

**03.07.60 Kernbohrungen 180 mm in Mauerwerk 20cm**
*** wie Position 03.07.10
Kernbohrungen 180 mm in Mauerwerk 20cm
für DN 100 Rohrleitungsdurchfuehrungen herstellen
Menge: 1,000 St

**03.07.70 Kernbohrungen 200 mm in Mauerwerk 20cm**
*** wie Position 03.07.10
Kernbohrungen 200 mm in Mauerwerk 20cm
für DN 125 Rohrleitungsdurchfuehrungen herstellen
Menge: 1,000 St

**03.07.80 Kernbohrungen 220 mm in Mauerwerk 20cm**
*** wie Position 03.07.10
Kernbohrungen 220 mm in Mauerwerk 20cm
für DN 125 Rohrleitungsdurchfuehrungen herstellen
Menge: 3,000 St

**03.07.90 Kernbohrungen 60 mm in Betondecke 18 cm**
*** Bezugsbeschreibung
Kernbohrungen 60 mm in Betondecke 18 cm

für DN12-20 Rohrleitungsdurchführungen herstellen:
einschließlich Gestellung derdazu notwendigen Werkzeuge, Betriebs- und Hilfsstoffe.
Die Baustelle ist bei den Arbeiten entsprechend gegen
Bohrwasser (d. h. einschließlich Wassersaugen) und
herunterfallende Bohrkerne zu schützen. Die Baustelle
ist nach den Bohrarbeiten besenrein zu verlassen, der
Bohrkern ist zu entsorgen.

Deckenstärke: 18 cm
Menge: 2,000 St

**03.07.100 Kernbohrungen 80 mm in Betondecke 18 cm**
*** wie Position 03.07.90
Kernbohrungen 80 mm in Betondecke 18 cm
für DN 25, 32 Rohrleitungsdurchfuehrungen herstellen
Menge: 8,000 St

**03.07.110 Kernbohrungen, 100 mm in Betondecke für**
*** wie Position 03.07.90
Kernbohrungen, 100 mm in Betondecke für DN 40 Rohrleitungsdurchführungen herstellen
Menge: 1,000 St

**03.07.120 Kernbohrungen, 130 mm in Betondecke für**
*** wie Position 03.07.90
Kernbohrungen, 130 mm in Betondecke für DN 50 Rohrleitungsdurchführungen herstellen:

Durchmesser:  130 mm
Menge: 6,000 St

**03.07.130 Wandschlitz Mauerwerk BxT 15 x10 cm**
Wandschlitz Mauerwerk BxT 15 x10 cm
waagerechter bzw. senkrechter Form, herstellen, einschließlich Abtransport der Schuttreste
Menge: 12,000 m

#### Bereich 03.08 Dokumentation, Einweisung und Inbetriebnahme

**03.08.10 Einweisung des Bedienungspersonals**
Einweisung des Bedienungspersonals in die Funktion der gesamten Anlage, einschl. Protokoll mit Unterschriften der eingewiesenen Personen
Menge: 1,000 St

**03.08.20 Inbetriebnahme und Einregulierung der**
Inbetriebnahme und Einregulierung der gesamten Sanitaeranlage. Erstellung der Auflistung bzw. Protokollierung der entsprechenden Anlagenteile und der dazugehörigen eingestellten Werte mit Zeitangabe der Eintragung bzw. Änderung. Die Einstellungen und Messungen sind nur mit geeigneten und geeichten Geräte durchzuführen.
Menge: 1,000 St

**03.08.30 Technische Unterlagen in elektr. Form**
Technische Unterlagen in elektr. Form
erstellen und zusammen mit den "mitzuliefernden
Unterlagen" gem. DIN 18381 zur Feststellung der
Übergabereife übergeben

Die Unterlagen sind wie folgt zusammenzustellen:

Der Auftragnehmer hat für seinen durchgeführten
Leistungsumfang sämtliche Unterlagen zusammenzustellen
Diese bestehen im Wesentlichen (ohne Anspruch auf
Vollständigkeit) aus:

- Anlagenschema in farbiger Ausführung
- Ausführungspläne mit farbiger Darstellung der Installationen,
  Elektischer Übersichtsplan und Anschlussplan nach
  DIN EN  61082-1 und DIN EN 61082-3 "Dokumente der
  Elektrotechnik"
- Zusammenstellung der wichtigsten Daten
- Alle für den sicheren und wirtschaftlichen Betrieb
  erforderlichen Betriebs- und Wartungsanleitungen nach
  DIN-V 8418 "Benutzerinformation-Hinweise für die Erstellung"
- Kopie vorgeschriebener Prüfbescheinigungen und
  Werkstatteste
- Protokolle über Dichtheitsprüfung
- Protokoll über Einweisung des Betriebs- und
  Wartungspersonals
- Technische Datenblätter der eingebauten Geräte
- Schalt- und Stromlaufplan aller Schaltschrankanlagen

Die vorgenannten Unterlagen sowie Betriebsanweisungen,
Listen der vorgesehenen Prüftermine einschl. den
Fristenplänen für Wartungs- und Instandhaltungsarbeit
sind als "Technische Unterlagen" gekennzeichnet 2-fach in Ringordnern und 2-fach als Daten-CD mit entsprechender Beschriftung und Inhaltsangabe gemäß nachstehendem Inhaltsverzeichnis zu erstellen:

Bestandsunterlagen: Gewerk

Inhaltsverzeichnis

1. Betriebskarteien
    - BK 01 Wartung/Prüfungen
    - BK 02 Anlagenbeschreibung

2. Konformitätserklaerung / CE-Bestätigung /
Errichtererklärung

3. Anlagenbeschreibung + Bedienungs- und
Betriebsanleitung

4. Instandsetzungsanweisungen

5. Unfallverhütungsvorschriften

6. Geräteliste

7. Produkt-Datenblätter - siehe sep. Inhaltsverzeichnis

8. Abnahmebescheinigung

9. Einweisungsprotokolle

10. Messprotokolle, Einregulierungsprotokolle

11. Sonstige Bescheinigungen (BGV A3, VDE 0100T610)

12.1 Schaltschema / Übersichtsplan
12.2 Grundrisse der Ausführungspläne /
Installationspläne

13. Wartungsvertrag
Menge: 1,000 St

**03.08.40 Bestandspläne zu vorbeschriebener**
*** Pauschalposition
Bestandspläne zu vorbeschriebener Dokumentation

Erstellung und Lieferung der Bestandspläne, gemäß den zuvor aufgeführten Dokumentation.
Menge: 1,000 psch

#### Bereich 03.09 Sonstige Sanitärtechnik

**03.09.10 Spülen der TW- Leitung DN 10 bis DN 32**
*** Pauschalposition
Spülen der TW- Leitung DN 10 bis DN 32

Spülen von Entnahmestellen und Wasserleitungen der im Leistungsverzeichnis beschriebenen Materialien gemäß
DIN 1988, Teil 2, Abs. 11.2 : "Die Trinkwasserleitungen sind gründlich zu spülen. Das Spülen muss so früh wie möglich nach Verlegung der Leitungen und im Anschluss an die Druckprüfung erfolgen.

Die Kalt- und Warmwasserleitungen sind getrennt mit einem Luft-Wasser-Gemisch intermittierend unter Druck zu spülen. Das für die Spülung verwendete Trinkwasser muss gefiltert sein. Je nach Anlagengröße und Leitungsführung ist abschnittsweise zu spülen.

Die Leitungslänge je Spülabschnitt soll 100 m nicht überschreiten. Dabei sollte die Spülrichtung von unten nach oben und die Spülfolge strangweise vom nächstgelegenen zum entferntesten Strang eingehalten werden.

Jeder Strang wird stockwerkweise von unten nach oben gespült. Die Spüldauer richtet sich nach der Leitungslänge und soll je laufenden Meter 15 Sekunden nicht unterschreiten. Je Entnahmestelle muss die Spüldauer mindestens 2 Minuten betragen.

Nach einer Spüldauer von etwa 2 Minuten an der zuletzt geöffneten Spülstelle werden die Entnahmestellen in umgekehrter Reihenfolge nacheinander geschlossen.
Menge: 1,000 psch

**03.09.20 Druckprobe der TW- Leitung DN 10 bis DN**
*** Pauschalposition
Druckprobe der TW- Leitung DN 10 bis DN 32

Druckprobe in Teilabschnitten nach DIN 18 381-3.34 und 4.118 sowie DIN 1988, für die gesamte, neu erstellte Wasserleitungs- anlage ist vor Einbau der Einrichtungsgegenstände mit einem Prüfdruck von mindestens 12 bar und 10 Minuten Dauer vorzunehmen. Einschließlich Prüfung sämtlicher Verbindungen auf Dichtheit. Die Druckprobe muss wie in DIN 1988 beschrieben durchgeführt werden. Ein Prüfattest in 5-facher Ausfertigung ist unaufgefordert zu erstellen und zu übergeben. Das Ablassen sowie das Wiederauffüllen der Leitungen ist mit einzukalkulieren
Menge: 1,000 psch

**03.09.30 Dichtheitsprüfung Abwasserltg PP bis**
Dichtheitsprüfung Abwasserltg PP bis DN200

Dichtheitsprüfung, der Abwasserleitung als Schmutzwasserleitung aus PP, bis DN 200, einschl. aller erforderlichen Anlagen, Abdichtungen, Verankerungen und Rohrverschlüsse, zugängig von Reinigungs-/Inspektionsöffnung im Gebäude.
Menge: 60,000 m

**03.09.40 Farbig angelegter Funktionsschaltplan**
Farbig angelegter Funktionsschaltplan (Schaltschema) verwindungssteif, hinter Plexi-Glas, luftdicht versiegelt, liefern und in der Unterstation anbringen.

Der Plan muss auf die Beschreibung der Anlage abgestimmt sein und den Bezug zur Bedienungsanweisung ausweisen.
Menge: 1,000 St

**03.09.50 Trinkwasserbeprobung**
Trinkwasserbeprobung

Das neu eingebaute Rohrleitungssystem muss auf Basis der Trinkwasserverordnung geprüft werden.

Entnahme von Wasserproben durch den AN, drei Wochen vor Inbetriebnahme, einschließlich Anfertigung eines Wasserprobenprotokolls durch akkreditiertes Prüflabor, Parameter: bakteriologisch, chemisch.

Es sind insgesamt 2 Kaltwasserproben und 3 Warmwasserproben mikrobiologisch und auf Legionellen zu untersuchen. Die Untersuchungsberichte sind der Bauleitung vorzulegen.

Bevor die Anlage im Gesamten oder in Teilen an den Nutzer übergeben wird, muss außerdem der Legionellentest erfolgen.

Die Freigabe an den Nutzer erfolgt erst nach negativem Testergebnis.
Menge: 1,000 St

**03.09.60 Hygiene-Erstinspektion von einer**
Hygiene-Erstinspektion von einer fachkundigen Person (Kategorie A VDI/DVGW 6023 nicht älter als 5 Jahre). Das Protokoll der Erstinspektion und das VDI-GBG-Zertifikat der fachkundigen Person sind der Dokumentation beizulegen.
Menge: 1,000 St

**03.09.70 Bezeichnungsschild, 26x52, Farbe und**
Bezeichnungsschild, 26x52, Farbe und Beschriftung nach Angaben des AG, aus mehrschichtigem Kunststoff, Beschriftung 3-zeilig, gefräst, Höhe 26 mm, Breite 52 mm,
Befestigung mit Schrauben.
Menge: 50,000 St

### Titel 04 Sonstiges Heizung und Sanitär

#### Bereich 04.01 Sonstiges

*Hinweis: Montagekonstruktion*
Montagekonstruktion

Mit der Rechnungslegung für die nachfolgenden Montagekonstruktionen sind Herstellerangaben für die Gewichte der Einzelkomponenten einzureichen. Nicht nachgewiesene Gewichtsangaben können nicht abgerechne werden.

**04.01.10 Profilstahlkonstruktion für Stütz-,**
Profilstahlkonstruktion für Stütz-, Hänge-, Trag- und Sonderbefestigungen, aus verzinktem Stahl, als Norm-Profile, Größe nach Erfordernis und statischer Berechnung, in geschraubter oder geschweißter Ausführung, einschl. aller erforderlichen Schrauben und Spannanker sowie Herstellen der Dübellöcher.

Abrechnung nach den Kataloggewichten des Herstellers.

Der rechnerische Nachweis der Tragfähigkeit ist auf Verlangen vorzulegen.
Menge: 40,000 kg

**04.01.20 Zubehör Montagekonstruktion aus**
Zubehör Montagekonstruktion aus verzinktem Stahl, für Stütz-, Hänge-, Trag- und Sonderbefestigungen, als Zubehörteile zu den vorgenannten C-Profilen, entsprechend dem Lieferprogramm des Herstellers wie Standfüße, Knotenblechen, Halteklauen etc., Abrechnung nach den Kataloggewichten des Herstellers, die erforderlichen Schrauben, Muttern und sonstigen Befestigungsmaterialien zur Befestigung an den C-Profilen und untereinander sind in die Einheitspreise einzurechnen.

Der rechnerische Nachweis der Tragfähigkeit ist auf Verlangen vorzulegen.
Menge: 20,000 kg

**04.01.30 Gewindestangen D 10 mm, einschl. aller**
Gewindestangen D 10 mm, einschl. aller erforderlichen Kupplungsstücke
Menge: 10,000 m

*Hinweis: Vorbemerkungen Stundenlohnarbeiten:*
Vorbemerkungen Stundenlohnarbeiten:

Da es sich bei diesem Projekt um Arbeiten in einem Bestandsbau (Sanierung) handelt, ist die Ausschreibung von Tagelohnarbeiten z. B. für unvorhersehbare Arbeiten in einem entsprechendem Umfang erforderlich. Im Stundennachweis werden nur solche Arbeiten anerkannt, bei denen sich die Leistung nicht eindeutig und umfassend beschreiben lässt, sodass die Bildung einer Leistungsposition für den Bieter ein unkalkulierbares Risiko darstellen würde.

Für die Ausführung der Stundenlohnarbeiten gelten Grundsätzlich die Maßgaben der VOB/B § 15 sowie die folgenden Bedingungen.

Der AN muss auf den Stundenzetteln neben den üblichen Daten und Personenangaben - folgendes deutlich lesbar aufführen:

mdash; Veranlassung für die betreffende Arbeit (ggf. Auftragsdaten)
mdash; Genaue Ortsbeschreibung der Arbeit
mdash; Beschreibung der ausgeführten Arbeit
mdash; genaue Bezeichnung des (dabei) verarbeiteten/verbrauchten
  Materials.

Soweit nicht im Einzelfall der Einsatz einer bestimmten Mitarbeiterqualifikation vereinbart ist, wird im Anerkennungsfall nur die Tarifgruppe vergütet, die den Anforderungen der Arbeit entspricht; unabhängig davon, ob die Arbeit tatsächlich von einer höheren Tarifgruppe ausgeführt wurde.

Der Einsatz von Werkzeugen und Montagehilfen wird nicht gesondert vergütet. Für bauaufsichtliches Personal (Bauführer, Polier usw.) erfolgt, wenn nicht besonders angeordnet oder nachweißlich durch die UVV gefordert, keine Vergütung.

Die Stundenverrechnungssätze enthalten:

mdash; die Lohn- und Gehaltskosten der Baustelle;
mdash; die Lohn- und Gehaltsnebenkosten der Baustelle;
mdash; die Stoffkosten der Baustelle;
mdash; die Kosten der Einrichtungen, Geräte, Maschinen und
  maschinellen Anlagen der Baustelle;
mdash; die Fracht-, Fuhr- und Ladekosten;
mdash; die Sozialkassenbeiträge und Sonderkosten, die bei
  wirtschaftlicher Betriebsführung entstehen, mit
  angemessenen Zuschlägen für Gemeinkosten und Gewinn
  (einschließlich allgemeinem Unternehmerwagnis);

Tagelohnstunden und Leistungen nach VOB/B § 2 (10) sind vor der Ausführung anzumelden und dürfen nur auf  Anweisung der Bauleitung ausgeführt werden. Über die Stundenlohnarbeiten hat der AN arbeitstäglich geführte Stundenzettel in regelmäßigen kurzen Abständen, mindestens jedoch innerhalb von 7 Kalendertagen, mit Materialnachweis 2-fach bei der Objektüberwachung zur Unterschrift und Anerkennung sowie durchschriftlich bei dem AG:

Sondervermögen Immobilien und
Technik der Stadtgemeinde Bremen
vertreten durch IB Stadt
Herrn Uwe Asendorf
Theodor Heuss Allee 14
28215 Bremen

Per Fax: 0421 / 496-59609 einzureichen.

Die anerkannten Stundenzettel sind der Abrechnung beizufügen. Bei einer nicht den Bedingungen entsprechenden Vorlage der Stundennachweise, behält sich der AG vor, diese nicht anzuerkennen. Eine nachträgliche Anerkennung gemäß VOB/B § 8 Abs. 2 wird ausdrücklich vorbehalten.

**04.01.40 Stundenlohnarbeiten eines Facharbeiters**
Stundenlohnarbeiten eines Facharbeiters

Stundenlohnarbeiten durch Facharbeiterkräfte auf besonderer Anordnung der Bauleitung zum Nachweis ausführen.
Menge: 40,000 Std

**04.01.50 Fahrbare Montagegerüste, Höhe 2,0 bis 5,0 m**
*** Pauschalposition
Fahrbare Montagegerüste, Höhe 2,0 bis 5,0 m

Auf- und Abbauen sowie Vorhalten von Gerüsten für die Dauer der Ausführung entsprechend der Bauabschnittte.

Grundfläche ca. 6 bis 7 m², für Arbeitsbühnenhöhe über 2,0 bis ca. 5,0 m, Ausführung entsprechend den Unfallverhütungsvorschriften, einschl. Auf- und Abbau, An- und Abtransport sowie mehrmaligem Versetzen.

Ca. 50 % der vorbeschriebenen Leitungen sind in einer Höhe über 3,5 m auszuführen.

Hinweis:
Es ist ein Pauschalpreis für alle benötigten Gerüste für die Dauer der Ausführung der Gewerke Heizung, Lüftung und Sanitär zu kalkulieren!
Menge: 1,000 psch
